# SW Alte Potsdamer Str. Teltow
Angebotsaufforderung (GAEB DA XML 3.3, DA83)
Projekt: 625006 SW Alte Potsdamer Str.
Währung: EUR
Erstellt mit: G&W CALIFORNIA PRO, CALIFORNIA PRO V15.1.11, 04.02.2026

## LV Sanierung
Datum: 04.02.2026

*Hinweis: Hinweis zum Ausführungsort*
Die zu erbringenden Leistungen sind im Nahbereich von Grundstückseinfassungen und Gebäuden, in Parkanlagen sowie im Verkehrsraum von Gemeinde- und Anliegerstraßen auszuführen. Weiterhin befinden sich im Arbeitsraum Freileitungen sowie Strauch- und (Groß-)Baumbestand. Dem entsprechend ist unter anderem mit Einschränkungen des Arbeitsraumes in Breite und Höhe zu rechnen. Für Erdarbeiten im Kronentraufbereich von Bäumen ist ein Saugbagger einzusetzen.
Alle hiermit verbundenen Mehraufwendungen und Erschwernisse sind in die EH-Preise einzurechnen. Eine Ortsbesichtigung im Zuge der Kalkulation wird empfohlen.

Alle v.g.Vorgaben und Randbedingungen sind bei der Wahl der Bautechnologie und beim Einsatz der Maschinentechnik unbedingt zu berücksichtigen. Alle hiermit verbundenen Mehraufwendungen und Erschwernisse sind in die EH-Preise einzurechnen.

### 1 Allgemeines

#### 1.1 Baustelleneinrichtung

*Hinweis: Hinweis zu Baustelle einrichten*
Zur Baustelleneinrichtung, -vorhaltung und -räumung zählen auch die erforderlichen Sozialräume gemäß der Arbeitsstättenverordnung - ArbStättV - sowie der Arbeitsstättenrichtlinien - ArbStättR - für das Personal des AN. Die mit der Einhaltung der ArbStättV und ArbStättR verbundenen Aufwendungen und Leistungen sind Nebenleistungen und werden folglich nicht separat vergütet.

**1.1.1 Baustelle einrichten**
Geräte, Werkzeuge und sonstige Betriebsmittel, die zur vertragsgemäßen Durchführung der Bauleistungen erforderlich sind, auf die Baustelle bringen, bereitstellen und - soweit der Geräteeinsatz nicht gesondert berechnet wird - betriebsfertig aufstellen, einschließlich der dafür notwendigen Arbeiten
Strom-, Wasser-, Fernsprechanschluss sowie Entsorgungseinrichtungen und dgl. für die Baustelle, soweit erforderlich, herstellen. Hierfür anfallende Gebühren sowie Verbrauchskosten werden nicht separat vergütet sondern sind in die EH-Preise einzurechnen.
Die Anlagen sind entsprechend den jeweiligen Vorschriften, Verordnungen, Richtlinien etc. einzurichten und während der Dauer der Bauzeit zu warten.
Bei Bedarf Zufahrtswege zur Baustelle sowie Lagerplätze, sonstige Platzbefestigungen und Wege im Baustellenbereich anlegen, während der Dauer der Bauarbeiten unterhalten und nach Beendigung der Bauarbeiten wieder rückbauen, Materialien fachgerecht entsorgen. Das Material sowie die Leistungen hierfür
sind in den EH-Preis einzurechnen.
Oberbodenarbeiten einschließlich Beseitigungen von Aufwuchs
für die Baustelleneinrichtungen, soweit erforderlich, ausführen.
Flächen beschaffen, sofern die vom AG zur Verfügung gestellten nicht ausreichen bzw. falls der AG keine Flächen zur Verfügung stellt. Soweit nicht für das Einrichten der Baustelle weitere gesonderte Positionen enthalten sind, gilt die Pauschale für alle Leistungen sämtlicher Abschnitte der Maßnahme
Menge: 1,000 psch

**1.1.2 Baustelleneinrichtung vorhalten**
wie in Pos. zuvor ausführlich beschrieben, für die Zeitdauer der vertraglich festgelegten Ausführungsfrist vorhalten (siehe Ausschreibung).
Menge: 1,000 psch

**1.1.3 Baustelle räumen**
Baustelle von allen Geräten, Anlagen, Einrichtungen
und dgl. räumen.

Benutzte Flächen und Wege entsprechen dem
ursprünglichen Zustand unter Wahrung der
landschaftspflegerischen Belange ordnungsgemäß
herrichten. Verunreinigungen beseitigen, abgetragenen
Oberboden wieder andecken und profilieren, Rasen
ansähen;
Soweit nicht für das Räumen der Baustelle weitere
gesonderte Positionen im Leistungsverzeichnis
enthalten sind, gilt die Pauschale für alle Leistungen
sämtlicher Abschnitte der Maßnahme.
Menge: 1,000 psch

*Hinweis*

#### 1.2 Verkehrsregelung und Verkehrssicherung

*Hinweis: Hinweis zu Verkehrsregelung und Verkehrssicherung*
Durch die Baumaßnahme wird der öffentliche Verkehrsablauf im mittelbaren und unmittelbaren Bereich empfindlich gestört. Der AN hat deshalb umgehend nach der Auftragserteilung mit dem zuständigen Ordnungsamt unter Einbeziehung der Bauoberleitung u/o der örtlichen Bauüberwachung die Strategie der Verkehrsführung für die Dauer der Baumaßnahme abzusprechen. Als Grundlage hierzu ist vom AN der geplante Bauablauf vorzulegen. Sofern die Ausschreibungsunterlagen bereits Vorgaben zum Bauablauf beinhalten, sind diese unbedingt zu berücksichtigen.
Hinweis auf andere bekannte Baumaßnahmen im Nahbereich im Bezug auf die übrigen Versorgungsträger sowie private Bauträger kann hierzu keine Aussage getroffen werden. Der AN hat sich in dieser Frage selbst Kenntnis darüber zu verschaffen.
Die Verkehrsregelung- und Verkehrssicherungsstrategie ist in einem Plan darzustellen und dem zuständigen Straßenverkehrsamt zur Genehmigung einzureichen. Mit der Baumaßnahme darf erst begonnen werden, wenn die Zustimmung durch das zuständige Straßenverkehrsamt vorliegt und diese dem AG u/o der örtlichen Bauüberwachung in 2-facher Ausfertigung übergeben wird.
Überschreitet die Bauzeit die Gültigkeitsdauer der verkehrsrechtlichen Anordnung, so ist eine Verlängerung durch den AN vor Ablauf der Gültigkeitsdauer unaufgefordert zu beantragen. Die Kosten für die Beantragung der verkehrsrechtlichen Anordnung werden nur einmal vergütet; bei einer nicht vom AN verursachten Bauzeitüberschreitung werden die zusätzlichen Gebühren nur in der tatsächlich anfallenden Höhe erstattet. Die Verkehrsregelung und Verkehrssicherung ist über die gesamte Dauer der Baumaßnahme uneingeschränkt zu gewährleisten, d.h. auch außerhalb der regulären Arbeitszeit, insbesondere an Sonn- und Feiertagen.
Sämtliche anfallende Leistungen und Aufwendungen hierzu sind in den EH-Preises einzurechnen. Werden Streckenposten notwendig, so sind diese Aufwendungen und Leistungen ebenfalls in die EH-Preise einzurechnen. Sind Umleitungsstrecken in der verkehrsrechtlichen Anordnung auszuweisen, so ist die erforderliche Beschilderung mit auszuführen. Die Kosten hierfür sind in die EH-Preise einzurechnen. Bei Beschädigung u/o Zerstörung der Einrichtungen zur Verkehrssicherung und Verkehrsregelung durch Dritte oder höhere Gewalt (Sturm etc.) ist die ordnungsgemäße Wiederherstellung der Anlage(n) vom AN ohne zusätzliche Vergütung vorzunehmen. Weiterhin ist in die EH-Preise das Verkleiden sowie die Beseitigung der Verkleidung von Verkehrszeichen, welche während der Baumaßnahme ihre Gültigkeit verlieren, einzurechnen.
Alle zur Verkehrsregelung und Verkehrssicherung erforderlichen Schilder, Tafeln, Baken etc. sind retroreflektierend gemäß RAS auszuführen, außerdem müssen sie der StVO, den RAL-Gütebestimmungen und den  TL  entsprechen.
Bei den EH-Bildungen ist weiterhin zu beachten, das Aufgrund der vorh. Örtlichkeit eine abschnittsweise Bauausführung getrennt nach einzelnen Straßen, sowie in den Straßen selbst notwendig wird, was ein mehrfaches Aufbauen, Vorhalten, Umsetzen und Rückbauen der Verkehrsregelung und Verkehrssicherungsanlagen notwendig macht.
Die Ausführung der Verkehrssicherungsmaßnahmen hat durch eine Fachfirma (Nachweis / Zertifizierung ist der örtlichen BÜ unaufgefordert vor Beginn der Arbeiten vorzulegen) zu erfolgen.

**1.2.1 Kosten für verkehrsrechtliche Anordnung**
Kosten für die Beantragung von Genehmigungen zur Straßensperrung, Umleitung oder anderer Einschränkungen bei den zuständigen Behörden. Die Unterlagen hierfür sind vom AN ohne zusätzliche Vergütung zu erstellen. Die verkehrsrechtlichen Genehmigungen sind der örtlichen Bauüberwachung
unverzüglich vorzulegen. Im Weiteren gelten die Festlegungen wie im Hinweis zu Verkehrsregelung beschrieben.
Bei der Kalkulation ist die zeitliche Abfolge und die Dauer der Arbeiten an den einzelnen Bauabschnitten / Straßen zu beachten. Es ist einzukalkulieren, dass die verkehrsrechtliche Anordnung für jeden Bauabschnitt / Teilabschnitt innerhalb der Gesamtmaßnahme separat zu erstellen und einzureichen ist. Weiterhin ist aufgrund der Ausführungsdauer  die Beantragung von notwendigen Verlängerungen der verkehrsrechtlichen Anordnung einzukalkulieren.
Diese Position beinhaltet auch die Beantragung von Sondergenehmigungen, falls diese erforderlich werden.
Die Abrechnungseinheit "Stück" bezieht sich dabei auf die Gesamtmaßnahme und nicht auf die Anzahl der durch den Bieter einzureichenden Beantragungen / Verlängerungen.
Menge: 1,000 St

**1.2.2 Verkehrssicherung einrichten**
Einrichtungen zur Verkehrssicherung und Verkehrsregelung nach StVO bei Bauarbeiten auf ein- und zweibahnige Straßen unter Aufrechterhaltung des Anliegerverkehrs und Versorgungsfahrzeuge aufbauen, ständig unterhalten und betreiben, ggf. umsetzen und abbauen.
Vorzusehen ist abschnittweise halbseitige Sperrung sowie zusätzlich eine Vollsperrung der Jahnstraße im Kreuzungsbereich Alte Potsdamer Str.
Anzahl der Abschnitte entsprechend Bautechnologie AN.
Ersatz zerstörter und abhanden gekommener Teile der Einrichtungen wird nicht gesondert berechnet.
Die Leistungen werden nur einmal innerhalb der Gesamtmaßnahme vergütet. Dabei gilt, dass 60 v.H. der Kosten nach erstem betriebsfertigem Aufbau, der Rest nach Abbau der letzten Verkehrssicherungseinrichtungen berechnet werden.
Für die ständige Unterhaltung ist ein ununterbrochener Bereitschaftsdienst einzurichten.
Warnbeleuchtung und Verkehrszeichen werden gesondert vergütet.
Aufstellung nach  Verkehrsregelplan des Straßenverkehrsamtes.

Abrechnungsmodus:
Die Position "Verkehrssicherung einrichten" wird unabhängig der verschiedenen Hauptausführungstechnologien (Linereinbau, Schachtsanierung, offene Bauweise) für die Gesamtmaßnahme nur einmal vergütet. Dies ist bei der Kalkulation zu berücksichtigen.
Menge: 1,000 St

**1.2.3 Verkehrszeichen aufstellen und beseitigen**
Verkehrszeichen aller Art mit versetzbaren Pfählen aufstellen, für die Dauer der vertraglichen Ausführungsfrist vorhalten sowie anschließend beseitigen.
Menge: 10,000 St

**1.2.4 Verkehrszeichen umsetzen**
Verkehrszeichen aller Art mit versetzbaren Pfählen umsetzen nach besonderer Anordnung des AG während der Ausführungszeit der vertraglichen Leistungen des AN.
Menge: 20,000 St

**1.2.5 Absperrschrankengitter aufstellen und beseitigen**
Absperrschrankengitter aufstellen, für die Dauer der vertraglichen Ausführungsfrist vorhalten und anschließend beseitigen.
Menge: 75,000 m

**1.2.6 Absperrschrankengitter umsetzen**
Absperrschrankengitter wie Vorposition umsetzen.
Leistung beinhaltet alle Auf- und Abbauleistungen, das  erneute Vorhalten für die Dauer der vertraglichen Ausführungsfrist und das anschließende Beseitigen.
Menge: 75,000 m

**1.2.7 Warnbeleuchtung aufstellen und beseitigen**
Elektrische Warnbeleuchtung aufstellen, für die Dauer der vertraglichen Ausführungsfrist vorhalten und betreiben sowie anschließend wieder beseitigen.
Gelbes Impulslicht.
Ausführung mit 3 Lichtquellen.
Menge: 10,000 St

**1.2.8 Warnbeleuchtung umsetzen**
Elektrische Warnbeleuchtung umsetzen nach besonderer Anordnung des AG während der Ausführungszeit der vertraglichen Leistungen des AN.
Menge: 30,000 St

**1.2.9 Schutzzaun aufstellen und beseitigen**
Schutzzaun aufstellen, für die Dauer der vertraglichen Ausführungsfrist vorhalten und anschließend beseitigen.
Ausführung als Absperrung nach Wahl des AN.
Bodenabstand 10 cm, Zaunoberkante über Boden 2,00 m.
Menge: 100,000 m

**1.2.10 Schutzzaun umsetzen**
Schutzzaun umsetzen, nach besonderer Anordnung des AG, während der Ausführungszeit der vertraglichen Leistungen des AN. Ausführung als Absperrung nach Wahl des AN.
Zaunoberkante über Boden 2,00 m.
Menge: 100,000 m

**1.2.11 Baugrubenabdeckung herstellen und beseitigen**
Baugrubenabdeckung für öffentlichen und privaten Verkehr herstellen, für die Dauer der vertraglichen Ausführungsfrist vorhalten und beseitigen.
Teilabdeckung in Querrichtung der Baugrube,
Baugrubenbreite über 1,50 bis 3,00 m,
Baugrubenlänge bis 7,00 m
Oberfläche befahrbar herstellen.
Menge: 2,000 St

*Hinweis*

#### 1.3 Nebenleistungen und Sonstiges

**1.3.1 Anwohnerinformation**
Information sämtlicher unmittelbar betroffener Anwohner nach der Beauftragung, aber mind. 2 Wochen vor Baubeginn über die Baustelle (Informationen über den Baubetrieb / Bauleiter: Firmen-Anschrift, Telefonnummern, geplante
Bauzeit, Baustelleneinrichtung, Verkehrssicherung, auszuführende Arbeiten, Bauabschnitte usw., eventuelle Einschränkungen der Anwohner) erstellen und durch Post oder Wurfsendungen verteilen.
Informationsschreiben mit dem AG abstimmen.
Eine ständige/wiederholte Information der Anlieger im Zuge der Baudurchführung ist einzukalkulieren!
Menge: 1,000 psch

**1.3.2 Abstimmung zu Lage und Verlauf neue Grundstücksanschlussleitungen**
Feinabstimmung zur Lage und Höhe der Grundstücksanschlussleitungen nach Absprache mit den jeweiligen Grundstückseigentümern.
Die Abstimmung hat mindesten 14 Tage vor Ausführung zu erfolgen.
In diese Position ist der durchschnittliche Zeitaufwand einschließlich erforderlicher Überprüfung von Ist-Höhen der vorhandenen Anschlusskanäle im Grundstück einzurechnen.
Von der Abstimmung ist ein Protokoll anzufertigen und der ÖBÜ zu übergeben.
Durch den AN sind die Austrittshöhen der Freigefälleleitungen aus den Gebäuden an vorhandenen Anlagen zu ermitteln. Unter Berücksichtigung des, die Anschlussleitung querenden Leitungsbestandes ist der Einbauvorschlag des Schachtes sowie der Anschlussleitung zu dokumentieren.
Von der Abstimmung ist ein Protokoll anzufertigen, das vom Grundstückseigentümer zu unterschreiben ist. Anschließend erfolgt eine Übergabe an die  ÖBÜ bzw. AG.
Das Abstimmungsprotokoll ist mit einem Lageplanausschnitt zu ergänzen.
Der Grundstücksanschluss ist immer auf dem kürzest möglichen Wege an die Grundstücksgrenze zu führen. Jede andere Leitungsführung ist vorher vom Eigentümer und vom AG bestätigen zu lassen.
Menge: 9,000 St

**1.3.3 Abstimmung Arbeiten auf Privatgrundstücken**
Vor Ausführung der Arbeiten auf Privatgrundstücken sind die Anwohner über Art und Umfang der Arbeiten zu informieren.
Die Abstimmung hat mindesten 14 Tage vor Ausführung zu erfolgen.
In diese Position ist der durchschnittliche Zeitaufwand einschließlich erforderlicher Überprüfung von Ist-Höhen der vorhandenen Anschlusskanäle im Grundstück einzurechnen.
Von der Abstimmung und der Information ist ein Protokoll anzufertigen, das vom Grundstückseigentümer zu unterschreiben ist. Anschließend erfolgt eine Übergabe an die  ÖBÜ bzw. AG.
Menge: 14,000 St

**1.3.4 Freistellungserklärung**
Nach Abschluss der Arbeiten auf den Privatgrundstücken ist die schriftliche
Zustimmung der von den Bauarbeiten betroffenen Grundstücks- und sonstigen Eigentümern über die ordnungsgemäße Ausführung der Arbeiten und über die ordnungsgemäße Wiederherstellung von Flächen in Privatgrundstücken, welche von den Arbeiten betroffen waren, einzuholen. Dies beinhaltet auch die Einholung der Freistellung von Ansprüchen gegenüber dem AG.
Die entsprechenden Zustimmungen/Freistellungen sind unverzüglich dem AG zu übergeben.
.
Menge: 14,000 St

**1.3.5 Grenzsteine sichern**
Vorh. Grenzsteine, Grenzmarken etc., die innerhalb des Baubereiches im direkten Einflussbereich der Baumaßnahme liegen, freilegen und durch Rückvermarkung sichern. Hierzu hat der AN einen öffentlich bestellten und vereidigten Vermesser einzusetzen. Nach Beendigung der Baumaßnahme sind die Grenzsteine wieder an der selben Stelle neu zu errichten. Auch hierzu hat der AN sich eines o.b.v. Vermessers zu bedienen. Die Kosten hierfür incl. der ggf. neuen Materialien sind in den EH-Preis einzurechnen. Der örtl. Bauüberwachung sind die Koordinaten (Bestand und Neusetzung) der gesicherten Grenzsteine, Grenzmarken etc. zu übergeben. Hierbei ist das System zu verwenden, in dem die Planung erstellt wurde.
Abrechnungsmodus:
Die Abrechnung richtet sich nach der hierfür zuständigen Gebührenordnung (VermGebKo).
Dabei ist bei der Kalkulation von 5 Stellen mit je 2 Grenzpunkten und der Mindestgrenzlänge nach der o.b. Gebührenordnung auszugehen.
Der für den Baubereich aktuelle Bodenrichtwert kann über das BORIS-Portal ermittelt werden.
Menge: 5,000 St

**1.3.6 Verbindliches vorhabenbezogenes Entsorgungskonzept des**
Verbindliches vorhabenbezogenes Entsorgungskonzept des
AN für die Baudurchführung erstellen.
Entwurf des Entsorgungskonzeptes spätestens 2 Wochen
nach Zuschlagserteilung,
erste Vollversion spätestens 4 Wochen vor Baubeginn
beim AG zur Bestätigung vorlegen.
Entsorgungskonzept ist vom AN kontinuierlich
fortzuschreiben.
Kopie des Entsorgungskonzeptes an Bauüberwachung
übergeben.
Menge: 1,000 psch

**1.3.7 Beweissicherung**
Vor Baubeginn sind an Gebäuden, Grundstückseinfassungen wie Mauern etc. vorhandene Schäden mittels Foto und Videokamera Digital durch ein unabhängiges, zugelassenes Ingenieurbüro aufnehmen.
Die Fotodokumentation und die Videoaufzeichnungen sind
als CD und DVD bereitzustellen. Die Unterlagen sind der örtlichen Bauüberwachung vollständig und unaufgefordert vor Baubeginn zu übergeben.
Der Umfang und die Qualität der Beweissicherung müssen dabei den Anforderungen des AG und auch des Baulastträgers der Straße (Amt und/oder  Gemeinde) genügen. Die Leistung gilt erst als erbracht, wenn die erstellten Unterlagen auch durch die o.g. Baulastträger bestätigt worden sind. Ein zusätzliche Vergütung hierfür erfolgt nicht.
Es ist einzukalkulieren, dass die Arbeiten bei Notwendigkeit für jeden Bauabschnitt/ Straßenabschnitt innerhalb der Gesamtmaßnahme separat zu erbringen sind.
Die Dokumentation ist so zu erstellen, dass eine zweifelsfreie Zuordnung der Bilder möglich. Die Bilder sind mit Textteil zu untersetzen
Bei besonders geschädigten Gebäuden wird in Abstimmung mit dem AG eine besondere Bewertung separat beauftragt.
Menge: 1,000 psch

**1.3.8 Beweissicherung nach Bauende**
Nach Bauende sind an Straßenflächen, Gebäuden, Grundstückseinfassungen wie Mauern etc. vorhandene Schäden mittels Foto und Videokamera digital durch ein unabhängiges, zugelassenes Ingenieurbüro aufzunehmen.
Die Fotodokumentation und die Videoaufzeichnungen sind als CD bereitzustellen. Die Unterlagen sind der örtlichen Bauüberwachung vollständig und unaufgefordert nach Bauende zu übergeben.
Es ist einzukalkulieren, dass die Arbeiten bei Notwendigkeit für jeden Bauabschnitt/ Straßenabschnitt innerhalb der Gesamtmaßnahme separat zu erbringen sind.
Menge: 1,000 psch

**1.3.9 Koordinierung der Deformationsmessung**
Für Ausbauabschnitt mit besonders dichter Bebauung werden an den betreffenden Gebäuden Deformationsmessungen durchgeführt.
(an 2 Stk. Gebäuden je 1 Bolzen; Ist-Messung und zwei weitere Messungen je Bolzen)
Die Leistung wird durch den AG bzw. einen durch den AG Beauftragten durchgeführt. Es sind Koordinierungsleistungen zu kalkulieren.
Bei der Kalkulation ist zu beachten, dass die Leistungen mehrfach in den verschiedenen Bauabschnitten zu erbringen sind.
Menge: 1,000 psch

*Hinweis: Hinweis Vermessungsleistungen*
Alle Vermessungsleistungen, u. a. Achsabsteckung sowie die Bestandsvermessung, werden durch den AG bzw. ein durch diesen beauftragtes Vermessungsbüro durchgeführt. In die Einheitspreise sind daher jeweils nur die Koordinierungsleistungen einzurechnen. Zu den Koordinierungsleistungen zählt die frühzeitige Kontaktaufnahme mit dem AG, damit dieser die entsprechenden Vermessungsarbeiten durchführen bzw. selbst beauftragen kann. Der Ansprechpartner des AG wird zur Bauanlaufberatung mitgeteilt.
Die Benachrichtigung hat rechtzeitig vor der Verfüllung der Leitungsgräben zu erfolgen. Erfolgt die Information an den AG verspätet und entstehen dem AN deshalb Stillstandszeiten, so berechtigt dies den AN nicht zu Kostenforderungen an den AG.
Der Vermessungsauftrag geht als Kopie an den AN.
Der AN hat im Rahmen der Koordinierung alle hierfür notwendigen Leistungen zu erbringen und Materialien bereitzustellen / einzusetzen. In den Einheitspreis sind alle hierfür notwendigen Aufwendungen und Materialien einzurechnen.
Für entstehende Aufwendungen und Leistungen erhält der AN eine einmalige pauschale Vergütung.

**1.3.10 Koordinierung der Bestandsvermessungsarbeiten**
Nach Abschluss der Maßnahme bzw. bei Erfordernis (z.B. vor den Verfüllarbeiten) nach Abschluss von Teilleistungen werden die gesamten errichteten Anlagen (Freispiegelkanäle, Hausanschlüsse, Druckleitungen, Bauwerke etc.) nach Lage und Höhe komplett einzumessen.
Diese Leistung wird durch den AG bzw. einen durch diesen Beauftragten durchgeführt. Es sind Koordinierungsleistungen zu kalkulieren.
Bei der Kalkulation ist zu beachten, dass die Leistungen mehrfach in den verschiedenen Bauabschnitten zu erbringen sind.
Sollten Verzögerungen, Mehraufwendungen, Wiederholungen etc. bei den Bestandsvermessungsarbeiten erforderlich werden, die aus dem Verantwortungsbereich des AN resultieren, wird der AG die damit verbundenen Kosten dem AN in Rechnung stellen.
Menge: 1,000 psch

**1.3.11 Bestandsunterlagen**
Zu den Bestandsunterlagen gehört 1 Mappe mit nachfolgendem Inhalt:

Allgemein
- Bauauftrag, Leistungsverzeichnis
- Abnahmeprotokoll
- Beweissicherungsverfahren CD/DVD

Schmutzwasserrohrleitungen
- Baugenehmigung
- Protokolle zu Druckprüfungen (getrennt nach den geprüften Anlagenteilen (Kanal, Schacht, Hausanschluss Leitung, Bauwerk etc.)
- Protokolle und Videodateien der Kamerabefahrungen (getrennt nach den geprüften Anlagenteilen (Kanal, Schacht, Hausanschluss Leitung, Bauwerk etc.)
- Bodenverdichtungsnachweise
- Straßenbauabnahmeprotokoll
- Nachweis der Grunddienstbarkeit
- Bautagebuch, Bauablaufplan
- Abrechnungsnachweis incl. sämtlicher Rechnungskopien
- Erklärung Baubetriebe, dass Arbeiten nach den a.R.d.T. ausgeführt wurden
- Übergabe Herstellernachweis, Materialzertifikate etc.
- Bestandsdokumentation (Planreiter und Aufnahme in Inhaltsverzeichnis)
- Übersichtsplan (Planreiter und Aufnahme in Inhaltsverzeichnis)
- Lageplan (Planreiter und Aufnahme in Inhaltsverzeichnis)
- Schachtkataster (Planreiter und Aufnahme in Inhaltsverzeichnis)
- Längsschnitte (Planreiter und Aufnahme in Inhaltsverzeichnis)
- Grundstücksanschlussskizze lt. Muster (Anlage)
- Bauauftrag, Abnahmeprotokoll
- Statik der Rohrleitungen, Schächte, Bauwerke, etc.
- Vortriebsprotokolle
- Protokolle Berstlining

Sowie alle Unterlagen mit gleichlautender Ordnerstruktur in digitaler Form (pdf) auf CD/USB
Menge: 1,000 psch

**1.3.12 Dokumentation**
Dokumentation nach Vorgaben des AG
(Trennung der Einzelpunkte und Unterstriche durch Registerblätter entsprechend Inhaltsverzeichnis)
Die Dokumentation hat folgendes zu beinhalten:

allgemeines
- Abnahmeprotokoll
- Bauleitererklärung
- Beweissicherung
- Freistellungsbescheinigung Dritter
- Bautagebuch der öBÜ (nur im Inhaltsverzeichnis aufnehmen und Registerkarte vorsehen)

geschlossene Bauweise
- Protokolle der TV-Inspektion (Zustandserfassung) einschließlich der Aufzeichnungen für Haltungen und Schächte
- Dokumentation des Prozesses der Vorarbeiten (z.B. Fräsarbeiten, etc.) in Form von Videoaufzeichnungen für Haltungen und Schächte
- Dokumentation der Reparaturarbeiten/ des Reparaturprozesses (z.B. Manschetten setzen, Abdichtungen, Kurzliner, Anschlusssanierungen, Gerinnesanierungen, etc.) in Form von Videoaufzeichnungen für Haltungen und Schächte,
- Dokumentation für Haltungssanierung nach ZTV Renovierung mit Schlauchliningverfahren
- Dokumentation für Schächte nach ZTV Schachtsanierung Reparatur (geschlossene Bauweise), Renovierung
- Lieferscheine der eingebauten Materialien für Haltungen und Schächte
- Herstellerangaben für alle eingebauten Produkte und Materialien, zu betrieblichen Eigenschaften in Form von DIBt- Zulassungen bzw. in Ausnahmefällen durch Herstellererklärungen (Bsp.: Angabe zu max. Spüldruck für Manschetten
- Bautagesberichte
- Protokolle der Dichtheitsprüfung, für Haltungen und Schächte
- Abnahmebefahrung für Haltungen und Schächte (TV Inspektion)

offene Bauweise
- Protokolle der TV-Inspektion (Zustandserfassung) einschließlich der Aufzeichnungen für Haltungen und Schächte
- Protokolle eventuell durchgeführten Ortung / Hausanschlussbefahrung mit Ortung inkl. vermaßter Lageplandarstellung (Maßstab wie Planung) des zu ortenden Leitungsverlaufes einschließlich der Videoaufzeichnungen
- Fotodokumentation der verlegten Leitungen, der eingebauten Anlagen am offenen Graben (Detaillierungsgrad: Gesamtansicht und Einzelansicht aller eingebauten Form- und Anlagenteile, etc.)
- Protokolle der Dichtheitsprüfung, für verlegten Leitungsabschnitte und eingebaute Anlagen (Schächte, Straßenabläufe, etc.)
- Protokolle Verdichtungsnachweise (Planum, Tragschicht)
- Lieferscheine der eingebauten Materialien
- Entsorgungsnachweise
- Statische Nachweise für verlegten Leitungsabschnitte und eingebaute Anlagen (Schächte, Straßenabläufe, etc.)
- Abnahmebefahrung für Haltungen und Schächte (TV Inspektion)
Menge: 1,000 psch

*Hinweis: Hinweis Plattendruckversuch*
Plattendruckversuch (LP-Versuch) nach DIN 18 134 durchführen verwendeter Lastplattendurchmesser 300 incl. der Bereitstellung aller dafür erford. Geräte,
Personal, Gegengewicht etc. Vor der Durchführung der LP-Versuche ist die zu prüfende Ebene (Planum, FS bzw. Schottertragschicht) ordnungsgemäß zu verdichten. Das Verdichten wird separat vergütet; Nachverdichten wegen ungenügender Verdichtung, Auflockerungen infolge Baufahrzeuge etc. wird nicht separat vergütet. Die Lage der Prüfstellen sind mit der örtlichen Bauüberwachung abzustimmen. Ebenso ist der örtlichen Bauüberwachung der Termin zur Durchführung der LP-Versuche rechtzeitig anzumelden. Zur Durchführung der LP-Versuche hat sich der AN eines im Land Brandenburg zugelassenen Baugrundinstitutes seiner Wahl zu bedienen. Es sind solche  Messgeräte einzusetzen, welche das Ergebnis unmittelbar am Prüfort anzeigen. Die Ergebnisse sind vom Gutachter schriftlich zu interpretieren, ein Prüfprotokoll ist der örtlichen Bauüberwachung sofort zu übergeben. Der Bericht ist kurzfristig der örtlichen Bauüberwachung in 3-facher Ausfertigung zu übergeben. Die Lage der Prüfstellen (Stationierung, Abstand vom Fahrbahnrand) sind in einem Lageplan darzustellen, welcher vom AG zur Verfügung gestellt wird. Werden die vorgegebenen Verdichtungswerte nicht erreicht, so sind gemeinsam mit dem Bodengutachter und der örtlichen Bauüberwachung geeignete Maßnahmen festzulegen. Anerkannt werden nur LP-Versuche, welche die geforderten Verdichtungswerte nachweisen. Plattendruckversuche, welche den geforderten Wert nicht erreichen und dies durch unsachgemäße Verdichtung u/o Einbau von nicht geeignetem Material verursacht wurde, werden nicht anerkannt.

**1.3.13 Plattendruckversuch durchführen**
Lastplattendruckversuch nach DIN 18 134 für Kontrollprüfung nach Angabe des AG durchführen einschließlich Bereitstellung sämtlicher Geräte, mit Auswertung und Darstellung der Messergebnisse.
- auf Gründungsplanum
- auf Schottertragschicht
Ev2-Wert :
Planum > 45 MPa
Schottertragschicht > 120 MPa
Menge: 3,000 St

**1.3.14 Rammsondierung**
Nachweis des ordnungsgemäß verdichteten Rohrgrabens
mittels leichter Rammsondierung (DIN 4094) durchführen (Tiefe bis 3,50 m).
Der Nachweis hat von einem in Land Brandenburg zugelassenen Baugrundinstitut zu erfolgen; das Ergebnis incl. Rammsondierung ist in schriftlicher Form zu dokumentieren und der örtl. BÜ in 3-facher Ausfertigung zu übergeben. Die Nachweistiefe hat bis auf Rohrgraben- bzw. Baugrubensohle zu erfolgen.
Die Lage der Prüfstellen werden gemeinsam mit der örtl. BÜ festgelegt und sind in einem schematischen Lageplan darzustellen, der Bezug zur Örtlichkeit muss gegeben sein. Es werden nur solche Verdichtungsnachweise anerkannt, die den geforderten Verdichtungsgrad erreichen. Die ausgeschriebene Anzahl der Verdichtungsnachweise (=Kontrollprüfungen) stellt 2/3 der gesamten durchzuführenden Verdichtungsnachweise
dar, ein weiteres Drittel hat der AN im Rahmen seiner Eigenüberwachungsprüfung durchzuführen.
In den EH-Preis sind alle zur vertragsmäßigen Ausführungen der Leistungen notwendigen Aufwendungen, Geräte etc. einzurechnen.
Menge: 1,000 St

**1.3.15 Deklarationsanalyse Bauschutt/Schotter**
Untersuchung zur Abfalldeklaration nach LAGA-Merkblatt 20,  Tabelle II.1.2-1 Mindestuntersuchungsprogramm für Bauschutt bei unspezifischem Verdacht, Untersuchung im Feststoff.
Einschließlich Entnahme von Materialproben bzw. Mischproben aus dem Haufwerk.
Einschließlich Laborbericht.
Auswertung und Bewertung der Ergebnisse im Kontext der Ersatzbaustoffverordnung.
Menge: 2,000 St

**1.3.16 Deklarationsanalyse Boden**
Untersuchung zur Abfalldeklaration nach LAGA-Merkblatt 20,  Tabelle II.1.2-1 Mindestuntersuchungsprogramm für Boden bei unspezifischem Verdacht, Untersuchung im Feststoff.
Einschließlich Entnahme von Materialproben bzw. Mischproben aus dem Haufwerk.
Einschließlich Laborbericht.
Auswertung und Bewertung der Ergebnisse im Kontext der Ersatzbaustoffverordnung.
Menge: 4,000 St

**1.3.17 Erschütterungsmessung**
Erschütterungsmessung durchführen.
Zeitraum: Rohrgraben-/Baugrubenverfüllung und Verdichtung, Verdichtungsarbeiten, Straßenbau
Probeeinbau und Probemessung durchführen,
in und an Gebäuden (DIN 4150 Teil 3)
Gebäudeentfernung 5 bis 20 m
Probemessungen werden nicht gesondert vergütet,
System VIBRAS oder Gleichwertiges
Klasse 1 je Gebäude
Die einzuhaltenden Maximalschwingungen betragen:
am Fundament Vi kleiner 5 mm/s
oberes Vollgeschoss Vi kleiner 10 mm/s
In den Einzelpreis sind alle Nebenarbeiten mit einzukalkulieren
Das Auswerten und Zusammenfassen der Messdaten wird nicht gesondert vergütet.
Es sind im Straßenabschnitt mind. 3 Messungen durchzuführen.
Bei der Ausführung der Leistungen müssen benachbarte bauliche Anlagen gegen Schäden durch Erschütterungen geschützt werden. DIN 4150 muss beachtet werden.
Menge: 3,000 St

**1.3.18 Baumschutz Brettermantel**
Schutz gegen mechanische Schäden für Bäume durch Brettermantel einschl. Polsterung gegen den Baum herstellen.
Stammdurchmesser über 5 bis 80 cm,
Mindesthöhe 4 m bzw. realisierbare Höhe bei Bäumen mit niedrigerem Kronenansatz
Menge: 3,000 St

*Hinweis: Hinweis Schnitt und Pflanzarbeiten*
Alle mit dem vorhandenen Baum- und Strauchwerk in Zusammenhang stehenden Arbeiten (Schnitt- und Pflanzarbeiten etc.) sind durch eine fachkundiges Unternehmen auszuführen. Der Nachweis der Fachkunde Berufsqualifikation, Referenzmaßnahmen) ist vor Beginn der Arbeiten der öBÜ vorzulegen.

**1.3.19 Lichtraumprofilschnitt durchf.**
Lichtraumprofilschnitt durchführen. Äste
erforderlichenfalls auf Astring absägen oder auf
Zugast einkürzen.
Abgerechnet wird der Kronenschnitt
pro Baum.
Höhe des lichten Raumes = 4,50 m über Fahrbahn.
Breite des seitlichen Sicherheitsraumes gemessen vom
Fahrbahnrand = 0,75 m.
Schnittflächen über 3 bis 10 cm Durchmesser vollflächig
mit Wundbehandlungsstoff versehen. Bei Schnittflächen
über 10 cm Durchmesser Wundbehandlungsstoff nur auf den
Wundrand und das angrenzende Splintholz (ca. 2 cm) auftragen.
Schnittgut der Verwertung nach Wahl des AN zuführen.
Menge: 2,000 St

**1.3.20 Pflegeschnitt vorh. Bewuchs**
Pflegeschnitt für Bewuchs aus Sträuchern und Bodendeckern, Bewuchshöhe bis 300 cm, anfallende Stoffe laden, fördern und beseitigen.
Ein entsprechender Entsorgungsnachweis ist der örtlichen BÜ unaufgefordert vorzulegen.
Ausführungstechnisch bedingte Mehrbreiten und Längen
sind in den EH-Preis einzurechnen.
Menge: 2,000 St

**1.3.21 Wurzelbeh., Wurzeln nachschneiden, Durchm. ü. 2cm**
Wurzelbehandlung bei kurzzeitiger Aufgrabung
ohne Wurzelvorhang in vorh. Graben, Grabentiefe bis 2,50m, Wurzeln nachschneiden, Durchmesser über 2 cm.
Abgerechnet wird nach Laufmeter Graben / Baugrube. Es werden nur die Laufmeter Graben / Baugrube zur Abrechnung gebracht, in denen eine Wurzelbehandlung erforderlich wurde.
Menge: 10,000 m

**1.3.22 Freigelegte Wurzelbereiche abdecken**
Freigelegte Wurzelbereiche während der Bauzeit gegen Austrocknen abdecken.
Wurzelabdeckung = Matten aus Stroh, Jute o.ä.
Abdeckung während der Bauzeit feucht halten.
Abdeckung vor dem Verfüllen der Abgrabung aufnehmen und von der Baustelle entfernen.
Menge: 20,000 m2

**1.3.23 Nachbeh. eingekürzter Bäume**
Nachbehandlung an eingekürzten Bäumen: Baumkronenbreite als
Ausgleich zum Wurzelschnitt und bei statischem Erfordernis schneiden,
Gesamthöhe des Baumes
über 6 bis 10 m, ein- und zweistämmig, Stammdurchmesser über 15
bis 20 cm, mittlerer Kronendurchmesser bis 10 m.
Menge: 2,000 St

**1.3.24 Sicherstellung der Müllentsorgung**
Gewährleistung und Sicherstellung der Müllabfuhr für die Anlieger über den gesamten Zeitraum der Baumaßnahme und für alle Abschnitte.
Erkundigung über die Müllabfuhrtermine gemäß Abfalltourenplan im Internet und Abstimmungen mit den Anliegern führen.
Müllbehälter zu den abgestimmten Aufstellplätzen an- und abtransportieren.
Transportentfernung bis 500 m.
Menge: 1,000 psch

*Hinweis: Hinweis für die Erstellung der statischen Berechnungen*
für Baugruben- und Rohrgrabenverbau, Rohrleitung, Schächte und Bauwerke
Die Leistungen werden nicht separat vergütet, sondern sind in die jeweiligen Positionen einzurechnen.
Als Lastfall ist grundsätzlich SLW 60 (LM 1) anzusetzen.
Verlangt der AG geprüfte statische Berechnungen, so werden diese gesondert beauftragt. Die Prüfstatik darf nur von einem im Land Brandenburg zugelassenen Prüfstatiker erstellt werden. Die seitens des AG vorgegebenen Randbedingungen zur Rohrstatik sind in der Ausführung einzuhalten. Werden seitens der örtl. Bauüberwachung hier Unstimmigkeiten festgestellt, so ist die Rohrstatik entsprechend den geänderten Randbedingungen ohne zusätzliche Vergütung zu überarbeiten. Das Ergebnis ist der örtl. BÜ unverzüglich vorzulegen.
Die statischen Berechnungen haben auch den Nachweis der Auftriebssicherheit zu beinhalten, ohne dass hierfür eine zusätzliche Vergütung erfolgt. Der dafür anzusetzende GW-Spiegel wird vom AG vorgegeben. Sämtliche statische Berechnungen inkl. der ggf. geforderten Schal- u. Bewehrungspläne sind der örtlichen Bauüberwachung unaufgefordert noch vor Ausführungsbeginn in zweifacher Ausfertigung vorzulegen.

*Hinweis: Hinweis zu Stillstandskosten wg. archäologischer Untersuchung*
Aufgrund der Lage der Baumaßnahme innerhalb des archäologisch besonders geschützten Bereiches wird eine baubegleitende archäologische Untersuchung durchgeführt. Hierbei kann es zu Unterbrechungen der Bautätigkeit kommen. Der AN ist verpflichtet, während der baubegleitenden Untersuchungen durch Archäologen auf andere Tätigkeiten und Arbeiten im Rahmen der Baumaßnahme auszuweichen. Die Arbeiten sind dabei zeitlich und örtlich mit den archäologischen Untersuchungen zu koordinieren
Erst wenn dies nachweislich und begründet nicht möglich ist und durch sofortige schriftliche Anzeige beim AG (Kopie für örtliche Bauüberwachung gleichzeitig) angemeldet wurde und der AG sich von der Richtigkeit überzeugt hat, werden die nachfolgenden Positionen angesetzt.
Unterbrechungen, die sich aufgrund des geplanten Einsatzes von NAN ergeben, werden nicht anerkannt.
Unter Umständen sind Geräte und Personen des AN´s auf Anforderung durch den AG zur Unterstützung der Archäologen einzusetzen. In diesem Falle erfolgt für die eingesetzten Personen die Abrechnung gemäß dem Stundensatz. Der Personal- und Zeiteinsatz ist durch die Grabungsfirma täglich bestätigen zu lassen und der örtl. Bauüberwachung unverzüglich zu übergeben.
Der AN hat deshalb im Bautagebuch exakt die täglich eingesetzten Personen und Geräte aufzuführen.

**1.3.25 Koordinierungsleistungen bei archäologischen Funden (Bodendenkmäler)**
für Abstimmungen mit dem Amt für Bodendenkmalpflege im Zuge von baubegleitenden Untersuchungen
Menge: 1,000 psch

**1.3.26 Koordinierungsleistungen bei Umverlegung Gas**
Der Auftragnehmer hat im Zuge der Umverlegungsarbeiten an einer Gasleitung die erforderlichen Koordinierungsleistungen zur Sicherstellung eines reibungslosen und termingerechten Bauablaufs zu erbringen. Die Erdarbeiten, insbesondere das Freilegen der Leitung, die Herstellung und Sicherung von Gräben bzw. Baugruben sowie das Verfüllen und die Wiederherstellung, erfolgen durch den Auftragnehmer im Zuge der Herstellung des Schachtes SW1. Die eigentliche Umverlegung, Anpassung und Inbetriebnahme der Gasleitung wird ausschließlich durch den zuständigen Netzbetreiber (NBB) ausgeführt und ist nicht Bestandteil der Leistung des Auftragnehmers. Der Auftragnehmer hat die Schnittstellen zwischen den eigenen Erdarbeiten und den Arbeiten des NBB zu koordinieren, die erforderlichen Abstimmungen zum Ablauf und zur Terminierung herbeizuführen sowie die zur Durchführung notwendigen Baufeldbereitstellungen sicherzustellen. Hierzu gehört insbesondere die terminliche und organisatorische Abstimmung mit dem NBB, die Berücksichtigung seiner Vorgaben und Randbedingungen sowie die laufende Anpassung der Bauablaufplanung bei Terminverschiebungen oder geänderten Anforderungen. Es ist vom Auftragnehmer einzukalkulieren, dass während der Durchführung der Umverlegung durch den NBB sowie in den hierfür erforderlichen vorbereitenden und nachlaufenden Zeitfenstern im betroffenen Bereich keine Arbeiten durch den Auftragnehmer ausgeführt werden können und es dadurch zu Arbeitsunterbrechungen im Bauablauf kommt. Weiterhin sind die erforderlichen Abstimmungstermine vor Ort mit dem NBB sowie mit dem Auftraggeber und gegebenenfalls weiteren Projektbeteiligten durchzuführen; hierzu zählen die Teilnahme an Baubesprechungen und Einweisungen, die Abstimmung der Bauphasenfolge und der Schnittstellen sowie die Dokumentation der Ergebnisse in geeigneter Form. Sämtliche für die Koordinierung erforderlichen Kommunikations-, Organisations- und Dokumentationsleistungen einschließlich der notwendigen An- und Abfahrten zu Ortsterminen sind in der Leistung enthalten und entsprechend zu berücksichtigen. Die Abrechnung der Koordinierungsleistung erfolgt pauschal.
Menge: 1,000 psch

**1.3.27 Stillstandskosten Maschinen und Geräte**
Vergütung der anfallenden Kosten für Stillstand der auf der Baustelle befindlichen und nachweislich am Einsatz gehinderten Geräte und Maschinen inkl. Maschinenführer aufgrund Baustopp wegen Kampfmitteluntersuchungen/archäologischer Untersuchungen.
Die Maschinen und Geräte sind auf der Baustelle zu belassen.
Menge: 4,000 h

**1.3.28 Stillstandskosten Personal**
wie Position "Stillstandskosten Maschinen und Geräte" jedoch für gesamten Personaleinsatz.
das ggf. für Hilfsleistungen des KBD oder der Archäologen eingesetzte Personal wird hiervon abgezogen.
Das eingesetzte Personal ist auf der Baustelle zu belassen.
Menge: 4,000 h

*Hinweis*

#### 1.4 Wasserhaltung

**1.4.1 Offene Wasserhaltung für Baugruben**
Offene Wasserhaltung zum Freihalten von Baugruben von Schichten- und Drainwasser nach geologischen und hydraulischen Erfordernissen entsprechend den Angaben im Baugrundgutachten durchführen. Inkl. schadlosen Ableiten des geförderten Wassers.
Anlage aufbauen, vorhalten, betreiben und abbauen.
Erforderliche Erdarbeiten, Wasserfassungen, Zu- und Ableitungen, Sand- und Schlammfänge, sowie Umbauen bzw. Umsetzen der Anlage entsprechend der vom AN gewählten Bautechnologiewerden nicht gesondert vergütet und sind einzurechnen.
Der AN hat durch geeignete Maßnahmen dafür Sorge zu tragen, dass es zu keiner unbeabsichtigten Unterbrechung der Energiezufuhr kommen kann und dass
ausreichend Energie (elektrisch o. mittels mobilem Stromerzeuger) vorhanden ist. Aufwendungen und Leistungen hierfür werden nicht separat vergütet.

Förderdurchfluss je m Baugrube über 1 bis 3 m³/h,
Baugrubentiefe bis 4,00 m.
Ableitung nach Wahl des AN zum Vorfluter herstellen. Entfernung: max. 80 m,
Vorfluter: Schachtbauwerk vorhandener RW/SW-Kanal
.
Menge: 16,000 St

**1.4.2 Offene Wasserhaltung für Rohrgraben**
Offene Wasserhaltung zum Freihalten von Rohrgräbenvon Schichten- und Drainwasser nach geologischen und hydraulischen Erfordernissen entsprechend den Angaben im Baugrundgutachten durchführen. Inkl. schadlosen Ableiten des geförderten Wassers.
Anlage aufbauen, vorhalten, betreiben und abbauen.
Erforderliche Erdarbeiten, Wasserfassungen, Zu- und Ableitungen, Sand- und Schlammfänge, sowie Umbauen bzw. Umsetzen der Anlage entsprechend der vom AN gewählten Bautechnologiewerden nicht gesondert vergütet und sind einzurechnen.
Der AN hat durch geeignete Maßnahmen dafür Sorge zu tragen, dass es zu keiner unbeabsichtigten Unterbrechung der Energiezufuhr kommen kann und dass
ausreichend Energie (elektrisch o. mittels mobilem Stromerzeuger) vorhanden ist. Aufwendungen und Leistungen hierfür werden nicht separat vergütet.

Förderdurchfluss je m Baugrube über 1 bis 3 m³/h,
Baugrubentiefe bis 4,00 m.
Ableitung nach Wahl des AN zum Vorfluter herstellen. Entfernung: max. 80 m,
Vorfluter: Schachtbauwerk vorhandener RW/SW-Kanal
.
Menge: 10,000 m

*Hinweis*

#### 1.5 Abnahmebefahrung SW-Kanal, SW-Hausanschlussleitungen und SW-Schächte

*Hinweis: Hinweis Inspektion Schächte und Kanal*
Für die Abnahmebefahrung der Haltungen und Schächte sind die Regelungen des DWA-M 149-5 zu beachten. Insbesondere auch die dort festgelegte durchgängige Sohlsicht. Dafür notwendige Vorarbeiten (z.B. Absaugen von Abwasser bei Unterbögen, etc.) sind einzukalkulieren.

Das Kodiersystem wird wie folgt festgelegt:
  Das Kodiersystem wird wie folgt festgelegt:
    •  DIN EN 13508-2 in Verbindung mit aktueller Fassung  des Merkblattes DWA-M 149-2

Das Datenaustauschformat wird wie folgt festgelegt:
    •  DWA-M 150

Ausführung und Anforderung an Geräte gemäß DWA-M149-8 (ZTV "Optische Inspektion").

Aufwendungen für Verkehrs- und Arbeitstellensicherheit sowie Absperr- bzw. Vorflutsicherungsarbeiten als Grundvoraussetzung für die Ausführung der Abnahmebefahrung werden nicht noch einmal vergütet und sind in die Kapitel 1.2 und 1.4 einzukalkulieren.

Bei Nichteinhaltung der geforderten Angaben sowie Qualitätskriterien (hier insbesondere freie Sohlsicht, ggf. Absaugen von Abwasser bei Unterbögen, etc.) wird die Abnahmebefahrung zurückgewiesen und ist neu zu erstellen.

**1.5.1 An und Abfahrt Spülwagen**
Die Abrechnungseinheit "Stück" bezieht sich dabei auf die Ausführung der gesamten Kanalzustandserfassung. Sollten aufgrund der vom AN gewählten Baustellenabwicklung / des vom AN gewählten Bauablaufs mehrere An- und Abfahrten notwendig werden, so sind die hierfür anfallenden Leistungen, Aufwendungen und Materialien in den Einheitspreis einzurechnen. Gleiches gilt für Fahrten innerhalb des hier zu betrachtenden Bauabschnitt (z.B. Fahrten zwischen den einzelnen Standorten an den verschiedenen Haltungen, etc.). Auch diese werden nicht separat vergütet sondern sind in die Einheitspreise einzurechnen.
Menge: 1,000 St

**1.5.2 Reinigung Kanal**
hydrodynamische Reinigung des Kanals

Nennweite: DN150, DN,200 DN225
Material: Stz mit Schlauchliner, Stz

mit einem kombinierten Hochdruck-Spül- und Saugfahrzeug, inkl. Aufsaugen des heran transportierten Kanalräumgutes

Anfallendes Material in Eigentum des AN übernehmen, von der Baustelle abtransportieren und entsorgen.
Ein entsprechender Entsorgungsnachweis ist der örtliche BÜ unaufgefordert vorzulegen.

Einsatz eines Fahrzeuges mit integrierter Wasserrückgewinnung, inkl. 2 Mann Bedienungspersonal.
Der Verschmutzungsgrad beläuft sich auf max. 25 % der Profilhöhe.
Menge: 230,000 m

**1.5.3 Reinigung HA-Leitung**
hydrodynamische Reinigung der HA-Leitung

Nennweite: DN 150
Material: AZ, Stz, PP mit HA-Liner, PP

mit einem kombinierten Hochdruck-Spül- und Saugfahrzeug, inkl. Aufsaugen des herantranportierten Kanalräumgutes

Anfallendes Material in Eigentum des AN übernehmen, von der Baustelle abtransportieren und entsorgen.
Ein entsprechender Entsorgungsnachweis ist der örtliche BÜ unaufgefordert vorzulegen.

Einsatz eines Fahrzeuges mit integrierter Wasserrückgewinnung, inkl. 2 Mann Bedienungspersonal.
Der Verschmutzungsgrad beläuft sich auf max. 25 % der Profilhöhe.
Menge: 118,000 m

**1.5.4 Reinigung Schachtbauwerke**
Hochdruckerstreinigung von Schachtbauwerken im Spül- / Saug-Verfahren

Nennweite: DN800, DN 1000
Material: B mit GFK-Teilauskleidung, B m. GFK UT
Tiefe: bis 3,50 m

Anfallendes Material in Eigentum des AN übernehmen, von der Baustelle abtransportieren und entsorgen.
Ein entsprechender Entsorgungsnachweis ist der örtliche BÜ unaufgefordert vorzulegen.
Menge: 8,000 St

**1.5.5 An- und Abfahrt Kamerawagen**
Die Abrechnungseinheit "Stück" bezieht sich dabei auf die Ausführung der gesamten Kanalzustandserfassung. Sollten aufgrund der vom AN gewählten Baustellenabwicklung / des vom AN gewählten Bauablaufs mehrere An- und Abfahrten notwendig werden, so sind die hierfür anfallenden Leistungen, Aufwendungen und Materialien in den Einheitspreis einzurechnen. Gleiches gilt für Fahrten innerhalb des hier zu betrachtenden Bauabschnitt (z.B. Fahrten zwischen den einzelnen Standorten an den verschiedenen Haltungen, etc.). Auch diese werden nicht separat vergütet sondern sind in die Einheitspreise einzurechnen.
Menge: 1,000 St

**1.5.6 Kanalinspektion (TV-Kamera)**
Einsatz einer TV-Kamera oder eines Scannersystems zur Kanalrohrinspektion einschl. 2 Mann Bedienungspersonal, für die optische Untersuchung des baulichen Zustandes von Rohrleitungen und zur Inspektion im nichtbegehbaren Nennweitenbereich durch Filmdarstellung des Kanals in axialer Richtung.
Inkl. Bestimmung/Aufnahme aller Bestandsinformationen (Material, Abmessungen/Nennweite) sowie aller Unregelmäßigkeiten im eingebauten Schlauchliner (Längsfalten, Querfalten, Linerbeschädigungen etc.)

Nennweite: DN150, DN,200 DN225
Material: Stz mit Schlauchliner, Stz

In den Einheitspreis sind alle Personal-, Geräte- u. Nebenkosten soweit diese Leistungen nicht in gesonderten Positionen angeboten werden einzurechnen.

Ergebnisse dokumentieren, Dokumentation und Lieferung auf Datenträger
ist Bestandteil der Dokumention und wird nicht gesondert vergütet.

Das Kodiersystem wird wie folgt festgelegt:
    •  DIN EN 13508-2 in Verbindung mit aktueller Fassung  des Merkblattes DWA-M 149-2

Das Datenaustauschformat wird wie folgt festgelegt:
    •  DWA-M 150

Ausführung und Anforderung an Geräte gemäß DWA-M149-8 (ZTV "Optische Inspektion").
Menge: 230,000 m

**1.5.7 Inspektion HA-Leitung (TV-Kamera)**
Einsatz einer TV-Kamera zur Kanalrohrinspektion einschl. 2 Mann Bedienungspersonal, für die optische Untersuchung des baulichen Zustandes von Rohrleitungen und zur Inspektion im nichtbegehbaren Nennweitenbereich durch Filmdarstellung des Kanals in axialer Richtung.
Inkl. Bestimmung/Aufnahme aller Bestandsinformationen (Material, Abmessungen/Nennweite) sowie aller Unregelmäßigkeiten im eingebauten Schlauchliner (Längsfalten, Querfalten, Linerbeschädigungen etc.)

Nennweite: DN 150
Material: AZ, Stz, PP mit HA-Liner, PP

In den Einheitspreis sind alle Personal-, Geräte- u. Nebenkosten soweit diese Leistungen nicht in gesonderten Positionen angeboten werden einzurechnen.

Ergebnisse dokumentieren, Dokumentation und Lieferung auf Datenträger
ist Bestandteil der Dokumention und wird nicht gesondert vergütet.

Das Kodiersystem wird wie folgt festgelegt:
    •  DIN EN 13508-2 in Verbindung mit aktueller Fassung  des Merkblattes DWA-M 149-2

Das Datenaustauschformat wird wie folgt festgelegt:
    •  DWA-M 150

Ausführung und Anforderung an Geräte gemäß der ZTV "Optische Inspektion".
Menge: 118,000 m

**1.5.8 Schachtinspektion (TV-Kamera)**
Einsatz einer TV-Kamera oder einer Scannersystems zur Schachtinspektion einschl. 2 Mann Bedienungspersonal, für die optische Untersuchung des baulichen Zustandes von Schachtbauwerken und zur Inspektion durch vollständige Filmdarstellung des Schachtes in axialer Richtung.
Inkl. Bestimmung/Aufnahme aller Bestandsinformationen (Material, Abmessungen, Anschlüsse, Tiefe etc.) sowie aller evtl. Unregelmäßigkeiten bei Schachtauskleidung sowie Reparaturstellen. Weiterhin sind alle Anschlüsse abzuschwenken.

Nennweite: DN800, DN 1000
Material: B mit GFK-Teilauskleidung, B m. GFK UT, PP
Tiefe: bis 4,50 m

In den Einheitspreis sind alle Personal-, Geräte- u. Nebenkosten soweit diese Leistungen nicht in gesonderten Positionen angeboten werden einzurechnen.

Ergebnisse dokumentieren, Dokumentation und Lieferung auf Datenträger
ist Bestandteil der Dokumention und wird nicht gesondert vergütet.

Das Kodiersystem wird wie folgt festgelegt:
    •  DIN EN 13508-2 in Verbindung mit aktueller Fassung  des Merkblattes DWA-M 149-2

Das Datenaustauschformat wird wie folgt festgelegt:
    •  DWA-M 150

Ausführung und Anforderung an Geräte gemäß DWA-M149-8 (ZTV "Optische Inspektion").
Menge: 8,000 St

#### 1.6 Stundenlohnarbeiten und Materialien

*Hinweis: Hinweis Stundenverrechnungssätze*
Die angebotenen Stundenverrechnungssätze gelten für zusätzliche, auf Nachweis abzurechnende Leistungen. Sie gelten für diese Maßnahme unabhängig von der Bauzeit und von den anfallenden Stunden. Die 10%-Regelung der VOB/B hat in diesem Fall keine Gültigkeit. Der AN hat keinen Anspruch auf Erfüllung der Leistungen. Die Positionen werden trotzdem mitgewertet.

**1.6.1 Verrechnungssatz Polier**
Stundenlohnarbeiten auf Anordnung des AG ausführen.
Der Verrechnungssatz für die jeweilige Arbeitskraft umfasst sämtliche Aufwendungen, insbesondere den tatsächlichen Lohn einschließlich vermögenswirksamer Leistungen mit den Zuschlägen für Gemeinkosten (Sozialkassenbeiträge, Winterbauumlage und dgl.), sowie Lohn- bzw. Gehaltsnebenkosten und Zuschläge für Überstunden, inkl. der Zuschläge für Nacht-, Sonntags- und Feiertagsarbeit.
Menge: 5,000 h

**1.6.2 Verrechnungssatz BFA (VI)**
Stundenlohnarbeiten auf Anordnung des AG ausführen.
Der Verrechnungssatz für die jeweilige Arbeitskraft umfasst sämtliche Aufwendungen, insbesondere den tatsächlichen Lohn einschließlich vermögenswirksamer Leistungen mit den Zuschlägen für Gemeinkosten (Sozialkassenbeiträge, Winterbauumlage und dgl.), sowie Lohn- bzw. Gehaltsnebenkosten und Zuschläge für Überstunden, inkl. der Zuschläge für Nacht-, Sonntags- und Feiertagsarbeit.
Menge: 5,000 h

**1.6.3 Verrechnungssatz Bauwerker (V II)**
Stundenlohnarbeiten auf Anordnung des AG ausführen.
Der Verrechnungssatz für die jeweilige Arbeitskraft umfasst sämtliche Aufwendungen, insbesondere den tatsächlichen Lohn einschließlich vermögenswirksamer Leistungen mit den Zuschlägen für Gemeinkosten (Sozialkassenbeiträge, Winterbauumlage und dgl.), sowie Lohn- bzw. Gehaltsnebenkosten und Zuschläge für Überstunden, inkl. der Zuschläge für Überstunden, inkl. der Zuschläge für Nacht-, Sonntags- und Feiertagsarbeit.
Menge: 5,000 h

**1.6.4 Verrechnungssatz Bagger**
Stundenlohnarbeiten durch Baugeräte auf Anordnung des AG ausführen.
Der Verrechnungssatz für das jeweilige Gerät umfasst sämtliche Aufwendungen für den Einsatz, insbesondere Gerätevorhalte- und Betriebsstoffkosten sowie sämtliche Zuschläge einschließlich der Kosten für das Bedienungspersonal. Der Verrechnungssatz gilt für das zum Zeitpunkt des Abrufs einsatzbereit auf der Baustelle befindliche Gerät.
Vergütet werden die tatsächlich geleisteten Arbeitsstunden.
Menge: 5,000 h

**1.6.5 Verrechnungssatz Frontlader 45-75 kW**
Stundenlohnarbeiten durch Baugeräte auf Anordnung des AG ausführen.
Der Verrechnungssatz für das jeweilige Gerät umfasst sämtliche Aufwendungen für den Einsatz, insbesondere Gerätevorhalte- und Betriebsstoffkosten sowie sämtliche Zuschläge einschließlich der Kosten für das Bedienungspersonal. Der Verrechnungssatz gilt für das zum Zeitpunkt des Abrufs einsatzbereit auf der Baustelle befindliche Gerät.
Vergütet werden die tatsächlich geleisteten Arbeitsstunden.
Menge: 5,000 h

**1.6.6 Verrechnungssatz Rüttler bis 0,75 t**
Stundenlohnarbeiten durch Baugeräte auf Anordnung des AG ausführen.
Der Verrechnungssatz für das jeweilige Gerät umfasst sämtliche Aufwendungen für den Einsatz, insbesondere Gerätevorhalte- und Betriebsstoffkosten sowie sämtliche Zuschläge einschließlich der Kosten für das Bedienungspersonal. Der Verrechnungssatz gilt für das zum Zeitpunkt des Abrufs einsatzbereit auf der Baustelle befindliche Gerät.
Vergütet werden die tatsächlich geleisteten Arbeitsstunden.
Menge: 5,000 h

**1.6.7 Verrechnungssatz Bohrhammer**
Stundenlohnarbeiten durch Baugeräte auf Anordnung des AG ausführen.
Der Verrechnungssatz für das jeweilige Gerät umfasst sämtliche Aufwendungen für den Einsatz, insbesondere Gerätevorhalte- und Betriebsstoffkosten sowie sämtliche Zuschläge einschließlich der Kosten für das Bedienungspersonal. Der Verrechnungssatz gilt für das zum Zeitpunkt des Abrufs einsatzbereit auf der Baustelle befindliche Gerät.
Vergütet werden die tatsächlich geleisteten Arbeitsstunden.
Menge: 5,000 h

**1.6.8 Verrechnungssatz LKW-Kipper 8 t**
Stundenlohnarbeiten durch Baugeräte auf Anordnung des AG ausführen.
Der Verrechnungssatz für das jeweilige Gerät umfasst sämtliche Aufwendungen für den Einsatz, insbesondere Gerätevorhalte- und Betriebsstoffkosten sowie sämtliche Zuschläge einschließlich der Kosten für das Bedienungspersonal. Der Verrechnungssatz gilt für das zum Zeitpunkt des Abrufs einsatzbereit auf der Baustelle befindliche Gerät.
Vergütet werden die tatsächlich geleisteten Arbeitsstunden.
Menge: 5,000 h

**1.6.9 Verrechnungssatz Trennjäger**
Stundenlohnarbeiten durch Baugeräte auf Anordnung des AG ausführen.
Der Verrechnungssatz für das jeweilige Gerät umfasst sämtliche Aufwendungen für den Einsatz, insbesondere Gerätevorhalte- und Betriebsstoffkosten sowie sämtliche Zuschläge einschließlich der Kosten für das Bedienungspersonal. Der Verrechnungssatz gilt für das zum Zeitpunkt des Abrufs einsatzbereit auf der Baustelle befindliche Gerät.
Vergütet werden die tatsächlich geleisteten Arbeitsstunden.
Menge: 5,000 h

*Hinweis*

### 2 SW-Hauptkanal, SW-Hausanschlüsse - geschlossene Bauweise - Schlauchlining / Schachtauskleidung

*Hinweis: Hinweis Gültigkeitsbereich*
Die nachfolgenden Vorbemerkungen, Vertragsbedingungen und Hinweise gelten für die gesamten Leistungsbeschreibung "SW-Hauptkanal - geschlossene Bauweise - Schlauchlining / Schachtauskleidung"

*Hinweis: Hinweis Reinigung / Inspektion Schächte und Kanal*
Ggf. zusätzliche über die ausgeschriebene Anzahl hinausgehende Reinigungen und Inspektionen von Schächten und Kanälen, so z.B. sich aus der Bautechnologie ergebende Reinigungen / Inspektionen werden nicht gesondert vergütet und sind mit allen hierfür notwendigen Leistungen und Aufwendungen in die Einheitspreise einzurechnen.

Für alle Zustandserfassungen sind die Regelungen der DWA-M 149-5 zu beachten, insbesondere auch die dort festgelegte durchgängige Sohlsicht. Dafür notwendige Vorarbeiten (z.B. Absaugen von Abwasser bei Unterbögen, etc.) sind einzukalkulieren.

Das Kodiersystem wird wie folgt festgelegt:
    •  DIN EN 13508-2 in Verbindung mit aktueller Fassung  des Merkblattes DWA-M 149-2

Das Datenaustauschformat wird wie folgt festgelegt:
    •  DWA-M 150

Ausführung und Anforderung an Geräte gemäß DWA-M149-8 (ZTV "Optische Inspektion").

*Hinweis: Hinweis Materialprüfung*
Unmittelbar nach der Probenahme (siehe "ZTV Schlauchlining" Punkt 1.5.4.1  in Verbindung mit Anhang B) sind die Probestücke durch den AN an das Prüflabor zu versenden (ggf. mehrfach da verschiedene Abschnitte) Die hierfür notwendigen Kosten sind in den EP einzurechnen.

Durch den AN besteht die Möglichkeit eine in Deutschland akkreditiertes oder vom DIBt anerkanntes Prüflabor vorzuschlagen. Der Nachweis der Zulassung ist mit dem Angebot abzugeben. Sollte dies nicht erfolgen bzw. keine Labors angegeben werden, wird eine Prüflabor nach obigen Kriterien durch den AG benannt.

Vorschlag Prüflabor (Name, Adresse):

'..................................................'
Bietereintrag

Der zu erstellenden Prüfbericht hat neben den zu ermittelnden "Ist-Werten" jeder einzelnen Proben auch die geforderten "Soll-Werte" als tabellarischer Vergleich zu enthalten. Weiterhin sind alle erzielten Ergebnisse ausführlich zu bewerten und bei Abweichungen zwischen Soll- und Ist-Werten (Unterschreitung der Soll-Werte) sind Empfehlungen und Vorschläge für die weitere Verfahrensweise abzugeben.

*Hinweis: Hinweis Dokumentation*
Die Dokumentation und der Nachweis der ausgeführten Sanierungs- und Vorarbeiten erfolgt auf der Basis der Festlegungen des LV´s der Baubeschreibung  sowie der „ZTV Schlauchlining (DWA-M 144-3)“. Dabei ist spätestens 7 Tage vor der örtlichen Abnahme die komplette Dokumentations- und Nachweismappe (auch inkl. der Dokumentationen eventuell eingesetzter Nachunternehmer) nach Vorgaben des AG ausschließlich digital der örtlichen Bauüberwachung vorzulegen. Die Durchführung der örtlichen Abnahme wird dabei u.a. von der Vollständigkeit und Richtigkeit der Dokumentations- und Nachweismappe abhängig gemacht.

Unabhängig davon bildet die Vorlage der Dokumentation von Vorarbeiten (vollständig abgeschlossen) sowie von Prüfungen und Nachweisen mit erfüllten Ergebnissen eine Voraussetzung für die Ausführung nachgelagerter, darauf aufbauender Arbeiten. Ohne deren Vorlage bei der örtlichen Bauüberwachung dürfen die nachfolgenden Arbeiten nicht begonnen werden. (Bsp.: Die Ergebnisse der Haftzugfestigkeitsprüfungen vor Beginn der Sanierungsarbeiten sind Voraussetzung für die Ausführung der Reprofilierung und die dann nachfolgenden Haftzugfestigkeitsprüfungen nach Reprofilierung sind wiederum Voraussetzung für eine eventuelle weitere Beschichtung.)
Dies ist bei der Organisation der Arbeiten und bei der Erstellung des Bauablaufes zu berücksichtigen. Alle damit verbundenen Aufwendungen und Erschwernisse sind in die Einheitspreise einzurechnen

*Hinweis: Hinweis Information AG und Anwohner*
Vor der Ausführung jedweder Arbeiten am Kanal / Schacht (Spülvorgänge, Vorarbeiten, Linereinbau, etc.) sind entsprechende Informationen an den AG und eine Befahrerlaubnis des AG notwendig. Weiterhin sind sämtliche Anlieger/Anwohner per Einwurfschreiben über o.g. Arbeiten vorab zu informieren.
Die entsprechenden Aufwendungen sind einzurechnen.

#### 2.1 Provisorische Abwasserumleitung SW-Kanal

*Hinweis: Hinweis Vorflutsicherung*
Der Auftragnehmer hat während der Dauer der Sanierungsarbeiten die problemlose Entsorgung der Haupt- und Anschlussleitungen zu gewährleisten. Ein Rückstau bis über die Rückstauebene oder ein Aufstau von Abwasser auf die Straße ist unbedingt zu vermeiden.
Die Abwasserhaltung hat mittels Pumpen und Rohrleitungen/Schlauchsystemen die für die Förderung ungereinigten Abwassers geeigneten sind, zu erfolgen.

Das Vorflutsicherungskonzept ist der Planunterlage 3.2/1 und 3.2/2 (Vorflutsicherungskonzept) zu entnehmen. Die Grundlagen (Wassermengen, Erläuterungen, etc. ) sind ebenfalls der o.g. Planunterlage zu entnehmen.

Die Sanierung der Hausanschlusssysteme (HA-Leitungen und HA-Schächte) hat in Abstimmung mit den jeweiligen Anwohnern bei temp. Außerbetriebnahme des SW-Zuflusses zu erfolgen. Die hierfür erforderlichen Aufwendungen sind in die nachfolgenden EH-Preise einzukalkulieren.

**2.1.1 Vorflutsicherung Kanal**
zum Zwecke der Kanal-/Leitungssanierung bzw. der Neubauarbeiten einschl. aller vor und nachgelagerten Arbeiten nach Wahl des AN aufstellen, sichern, betreiben, überwachen, umsetzen und nach Abschluss der Arbeiten wieder rückbauen.
Des weiteren sind die erforderlichen Absperrsysteme (z.B. wasserdichte Blasen) zu berücksichtigen. Die örtlichen Verkehrsbedingungen sind zu beachten.
In den Einheitspreis sind sämtliche Geräte, Teile, Betriebsstoffe und Abflussleitungen sowie alle notwendigen Absperreinrichtungen einzurechnen. Betrieb und Wartung sind während der Bauzeit in erforderlichem Umfang sicherzustellen. Förderhöhen, Mindesttransportlängen, Zuflussmengen und alle anderen relevanten Bestandsdaten (z.B. Dimension und Nennweite der zulaufende Leitungen, etc.) sind den beigefügten Unterlagen zu entnehmen.
Menge: 1,000 psch

**2.1.2 Vorflutsicherung Schächte**
zum Zwecke der Schachtsanierung bzw. der Neubauarbeiten einschl. aller vor und nachgelagerten Arbeiten nach Wahl des AN herstellen, vorhalten, betreiben und nach Abschluss der Arbeiten wieder rückbauen.
Die örtlichen Verkehrsbedingungen sind zu beachten.
In den Einheitspreis sind sämtliche Geräte, Teile, Betriebsstoffe und Abflussleitungen sowie alle notwendigen Absperreinrichtungen einzurechnen. Betrieb und Wartung sind während der Bauzeit in erforderlichem Umfang sicherzustellen. Förderhöhen, Mindesttransportlängen, Zuflussmengen und alle anderen relevanten Bestandsdaten (z.B. Dimension und Nennweite der zulaufende Leitungen, etc.) sind den beigefügten Unterlagen zu entnehmen.
Menge: 7,000 St

**2.1.3 Zulage Straßenquerungen / Querung von Einfahrten**
Zulage zur Pos.
"Vorflutsicherung Kanal"
"Vorflutsicherung Schächte"
für die Materialien, Aufwendungen und Erschwernisse bei
der Querung von Straßen, befestigten Flächen sowie Hofeinfahrten bzw. Grundstückszufahrten durch die notwendigen Ableitungsanlagen (Rohrleitungen, Schläuche, etc.) und der Ausführung von Überfahrten für
diese Querungsabschnitte (Überfahrten für SLW60).
Menge: 17,000 St

#### 2.2 Kanalzustandserfassung

**2.2.1 An und Abfahrt Spülwagen**
Die Abrechnungseinheit "Stück" bezieht sich dabei auf die Ausführung der gesamten Kanalzustandserfassung. Sollten aufgrund der vom AN gewählten Baustellenabwicklung / des vom AN gewählten Bauablaufs mehrere An- und Abfahrten notwendig werden, so sind die hierfür anfallenden Leistungen, Aufwendungen und Materialien in den Einheitspreis einzurechnen. Gleiches gilt für Fahrten innerhalb des hier zu betrachtenden Bauabschnitt (z.B. Fahrten zwischen den einzelnen Standorten an den verschiedenen Haltungen, etc.). Auch diese werden nicht separat vergütet sondern sind in die Einheitspreise einzurechnen.
Menge: 1,000 St

**2.2.2 Erstreinigung Kanal**
hydrodynamische Erstreinigung des Kanals

Nennweite: DN225
Material: Stz

mit einem kombinierten Hochdruck-Spül- und Saugfahrzeug, inkl. Aufsaugen des herantranportierten Kanalräumgutes

Anfallendes Material in Eigentum des AN übernehmen, von der Baustelle abtransportieren und entsorgen.
Ein entsprechender Entsorgungsnachweis ist der örtliche BÜ unaufgefordert vorzulegen.

Einsatz eines Fahrzeuges mit integrierter Wasserrückgewinnung, inkl. 2 Mann Bedienungspersonal.
Der Verschmutzungsgrad beläuft sich auf max. 25 % der Profilhöhe.
Menge: 220,000 m

**2.2.3 Erstreinigung Schachtbauwerke**
Hochdruckerstreinigung von Schachtbauwerken im Spül- / Saug-Verfahren

Nennweite: DN 1000
Material: B, PP
Tiefe: bis 4,00 m

Anfallendes Material in Eigentum des AN übernehmen, von der Baustelle abtransportieren und entsorgen.
Ein entsprechender Entsorgungsnachweis ist der örtliche BÜ unaufgefordert vorzulegen.
Menge: 6,000 St

**2.2.4 Erstreinigung HA-Leitungen**
hydrodynamische Erstreinigung des Kanals

Nennweite: DN150
Material: AZ, Stz, PP, GG

mit einem kombinierten Hochdruck-Spül- und Saugfahrzeug, inkl. Aufsaugen des herantranportierten Kanalräumgutes

Anfallendes Material in Eigentum des AN übernehmen, von der Baustelle abtransportieren und entsorgen.
Ein entsprechender Entsorgungsnachweis ist der örtliche BÜ unaufgefordert vorzulegen.

Einsatz eines Fahrzeuges mit integrierter Wasserrückgewinnung, inkl. 2 Mann Bedienungspersonal.
Der Verschmutzungsgrad beläuft sich auf max. 25 % der Profilhöhe.
Menge: 110,000 m

**2.2.5 An- und Abfahrt Kamerawagen**
Die Abrechnungseinheit "Stück" bezieht sich dabei auf die Ausführung der gesamten Kanalzustandserfassung. Sollten aufgrund der vom AN gewählten Baustellenabwicklung / des vom AN gewählten Bauablaufs mehrere An- und Abfahrten notwendig werden, so sind die hierfür anfallenden Leistungen, Aufwendungen und Materialien in den Einheitspreis einzurechnen. Gleiches gilt für Fahrten innerhalb des hier zu betrachtenden Bauabschnitt (z.B. Fahrten zwischen den einzelnen Standorten an den verschiedenen Haltungen, etc.). Auch diese werden nicht separat vergütet sondern sind in die Einheitspreise einzurechnen.
Menge: 1,000 St

**2.2.6 Kanalvorinspektion**
Einsatz der Kanalrohrinspektionsanlage einschl. 2 Mann Bedienungspersonal, für die optische Voruntersuchung des baulichen Zustandes von Rohrleitungen und zur Schadensfeststellung im nicht begehbaren Nennweitenbereich.
Inkl. Einmessen der Zuläufe
Inkl. Dokumentation

Nennweite: DN225
Material: Stz

In den Einheitspreis sind alle Personal-, Geräte- u. Nebenkosten soweit diese Leistungen nicht in gesonderten Positionen angeboten werden einzurechnen.
Menge: 220,000 m

**2.2.7 Schachtvorinspektion**
Voruntersuchung der Schachtbauwerke mit EDV-mäßiger Beschreibung des Zustandes sowie Bestimmung der verwendeten Werkstoffe, markanten Schäden sind nach Absprache mit dem AG durch Fotos zu dokumentieren.
Die genaue Art der Schachtprotokollierung ist zu Beginn der Arbeiten mit dem AG abzustimmen.

Nennweite: DN 1000
Material: B, PP
Tiefe: bis 4,00 m
Menge: 6,000 St

**2.2.8 HA-Leitungsvorinspektion**
Einsatz der Kanalrohrinspektionsanlage einschl. 2 Mann Bedienungspersonal, für die optische Voruntersuchung des baulichen Zustandes von Rohrleitungen und zur Schadensfeststellung im nicht begehbaren Nennweitenbereich.
Inkl. Einmessen der Zuläufe
Inkl. Dokumentation

Nennweite: DN150
Material: AZ, Stz, PP, GG

In den Einheitspreis sind alle Personal-, Geräte- u. Nebenkosten soweit diese Leistungen nicht in gesonderten Positionen angeboten werden einzurechnen.
Menge: 110,000 m

**2.2.9 HA-Schachtvorinspektion**
Voruntersuchung der HA-Schachtbauwerke mit EDV-mäßiger Beschreibung des Zustandes sowie Bestimmung der verwendeten Werkstoffe, markanten Schäden sind nach Absprache mit dem AG durch Fotos zu dokumentieren.
Die genaue Art der Schachtprotokollierung ist zu Beginn der Arbeiten mit dem AG abzustimmen.

Nennweite: DN 400, DN 1000
Material: B, PP
Tiefe: bis 4,00 m
Menge: 11,000 St

**2.2.10 Deformations- und Kalibermessung**
Einsatz eines mobilen Deformations- und Kalibermeßsystem in Verbindung mit einer Kanalrohrfernsehanlage für die Überprüfung von Rohrleitungen.

Nennweite: DN225
Material: Stz

Messwertermittlung über 4 mechanisch-elektronisch arbeitende Fühler an Viertelspunkte der Rohrwandung
Messwerte alle 10 cm in Abhängigkeit zur Messlänge aufnehmen und in einer Speichereinheit ablegen.

Die Anlage ist von 2 Mann fachlich geschultem Personal zu bedienen. Der Einheitspreis enthält alle Personal-, Geräte- und Nebenkosten, soweit diese Leistungen nicht in gesonderten Positionen anzubieten sind.
Menge: 220,000 m

**2.2.11 Messprotokoll**
Erstellung eines Meßprotokolls in Form von Diagrammen über die vertikale und horizontale Verformung eines Haltungsabschnittes mit Angabe des Rohrdurchmessers, sowie der gem. DIN 4033, 11.3 geforderten Grenzwerte.
Menge: 5,000 St

*Hinweis: Hinweis Haftzugprüfungen*
Nach Reinigung der Schachtbauwerke sowie dem Ausbau aller Steigeisen sind die zu reprofilierenden Bauwerksflächen zunächst durch geeignete Verfahren wie z. B.:
- Hochdruckwasserstrahlen oder
- Druckstrahlen mit Wasser/Sand-Gemisch oder
- Druckluftstrahlen mit festen Strahlmitteln
von alten Beschichtungsrückständen, losen Bestandteilen, Schlämmen, Verunreinigungen o.ä. zu befreien. Die vorhandenen Gerinne und Bermen sind teilzustemmen.
Vor der Reprofilierung ist zu Qualitätszwecken ein tragfähiger Untergrund mittels Haftzugprüfungen nachzuweisen. Werden die erforderlichen Werte in Teilbereichen nicht eingehalten sind weitere Stemmarbeiten von korrodierten oder losen Bestandteilen erforderlich bis die entsprechenden Haftzugwerte erreicht werden.

**2.2.12 Prüfung Haftzugfestigkeit Schächte (UT-Berme) vor Reprofilierung**
Haftzugprüfungen am Untergrund vornehmen
geforderte Zugfestigkeit: gemäß DWA M 143-17
einschließlich Reprofilierung / Beschichtung der Probenahmestelle, einschließlich aller Materialien, Geräte und Nebenarbeiten.
Festlegungen gemäß VSB und DWA M 143-17 sind zu beachten
Abrechnungseinheit: Stk Haftzugprüfung

Lage Haftzugprüfungen:
Berme, Schachtwand UT oberhalb Berme, Schachtaufbau
Menge: 6,000 St

**2.2.13 Prüfung Haftzugfestigkeit Schächte (UT-Berme) nach Reprofilierung**
Haftzugprüfungen am Untergrund nach Reprofilierung vornehmen
geforderte Zugfestigkeit: gemäß DWA M 143-17
einschließlich Reprofilierung / Beschichtung der Probenahmestelle, einschließlich aller Materialien, Geräte und Nebenarbeiten.
Festlegungen gemäß VSB und DWA M 143-17 sind zu beachten
Abrechnungseinheit: Stk Haftzugprüfung

Lage Haftzugprüfungen:
Berme, Schachtwand UT oberhalb Berme, Schachtaufbau
Menge: 6,000 St

#### 2.3 Straßenaufbruch und Wiederherstellung

*Hinweis: Hinweis Oberflächenaufbruch und Wiederherstellung*
Die mittels Rammkernsondierung entnommenen Böden wurden gemäß kombinierter Analyse nach Ersatzbaustoffverordnung (EBV) Anhang 1, Tabelle 3 für Bodengemische mit weniger als 10 Vol.-% Fremdbestandteilen und gemäß Vollzugshinweise (AVV) untersucht.

Gemäß Bodengutachten halten die Proben die Schwellenwerte gemäß AVV und die Grenzwerte für die Bodenmaterialklasse BM-0 nach EBV ein. Sie wurden dem Abfallschlüssel 17 05 04 zugeordnet.

Die Wiederherstellung der Oberflächenbefestigung erfolgt entsprechend dem vorgefundenen Aufbau. Dabei ist im Zuge der Aufbrucharbeiten die Stärke des Straßenaufbaus zu dokumentieren. Alle damit verbundenen Aufwendungen sind in die EP einzurechnen.

In den EH-Preisen ist einzurechnen, dass es sich bei der Mengenangabe um Teilmengen handelt, d. h. die Erbringung der Leistung u. U. mehrmals an verschiedenen Stellen innerhalb des Baubereiches erfolgen muss.
Weiterhin sind Behinderungen durch die Einbauten anderer Ver- und Entsorgungsleitungen  einzurechnen. Insbesondere ist bei der Kalkulation der EH - Preise zu beachten, dass im Rahmen der Wiederherstellung bzw. des Neubaus der Oberflächenbefestigung alle dort vorhandenen sowie ggf. neu errichteten Schächte, Schieberkappen oder sonstige Einbauten - ggf. mehrfach - höhenmäßig an das neue Oberflächenniveau anzupassen sind. Dabei sind alle hierfür notwendigen Leistungen, Aufwendungen und Materialien etc. in den EH - Preis einzurechnen.

**2.3.1 Natursteinhochbord (Granit) aufnehmen**
vorh. Natursteinborde als Tiefbord und Hochbord
(Abmessung ca. 120 -150 bis 250 - 600 mm)
inkl. Unterbeton und Betonrückenstützen
(Unterbeton und Betonrückenstütze, Abmessung nach DIN 18318); Betongüte C12/15 - C20/25; aufnehmen

Wieder verwendbare Borde säubern, aufladen, zu einem durch den AN selbst zu beschaffenden Zwischenlager fördern, abladen (nicht abkippen) und lagern
Anteil der wieder verwendbaren Borde von/bis in 90 %.

Nicht mehr verwendbare Stoffe beseitigen. Ein entsprechender Entsorgungsnachweis ist der örtliche BÜ unaufgefordert vorzulegen.

Abrechnung erfolgt nach örtlichem Aufmaß. Ausführungstechnisch bedingte Mehrbreiten und Längen sind in die EP einzurechnen. Bei der Kalkulation ist zu berücksichtigen das die Gesamtlänge aus mehreren Teilstücken bestehen kann, u/o dass die Leistung abschnittsweise zu erbringen ist.
Menge: 15,000 m

**2.3.2 Großpflaster aufnehmen, seitlich lagern**
Großpflaster, Größe 160/160-220/160 auf Sand-Splitt-Bett, Fugen verfüllt mit Zementmörtel, in Fahrbahn und Fahrbahnnebenflächen aufnehmen, säubern, ggf. transportieren und im Baubereich seitlich fachgerecht lagern.
Nicht wiederverwendbare Stoffe beseitigen.

Steine zum Wiedereinbau vorgesehen, nicht wieder verwendbare Steine gehen in Eigentum des AN über und sind zu entsorgen. Anteil der wiederverwendbaren Steine bis 30%.

Inkl. ggf. erforderlicher zusätzlicher Aufwand zum Lösen der Platten wegen der vorh. Fugenverfüllung aus Zementmörtel. Bei Notwendigkeit Decke schneiden.

Abrechnung erfolgt nach örtlichem Aufmaß. Ausführungstechnisch bedingte Mehrbreiten und Längen sind in die EP einzurechnen. Bei der Kalkulation ist zu berücksichtigen, dass die Gesamtfläche aus mehreren Teilstücken bestehen kann, u. / o. dass die Leistung abschnittsweise zu erbringen ist.
Menge: 15,000 m2

**2.3.3 Oberbau nach Abtrag Pflaster aufbrechen, abfahren**
Oberbau nach Abtrag der Pflasterschicht in Teilmengen aufbrechen, lösen, laden in Eigentum AN übernehmen und fachgerecht entsorgen.
Aufbruchtiefe:  > 25 bis 30 cm,
Abbruchmaterial:  Schottermaterial/Beton, Hinweis Baugrund

Abrechnung erfolgt nach örtlichem Aufmaß. Ausführungstechnisch bedingte Mehrbreiten und Längen sind in den EH-Preis einzurechnen. Bei der Kalkulation ist zu berücksichtigen, dass die Gesamtfläche aus mehreren Teilstücken bestehen kann, u. / o. dass die Leistung abschnittsweise zu erbringen ist.
Menge: 15,000 m2

**2.3.4 Kleinpflaster (5cm x 5cm) aufnehmen und seitlich lagern**
Kleinpflaster Mosaik Naturstein (Granit, Basalt), Größe 50/50/50 auf Sand-Splitt-Bett  aufnehmen, säubern, ggf. transportieren und im Baubereich seitlich fachgerecht lagern

Steine zum Wiedereinbau vorgesehen, nicht wieder verwendbare Steine gehen in Eigentum des AN´s über und sind zu entsorgen.
Anteil der wiederverwendbaren Steine bis 90%

Abrechnung erfolgt ach örtlichem Aufmaß. Ausführungstechnisch bedingte Mehrbreiten und Längen sind in den EH-Preis einzurechnen. Bei der Kalkulation ist zu berücksichtigen das die Gesamtfläche aus mehreren Teilstücken bestehen kann, u/o dass die Leistung abschnittsweise zu erbringen ist.
Menge: 2,000 m2

**2.3.5 Oberbau nach Abtrag Kleinpflaster aufbrechen und entsorgen**
Oberbau nach Abtrag des Kleinpflasters in Teilmengen
aufbrechen, lösen, laden in Eigentum AN übernehmen und
fachgerecht entsorgen
Aufbruchtiefe:  > 25 bis 30 cm.
Abbruchmaterial: Schottermaterial sowie Homogenbereich A

Abrechnung erfolgt nach örtlichem Aufmaß. Ausführungstechnisch bedingte Mehrbreiten und Längen sind in den EH-Preis einzurechnen. Bei der Kalkulation ist zu berücksichtigen das die Gesamtfläche aus mehreren Teilstücken bestehen kann, u/o dass die Leistung abschnittsweise zu erbringen ist.
Menge: 2,000 m2

**2.3.6 Pflasterzeile aus Großpflaster (Granit) 1-reihig aufnehmen, seitlich lagern**
Pflasterzeile aus Großpflaster Basalt, 1 - reihig
Größe bis 160/160 in Beton oder Mörtel versetzt und Unterbeton, ca. 20 cm dick, inkl. Unterlage aus Schotter sowie Boden aufnehmen, säubern, ggf. transportieren und im Baubereich seitlich fachgerecht lagern
Gesamtaufbruchstärke bis 50cm
Nicht wiederverwendbare Stoffe beseitigen.
Steine zum Wiedereinbau vorgesehen

Abrechnung erfolgt nach örtlichem Aufmaß
Ausführungstechnisch bedingte Mehrbreiten und Längen
sind in die EP einzurechnen.
Bei der Kalkulation ist zu berücksichtigen das die Gesamtfläche
aus mehreren Teilstücken bestehen kann, u/o dass die Leistung abschnittsweise zu erbringen ist.
Menge: 1,000 m

**2.3.7 Pflasterzeile aus Großpflaster (Granit) 2-reihig aufnehmen, seitlich lagern**
Pflasterzeile aus Großpflaster Basalt, 2 - reihig
Größe bis 160/160 in Beton oder Mörtel versetzt und Unterbeton, ca. 20 cm dick, inkl. Unterlage aus Schotter sowie Boden des  aufnehmen, säubern, ggf. transportieren und im Baubereich seitlich fachgerecht lagern
Gesamtaufbruchstärke bis 50cm
Nicht wiederverwendbare Stoffe beseitigen.
Steine zum Wiedereinbau vorgesehen

Abrechnung erfolgt nach örtlichem Aufmaß
Ausführungstechnisch bedingte Mehrbreiten und Längen
sind in die EP einzurechnen.
Bei der Kalkulation ist zu berücksichtigen das die Gesamtfläche
aus mehreren Teilstücken bestehen kann, u/o dass die Leistung abschnittsweise zu erbringen ist.
Menge: 10,000 m

*Hinweis*

**2.3.8 Planum für Verkehrsflächen herstellen**
Planum nach ZTV E-StB in der gültigen Fassung entsprechend dem vorhergegangenen profilgerechten Aushub herstellen, max. Abweichung von der Sollhöhe + 3 cm.
In den EH-Preis sind Behinderungen durch Einbauten jeglicher Art und Größe (wie Wasser / Gasschieber, Schächte etc.) einzurechnen.
Menge: 17,000 m2

**2.3.9 Planum für Verkehrsflächen verdichten**
Planum verdichten, die max. Abweichung von der Sollhöhe (+ 3 cm) ist im verdichteten Zustand einzuhalten. In den EH-Preis sind Behinderungen durch Einbauten jeglicher Art und Größe (wie Wasser-Gasschieber, Schächte etc.) einzurechnen. EV2 -Wert von 45 MPa ist nachzuweisen, Dpr min. 97%
Menge: 17,000 m2

*Hinweis: Hinweis zur Schottertragschicht*
Für die Herstellung der Schottertragschicht darf nur güteüberwachtes Material verwendet werden. Entsprechende Nachweise hierfür sind dem AG vorzulegen. Die fertig gestellte Schottertragschicht muss dabei eine geschlossene Oberfläche aufweisen. Bei Notwendigkeit ist, um dies zu erreichen, Gesteinsmehl in geeigneter Körnung ggf. auch unter Zugabe von Wasser aufzubringen. Alle hiermit verbundenen Leistung und Aufwendungen sind  in die EH-Preise einzukalkulieren. Dies gilt auch für die Behinderungen der Arbeiten durch Einbauten jeglicher Art und Größe (wie z. B. Wasser-, Gasschieber, Abwasserschächte etc.), die ebenfalls einzurechnen sind.

**2.3.10 Schottertragschicht STS 0/45 (25 cm)**
Schottertragschicht herstellen aus Schotter-Splitt-Brechsand-Gemisch nach ZTV SoB-StB inkl. Materiallieferung.
Körnung: 0 / 45,
Verformungsmodul auf der Oberfläche: EV2 > 120 MPa,
Kornanteil < 0,063 mm: max. 5 Gew.-%,
Einbaudicke (im verdichteten Zustand): d = 25 cm
2-lagig eingebaut

Ausführungstechnisch bedingte Mehrbreiten und Längen sind in den EH-Preis einzurechnen.
Menge: 17,000 m2

**2.3.11 Schottertragschicht STS 0/45 für Borde und Rinnen**
Profilgerechter Einbau des Schotterunterbaues unterhalb der Bord- und Rinnenanlagen.
Schottertragschicht herstellen aus
Schotter-Splitt-Brechsand-Gemisch nach ZTVT - StB 95
incl. Materiallieferung
Körnung: 0 / 45
Verformungsmodul auf der Oberfläche
EV2 > 150 MN/m²
Kornanteil < 0,063 mm max. 5 Gew.-%

Als Abrechnungslänge wird die Länge der errichteten
Bord- bzw. Rinnenanlage vereinbart.
Stärke und Breite des Schotterauflagers entsprechend den Richtlinien; Mehrmengen für profilgerechte Randausbildung sind in den EH-Preis einzurechnen.
Menge: 26,000 m

*Hinweis*

*Hinweis: Hinweis zu Bord- und Rinnenanlagen*
Ablängen / Kürzen:
Die Längenanpassung von Bordsteinen u/o Rinnenplatten gleich welcher Art und Form hat grundsätzlich durch Schneiden zu erfolgen. Alle hiermit verbundenen Aufwendungen sind einzukalkulieren.

Unterbeton und Rückenstützen:
aus Beton C 20/25 nach DIN 18318 herstellen.
Zusätzlich ist in die EH-Preise einzurechnen:
Unterbeton und Rückenstütze sind abzuschalen, inkl. Schalung,
Schutz des Betos vor Austrocknung und damit verbundenen Aufwendungen
Nachweis der Betongüte am abgebundenen Beton

Fugen:
Wird bei angrenzenden Pflasterflächen Sand als Bettungsmaterial verwendet, so sind die Fugen mit Mörtel (MG III) zwischen den einzelnen Bordsteinen auf dieser Seite zu schließen. Im Bereich von Kurven, Bögen etc. hat grundsätzlich ein vollflächiger Fugenschluß mit Mörtel (MG III) zu erfolgen. Alle mit dem Verfugen verbundenen Aufwendungen sind inkl. der Materiallieferung  in den EH-Preis einzurechnen.

Dehnungsfugen:
aus Dehnscheiben (Neukautschuk-Recycling-Material), fest eingepresst, herstellen.
Dehnungsfugen sind durchgängig in der Bord- und / oder Rinnenanlage und an gleicher Stelle im Bereich der Rückenstütze sowie der Betonfundamente auszubilden. Dabei müssen die einzusetzenden Dehnscheiben in allen Breichen der Bord- und Rinnenanlagen bündig mit der Oberfläche abschließen. In die EH - Preise sind alle hierfür notwendigen Aufwendungen und Erschwernisse einzukalkulieren. Der Mindestabstand von Dehnungsfugen darf 15m nicht überschreiten. Bei Einbauten (z.B. Straßenabläufe oder Kastenrinnen) ist grundsätzlich davor und danach eine Dehnungsfuge mit einem Abstand von max. 60cm anzuordnen.

In die EH - Preise sind weiterhin einzurechnen:
Aufwendungen für Anpassungenjeglicher Art, Schnitte, Kopf- und Schnurkantenbearbeitung,
Aufwendungen und Erschwernisse für Kurvenausbildung, Verziehungen und sofern nicht mit separater Position beschrieben, das Liefern entsprechender Kurvensteine (abweichend von DIN 18318)

**2.3.12 Natursteinhochbord wiedereinbauen**
Zwischengelagerten Borde (Granit) laden und zur Einbaustelle transportieren, abladen (nicht abkippen) und verlegen mit Rückenstütze (10cm) und Bettung (20cm)
10% Nachlieferung ist einzurechnen.
Bettung und Rückenstütze: nach DIN 18 318 aus Beton C 20/25,
Borde engfugig verlegen

Fugenabstand: pro Einbaustelle mind. eine Fuge. Bei der Kalkulation ist zu berücksichtigen das die Gesamtlänge aus mehreren Teilstücken bestehen kann, u/o dass die Leistung abschnittsweise zu erbringen ist.
Menge: 15,000 m

*Hinweis: Hinweis Wiederherstellung Pflasterflächen*
Die in Anspruch genommenen Verkehrsflächen sind art- und profilgerecht wieder herzustellen. Schadhaftes Pflastermaterial ist auszutauschen. Eine Abänderung in der Ausführung der Beläge für die in Anspruch genommenen Verkehrsflächen sind gesondert mit dem Fachbereich Grün- und Verkehrsflächen abzustimmen.
Da der vorh. Straßenaufbau in der Lausitzer Straße und in Teilen der Carl-von-Ossietzky-Straße nicht bekannt ist, muss bei Aufbruch der vorh. Straßenaufbau im Beisein des Teams Straßenunterhaltung dokumentiert und die Wiederherstellung festgelegt werden.
Alle damit verbundenen zusätzlichen Aufwendungen und Erschwernisse sind in die EH-Preise einzukalkulieren und werden nicht gesondert vergütet!

**2.3.13 Großpflaster wiederherstellen**
Zwischengelagertes Großpflaster nach Merkblatt für Flächenbefestigungen mit Pflaster- und Plattenbelägen, ggf. vom Lager des AN laden, transportieren, an der Einbaustelle abladen und verlegen.
Material: Granit.
Gebrauchte Steine können zum Teil verwendet werden, 70% Nachlieferung ist einzurechnen. Gebrauchte Steine vor Wiedereinbau säubern.
Größe  160/160-220/160 mm,  DIN 18 502,
Ausführung:  entsprechend der vorhandenen Befestigung, in Fahrbahnen,
Bettung aus Sand 0/2 mm,
Dicke im verdichteten Zustand 4 cm,
Pflasterfugen mit Zementmörtel verschließen.
Einschl. der erforderlichen Rand- und Abschlusssteine. Steine an Einbauten und Begrenzungen anpassen.
Abrechnung nach örtlichem Aufmaß. Ausführungstechnisch bedingte Mehrbreiten und Längen sind in den EH-Preis einzurechnen. Bei der Kalkulation ist zu berücksichtigen das die Gesamtfläche aus mehreren Teilstücken bestehen kann, u/o dass die Leistung abschnittsweise zu erbringen ist.
Menge: 15,000 m2

**2.3.14 Kleinpflaster (5cm x 5cm) wiederherstellen**
Zwischengelagerte Kleinpflastersteine 5 x 5 aus Naturstein (Basalt, Granit) ggf. vom Lager des AN laden, transportieren, an der
Einbaustelle abladen und verlegen.
Gebrauchte Steine können verwendet werden, 70% Nachlieferung ist einzurechnen. Gebrauchte Steine vor Wiedereinbau säubern.
Die Verlegeart richtet sich nach dem vorgefundenen Zustand.
Inkl. Pflasterbett aus Splitt 2/5 mm liefern und
herstellen, Dicke in verdichtetem Zustand 4 cm.
Pflasterfugen mit Zementmörtel verschließen.

Bei der Kalkulation ist zu berücksichtigen das die Gesamtfläche aus mehreren Teilstücken bestehen kann, u/o dass die Leistung abschnittsweise zu erbringen ist.
Menge: 2,000 m2

**2.3.15 Pflasterzeile aus Großpflaster (Basalt) 1-reihig wiederherstellen**
zwischengelagertes Großpflaster (Basalt)
(Größe 160/160) laden und zur Einbaustelle transportieren, abladen (nicht abkippen) und auf Bettung (20cm) als Hochbord/Asphaltbegrenzung Gehweg verlegen, 10% Nachlieferung ist einzukalkulieren
Rinne 1 - reihig
Bettung  nach DIN 18 318 aus Beton C 20/25,
Die Fugen sind anschließend mit Fließmörtel (MG III) zu verfugen. Die Aufwendungen hierfür sind in den EH-Preis einzurechnen.

Bei der Kalkulation ist zu berücksichtigen das die Gesamtlänge aus mehreren Teilstücken bestehen kann, u/o dass die Leistung abschnittsweise zu erbringen ist.
Menge: 1,000 m

**2.3.16 Pflasterzeile aus Großpflaster (Basalt) 2-reihig wiederherstellen**
zwischengelagertes Großpflaster (Basalt)
(Größe 160/160) laden und zur Einbaustelle transportieren, abladen (nicht abkippen) und auf Bettung (20cm) als Hochbord/Asphaltbegrenzung Gehweg verlegen, 10% Nachlieferung ist einzukalkulieren
Rinne 2 - reihig
Bettung  nach DIN 18 318 aus Beton C 20/25,
Die Fugen sind anschließend mit Fließmörtel (MG III) zu verfugen. Die Aufwendungen hierfür sind in den EH-Preis einzurechnen.

Bei der Kalkulation ist zu berücksichtigen das die Gesamtlänge aus mehreren Teilstücken bestehen kann, u/o dass die Leistung abschnittsweise zu erbringen ist.
Menge: 10,000 m

**2.3.17 Einfassung Schieberkappen**
Zur Einfassung der Schieber- und Hydrantenkappen im Bereich des Großpflasters mit Bindemittel pflastern.
Umpflasterung: Mosaikpflaster, inkl. Lieferung der Steine
Pflasterbett: 10 cm dick (Beton C12/15)
Fugenmaterial: kunststoffmodifizierter Mörtel (2K) Hersteller Marbos o.glw.
einschließlich liefern und einbauen einer ungebunden Tragschicht aus  Schotter-Splitt-Brechsand-Gemisch nach
ZTVT - StB 95, Körnung: 0 / 45
Verformungsmodul auf der Oberfläche
EV2 > 120 MPa, Dpr min. 103%
Bei der Kalkulation ist zu berücksichtigen, dass die Gesamtfläche
aus mehreren Teilstücken bestehen kann, u/o dass die Leistung abschnittsweise zu erbringen ist.
Menge: 2,000 St

#### 2.4 Erd- und Verbauarbeiten

*Hinweis: Hinweis Erd- und Verbauarbeiten*
Bei der Auswahl der Bautechnologie für Erdarbeiten und Rohrverlegung sind die teilweise sehr beengten Platzverhältnisse zu beachten. Die Bautechnologie ist entsprechend auszuwählen.
Mehraushub gegenüber der Regelgrabenbreite und Rückschnittbereiche werden nicht gesondert vergütet.

*Hinweis: Hinweis bindige Böden*
Bindige Böden mit steifer und halbsteifer Konsistenz können im Bereich der Hauptverfüllung (oberhalb Leitungszone) wieder eingebaut werden. Dies gilt nicht für aufgeweichte bindige Böden.
Um umfangreichen Bodenaustausch zu verhindern, sind die bindigen Böden von den rolligen Böden zu trennen und vor durchfeuchten und aufweichen zu schützen. Alle damit verbundenen Aufwendungen, Erschwernisse und Leistungen, wie z. B. das Anlegen entsprechender Mieten inkl. Abdeckung bei Notwendigkeit, etc. sind in die Einheitspreise einzurechnen.
Die wieder einzubauenden bindigen Böden sind mittels Stampfer zu verdichten. Auch die damit verbundenen Mehraufwendungen, etc. sind in die EP einzukalkulieren.

Bei der Auswahl der Bautechnologie für Erdarbeiten und Rohrverlegung sind o.g. Festlegungen zu beachten. Die Bautechnologie ist entsprechend auszuwählen.

*Hinweis: Hinweis Bodenaustausch*
Für die Abrechnung des Einbaus von Ersatzboden sind durch den AN Aufmaße zu erstellen, die den genauen Einbauort des Ersatzbodens nachvollziehbar darstellen. Das Vorlegen von Lieferscheinen genügt nicht.

*Hinweis: Hinweis Baugrund*
Im Zuge der durchgeführten Suchschachtungen wurde der Baugrund örtlich aufgeschlossen und in seiner Schichtung dokumentiert (siehe Abbildung). Ein gesondertes Baugrundgutachten liegt für die Maßnahme nicht vor. Nach den vorgefundenen Verhältnissen zeigt sich im Bereich der Aufschlüsse ein mehrschichtiger Aufbau mit überwiegend künstlichen und/oder befestigungsbedingten Auffüllungen. Oberseitig wurde eine Pflasterbefestigung angetroffen, darunter eine Pflasterbettung, gefolgt von mehreren Tragschichten bzw. Zwischenlagen aus Beton und einer Lage aus Schotter. Unterhalb dieser Befestigungs- und Tragschichtpakete schließt eine sandige Auffüllung bzw. sandiger Füllboden an. In tieferen Bereichen wurde Torf festgestellt. Die Schichtmächtigkeiten und die genaue Abfolge können örtlich abweichen; insbesondere ist im Baufeld mit wechselnden Bodenarten, variierenden Schichtstärken sowie dem möglichen Auftreten weiterer anthropogener Einbauten oder Reststoffe aus früheren Bauzuständen zu rechnen. Die Aushubarbeiten sind entsprechend den tatsächlich angetroffenen Bodenverhältnissen auszuführen; eine einheitliche Bodenklasse bzw. ein homogenes Baugrundmodell kann aufgrund der fehlenden gutachterlichen Erkundung nicht vorausgesetzt werden.
Die Verfüllung der Baugruben bzw. Leitungsgräben hat entsprechend dem vorgefundenen Baugrund und den jeweils erforderlichen technischen Randbedingungen (insbesondere lagenweiser Einbau und ausreichende Verdichtung) und in Schichten zu erfolgen, sodass die Wiederherstellung der Standsicherheit und Gebrauchstauglichkeit der angrenzenden Verkehrsflächen und Bauteile gewährleistet ist. Sämtliche hierfür erforderlichen Aufwendungen, Nebenleistungen und ggf. erschwerte Ausführungsbedingungen infolge wechselnder Baugrundverhältnisse sind vom Auftragnehmer zu erkennen und in die Einheitspreise der nachfolgenden Positionen einzukalkulieren.
Der Auftragnehmer hat die auszuführenden Erdarbeiten sowie die Herstellung, Sicherung und Wiederverfüllung der Baugruben eigenverantwortlich auf Grundlage der örtlich tatsächlich anstehenden Baugrundverhältnisse auszuführen
Ein gesonderter Vergütungsanspruch aus dem Umstand fehlender Baugrunduntersuchungen oder aus baugrundbedingten Schwankungen innerhalb des Baufeldes wird hieraus nicht begründet;
Abweichungen und Variationen des Baugrundes im weiteren Bauablauf bleiben ausdrücklich vorbehalten.
ca.20cm  Pflaster
ca.10cm  Pflasterbettung
ca.15cm  Beton
ca.20cm  Schotter
ca.30cm  Beton
ca.30cm  Sand / Füllboden
  Torf
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
**2.4.1 Baugrube Ersatzneubau Schacht ALP006T ausheben und wieder verfüllen, T. bis 3,50 m**
Boden im Bereich des geplanten Schachtersatzneubaus nach Abtrag der Oberflächenbefestigung profilgerecht ausheben, bei Notwendigkeit sortieren, und laden. Das Fördern und seitlich Lagern des Aushubs ist nicht möglich. Ausgehobenes Bodenmaterial zu einem, durch den AN selbst zu beschaffenden Zwischenlagerplatz  transportieren und dort abkippen (Haufwerk bilden).
Aushubmassen zum Wiedereinbau vorgesehen, nicht wieder verwendbare Anteile gehen in Eigentum des AN über und sind von der Baustelle abzutransportieren und zu entsorgen. Ein entsprechender Entsorgungsnachweis ist der örtlichen BÜ unaufgefordert vorzulegen.
Einschließlich Verbau DIN 18 303 und verdichten der Grabensohle.

Schacht: ALP006T
Aushubtiefe: bis 3,50 m,
Grabenbreite: gemäß DIN EN 1610 / DIN 4124,
Rohrnennweite: bis DN250 Stz,
Schachtnennweite: bis DN1000 B
Baugrubenlänge: bis 3,50 m
Baugrund siehe Hinweistext Baugrund

Die Länge des Grabenaushubes richtet sich nach der gewählten Technologie und ist bei der Einheitspreisbildung entsprechend zu berücksichtigen.
Nach Fertigstellung der Rohrverlegearbeiten ist das zwischengelagerte Aushubmaterial wieder aufzunehmen, lagenweise wiedereinzubauen und zu verdichten.
Abrechnungsmodus: Die Abrechnung der geforderten Leistungen erfolgt nach "Stück" entsprechend der Anzahl der benötigten Verbindungsstellen ohne Berücksichtigung und unabhängig der Länge des für die Verbindungsstelle notwendigen offenen Grabens.
Behinderung durch querende und längslaufende Ver- und Entsorgungsleitungen sowie Einbauten sind in den EH-Preis einzurechnen.
Menge: 1,000 St

**2.4.2 Baugrube Neubau Schacht SW1 ausheben und wieder verfüllen, T. bis 2,50 m**
Boden im Bereich des geplanten Schachtneubaus nach Abtrag der Oberflächenbefestigung profilgerecht ausheben, bei Notwendigkeit sortieren, und laden. Das Fördern und seitlich Lagern des Aushubs ist nicht möglich. Ausgehobenes Bodenmaterial zu einem, durch den AN selbst zu beschaffenden Zwischenlagerplatz  transportieren und dort abkippen (Haufwerk bilden).
Aushubmassen zum Wiedereinbau vorgesehen, nicht wieder verwendbare Anteile gehen in Eigentum des AN über und sind von der Baustelle abzutransportieren und zu entsorgen. Ein entsprechender Entsorgungsnachweis ist der örtlichen BÜ unaufgefordert vorzulegen.
Einschließlich Verbau DIN 18 303 und verdichten der Grabensohle.

Schacht: SW1
Aushubtiefe: bis 2,50 m,
Grabenbreite: gemäß DIN EN 1610 / DIN 4124,
Rohrnennweite: bis DN250 Stz,
Schachtnennweite: bis DN1000 B
Baugrubenlänge: bis 3,50 m
Baugrund siehe Hinweistext Baugrund

Die Länge des Grabenaushubes richtet sich nach der gewählten Technologie und ist bei der Einheitspreisbildung entsprechend zu berücksichtigen.
Nach Fertigstellung der Rohrverlegearbeiten ist das zwischengelagerte Aushubmaterial wieder aufzunehmen, lagenweise wiedereinzubauen und zu verdichten.
Abrechnungsmodus: Die Abrechnung der geforderten Leistungen erfolgt nach "Stück" entsprechend der Anzahl der benötigten Verbindungsstellen ohne Berücksichtigung und unabhängig der Länge des für die Verbindungsstelle notwendigen offenen Grabens.
Behinderung durch querende und längslaufende Ver- und Entsorgungsleitungen sowie Einbauten sind in den EH-Preis einzurechnen.
Menge: 1,000 St

**2.4.3 Baugrube Schachtabdeckung mit Auflageringen u/o Mauerwerk ausheben und wieder verfüllen, T. bis 0,50 m**
Boden für den Austausch der Schachtabdeckungen inkl. Auflageringe und/oder Mauwerwerk  nach Abtrag der Oberflächenbefestigung profilgerecht ausheben, bei Notwendigkeit sortieren, und laden. Das Fördern und seitlich Lagern des Aushubs ist nicht möglich. Ausgehobenes Bodenmaterial zu einem, durch den AN selbst zu beschaffenden Zwischenlagerplatz  transportieren und dort abkippen (Haufwerk bilden).
Aushubmassen zum Wiedereinbau vorgesehen, nicht wieder verwendbare Anteile gehen in Eigentum des AN über und sind von der Baustelle abzutransportieren und zu entsorgen. Ein entsprechender Entsorgungsnachweis ist der örtlichen BÜ unaufgefordert vorzulegen.
Einschließlich Verbau DIN 18 303 und verdichten der Grabensohle.

Aushubtiefe: bis 0,50 m,
Grabenbreite: gemäß DIN EN 1610 / DIN 4124,
Schachtnennweite: bis DN1000 B
Baugrubenlänge: bis 2,00 m
Baugrund siehe Hinweistext Baugrund

Die Länge des Grabenaushubes richtet sich nach der gewählten Technologie und ist bei der Einheitspreisbildung entsprechend zu berücksichtigen.
Nach Fertigstellung der Rohrverlegearbeiten ist das zwischengelagerte Aushubmaterial wieder aufzunehmen, lagenweise wiedereinzubauen und zu verdichten.
Abrechnungsmodus: Die Abrechnung der geforderten Leistungen erfolgt nach "Stück" entsprechend der Anzahl der benötigten Verbindungsstellen ohne Berücksichtigung und unabhängig der Länge des für die Verbindungsstelle notwendigen offenen Grabens.
Behinderung durch querende und längslaufende Ver- und Entsorgungsleitungen sowie Einbauten sind in den EH-Preis einzurechnen.
Menge: 6,000 St

**2.4.4 Zulage Saugbagger**
Zulage zu den "Aushubpositionen" für den Einsatz eines Saugbaggers
Absaugen der Erdmassen im Wurzelbereich der Bäume und bei Leitungsquerungen.
inkl. bei Notwendigkeit Boden vor Absaugen mittels Handschachtung lockern

In dieser Position sind die Gerätekosten des Saugbaggers und die Durchführung der beschriebenen Arbeiten mit einzukalkulieren.
Menge: 2,000 St

**2.4.5 Aushub Bodenaustausch ab Baugrubensohle**
Boden (bindig, nicht tragfähig) der Verbindungsbaugruben für Bodenaustausch profilgerecht ab Baugrubensohle ausheben.
Aushubmassen gehen in Eigentum des AN über und sind von der Baustelle abzutransportieren und zu entsorgen. Ein entsprechender Entsorgungsnachweis ist der örtlichen BÜ unaufgefordert vorzulegen.
Mehraufwendungen und Erschwernisse für z. B. Verbreiterungen, etc. an erforderlichen Kopflöchern für Rohranschlüsse und Abzweige, an Schachtbauwerken, Stirnseiten der Rohrgräben, sowie Arbeitsräume am Anfang und Ende der Kanalstrecke oder beim Anschluss an vorh. Kanäle, etc. sind in den EH-Preis einzukalkulieren.
Einschließlich Verbau DIN 18 303 und Verdichten der Grabensohle. Aushub erfolgt im verbauten Rohrgraben.

Aushubtiefe: bis 0,50 m unter Grabensohle
im Tiefenlagenbereich bis 4,0 m
Grabenbreite: gemäß DIN EN 1610 / DIN 4124
Rohrnennweite: bis DN 200 AZ, STZ, PP

Abrechnungsmodus: Die Abrechnung der geforderten Leistungen erfolgt nach "Stück" entsprechend der Anzahl der betroffenen Baugruben unabhängig von der Länge der Baugruben.
Behinderung durch querende und längslaufende Ver- und Entsorgungsleitungen sowie Einbauten sind in den EH-Preis einzurechnen.
Menge: 6,000 St

**2.4.6 Ersatzboden für Bodenaustausch liefern und einbauen**
Kiessand 0/16 (Qualität: F1, V1) als Bodenaustausch einbauen und verdichten. Der Einbau erfolgt in verbauter Baugrube.

Aushubtiefe: bis 0,50 m unter Grabensohle
im Tiefenlagenbereich bis 4,0 m
Grabenbreite: gemäß DIN EN 1610 / DIN 4124
Rohrnennweite: bis DN200 AZ, Stz, PP
Homogenbereiche siehe Baugrundgutachten
Verdichtungsgrad:  Dpr. 103 v.H.
gemäß zusätzlichen techn. Vertragsbedingungen und Richtlinien für Aufgrabungen in Verkehrsflächen (ZTVA-StB)

Abrechnungsmodus: Die Abrechnung der geforderten Leistungen erfolgt nach "Stück" entsprechend der Anzahl der betroffenen Baugruben unabhängig von der Länge der Baugruben.

Mehraufwendungen und Erschwernisse für z. B. Verbreiterungen, etc. an erforderlichen Kopflöchern für Rohranschlüsse und Abzweige, an Schachtbauwerken, Stirnseiten der Rohrgräben, sowie Arbeitsräume am Anfang und Ende der Kanalstrecke oder beim Anschluss an vorh. Kanäle, etc. sind in den EH-Preis einzukalkulieren.

Weiterhin sind Behinderung und Mehraufwendungen durch querende und längslaufende Ver- und Entsorgungsleitungen sowie Einbauten in den EH-Preis einzurechnen.
Menge: 6,000 St

**2.4.7 Zulage Handschachtung**
Zulage zu den "Aushubpositionen" für die Ausführung von Handschachtung im gesamten Graben- Baugrubenbereich.
Die Handschachtung ist vor Beginn vom Auftraggeber bestätigen zu lassen bzw. erfolgt auf besondere Anordnung des AG / der örtlichen BÜ.
Im Bereich spannungsführender Kabel sind ausschließlich Kunststoffschaufeln zu verwenden.
Menge: 10,000 m3

**2.4.8 Zulage Erschwernisse im Bereich kreuzender Leitungen**
Zulage zu den "Aushubpositionen" für Erschwernisse im Bereich kreuzender Leitungen. Ausführung nach Wahl des AN.
Menge: 6,000 St

**2.4.9 Zulage für Erschwernis und Behinderung durch Wurzeln**
Wird beim Bodenaushub in den Wurzelbereich der angrenzenden Bäume eingegriffen, so hat im Einflussbereich der Bodenaushub mittels Hand zuerfolgen. Müssen einzelne Wurzeln rückgeschnitten werden, so dürfen nur solche Wurzeln rückgeschnitten werden, die ein weiteres Wachstum sowie die
Standsicherheit der Bäume nicht beeinträchtigen.
Während der Dauer der Freilegung des Wurzelbereiches ist durch geeignete Maßnahmen ein Austrocknen zu verhindern.
Nach Beendigung der (Teil-)Leistung ist der freigelegte Wurzelbereich wieder sachgemäß in Handarbeit zu verfüllen.
Alle für die Position erforderlichen Leistungen, Aufwendungen, Materialien, etc. sind in den EH-Preis einzurechnen. Insbesondere ist einzurechnen, dass für die Leistungen eine Fachfirma einzusetzen ist.

Die Zulage wird nur einmal vergütet, auf alle damit verbundenen Teilleistungen
-  Verbauarbeiten
-  Aushub
-  Verfüllung und Verdichtung
unabhängig von Zahl, Durchmesser und Ausdehnung des Wurzelbereiches.
Die Abrechnung erfolgt entsprechend der Anzahl der Bäume, die den Rohrgrabenbereich beeinflussen.
Menge: 3,000 St

**2.4.10 Ersatzboden für Leitungszone in Gräben und Baugruben liefern und einbauen**
Ersatzboden (Qualität: F1, V1) als Bodenaustausch für Leitungszone liefern, gemäß DIN EN 1610 einbauen und verdichten. Der Einbau erfolgt im verbauten Rohrgraben.

Einbaubereich: Leitungszone (30 cm über Rohrscheitel)
Grabenbreite: gemäß DIN EN 1610 / DIN 4124
Rohrnennweite: bis DN 200 AZ, Stz, PP
Homogenbereiche siehe Baugrundgutachten
Verdichtungsgrad:  Dpr. 103 v.H.
gemäß zusätzlichen techn. Vertragsbedingungen und Richtlinien für Aufgrabungen in Verkehrsflächen (ZTV A-StB)

Mehraufwendungen und Erschwernisse für z. B. Verbreiterungen, etc. an erforderlichen Kopflöchern für Rohranschlüsse und Abzweige, an Schachtbauwerken, Stirnseiten der Rohrgräben, sowie Arbeitsräume am Anfang und Ende der Kanalstrecke oder beim Anschluss an vorh. Kanäle, etc. sind in den EH-Preis einzukalkulieren.

Weiterhin sind Behinderung und Mehraufwendungen durch querende und längslaufende Ver- und Entsorgungsleitungen sowie Einbauten in den EH-Preis einzurechnen.
Menge: 10,000 m3

**2.4.11 Ersatzboden für Bodenaustausch Hauptverfüllung in Gräben und Baugruben liefern und einbauen**
Kiessand 0/16 (Qualität: F1, V1) als Bodenaustausch liefen, einbauen und
verdichten. Der Einbau erfolgt im verbauten Rohrgraben.

im Tiefenlagenbereich bis 4,0 m
Grabenbreite: gemäß DIN EN 1610 / DIN 4124
Rohrnennweite: bis DN 200 AZ, Stz, PP
Homogenbereiche siehe Baugrundgutachten
Verdichtungsgrad:  Dpr. 103 v.H.
gemäß zusätzlichen techn. Vertragsbedingungen und Richtlinien für Aufgrabungen in Verkehrsflächen (ZTV A-StB)

Behinderung durch querende und längslaufende Ver- und Entsorgungsleitungen sowie Einbauten sind beim Einbau und Verdichten in den EH-Preis einzurechnen.
Menge: 20,000 m3

**2.4.12 Liefern und Einbau von Flüssigboden**
Liefern und Einbau von Flüssigboden in Baugruben bei Leitungsquerung, Hausanschlüssen und anderen schlecht verdichtbaren Stellen. Flüssigboden zur selbstverdichtenden und hohlraumfreien Verfüllung
Material =Flüssigboden, Standardmischung: kf mind. 1*10^-6m/s, EV2 mind. 45 MPa

Es ist eine Abbindung bzw. eine Wiederverfestigung des verflüssigten Bodens nach ca. 4 bis 8 Stunden für eine Begehbarkeit zu gewährleisten. Der endverfestigte Flüssigboden bestehend aus Wasser, Sand (0/1 bis 0/8) und hydraulischen Bindemittel sowie umweltunbedenkichen Zusatzstoffen muss in seiner Lösbarkeit den Gewinnungsklassen 3-5 nach DIN 18300 entsprechen. Der Flüssigboden ist mit dem Fahrmischer mit entsprechender Konsistenz zum Einbauort zu transportieren und mit geeigneten Anbauteilen sachgemäß in den Rohrgraben einzubringen. Sämtliche Kosten für die Lieferung und den Einbau des Flüssigbodens, sowie Sicherungsmaßnahmen gegen Auftrieb, sind in den Einheitspreis mit einzurechnen. Der Auftragnehmer übernimmt die Gewähr für die Eignung des angelieferten Materials und den ordnungsgemäßen Einbau der von ihm gelieferten Ersatzböden nach den Vorgaben der DIN EN 1610 und ZTVA-StB. Aufmaß und Abrechnung der eingebauten Flüssigbodenmengen erfolgt nach Aufmaß der Baugrubenabmessungen in Verbindung mit Lieferscheinen.

Der Flüssigboden muss mindestens das IKT-Prüfurteil -GUT- oder besser im IKT-Warentest „Flüssigböden (ZFSV) im Kanalbau“ aufweisen.
Menge: 20,000 m3

*Hinweis*

*Hinweis: Hinweis Suchschachtungen, sichern von Kabeln und Leitungen*
Der AN hat sich rechtzeitig vor Beginn seiner Bauleistungen bei dem jeweiligen Versorgungsunternehmen über die Lage ihrer Ver- und Entsorgungsleitungen Kenntnis zu verschaffen.
Der AN hat bei der Ermittlung seiner EH-Preise für das Freilegen und die Sicherung der in den Baugruben vorgefundenen Ver- und Entsorgungsleitungen Folgendes zu berücksichtigen und einzurechnen.

- Das Freilegen der in der Baugrube angetroffenen Ver- und Entsorgungsleitungen wie Kabel, Kabelpakete und Rohrleitungen aller Art von Hand einschließlich des Aufnehmens von Kabeldecksteinen, Kabelformsteinen, Warnbändern, Kabelschutzrohren und evtl. der erf. Wasserhaltung.
- Das Aufnehmen, Aufhängen, Auflagern und Sichern der Ver- und Entsorgungsleitungen innerhalb der Baugrube nach den Anweisungen der Leitungsträger auf bzw. an vom AN dafür zu errichtende Leitungsbrücken und Leitungspritschen. Das Aufbauen, Vorhalten und Abbauen von Leitungsbrücken u/o Leitungspritschen wird ebenfalls nicht separat vergütet.
- Das Verlegen, Einsanden und Abdecken der Ver- und Entsorgungsleitungen bei der Rückverfüllung der Baugrube nach den Anweisungen der Leitungsträger einschl. der Lieferung dem Einbau fehlender Materialien.
Evtl. erf. Umverlegungen von Ver- und Entsorgungsleitungen sowie anderer Schutzmaßnahmen werden separat vergütet. Kabelbündel bis zu 0,30 m Breite werden nur einfach  abgerechnet. Als Baugrube wird der gesamte Bereich definiert, in den infolge der Bautätigkeit durch Aushub, Aufgrabungen etc. eingegriffen wird.

**2.4.13 Suchgraben herstellen**
Boden für Suchgraben ausheben zur Freilegung von Kabeln und Rohrleitungen,
nach Abtrag der Oberflächenbefestigung, Aushub seitlich lagern, verfüllen und verdichten,
Aushubtiefe: bis 3,00 m,
Sohlenbreite: über 0,50 bis 1,00 m,
Sohlenlänge: über 1,50 bis 2,00 m,
Homogenbereiche siehe Baugrundgutachten
Menge: 5,000 St

**2.4.14 Kabel sichern 40 bis 60 mm**
Kabel erdverlegt, unter Spannung, Kabel-Außendurchmesser über 40 bis 60 mm, Anzahl der Kabel 1 bis 2 St., sichern, einschl. der Erschwernisse bei Erd- und Verbauarbeiten.
Länge der Einzelabschnitte 'Rohrgrabenbreite'.
Menge: 2,000 St

**2.4.15 Kabel sichern 80 bis 100 mm**
Kabel erdverlegt, unter Spannung,
Kabel-Außendurchmesser über 80 bis 100 mm,
Anzahl der Kabel 1 bis 2 St.
sichern, einschl. der Erschwernisse bei Erd- und
Verbauarbeiten.
Länge der Einzelabschnitte 'Rohrgrabenbreite'.
Menge: 2,000 St

**2.4.16 Kabelkreuzung sichern (Fernmelde- /Glasfaserkabeln)**
Kabelkreuzung aus Fernmelde- /Glasfaserkabeln
erdverlegt, 'in Betrieb',

Kabelbündel-Außendurchmesser in mm '50mm',
Anzahl der Kabel 1 bis 2,
sichern.
Länge der Sicherungsstrecke in m 'Rohrgrabenbreite',

Ausführung 'nach Wahl des AN'.
Menge: 2,000 St

**2.4.17 Kreuzung mit Schutzrohren sichern**
Kreuzung mit Schutzrohren erdverlegt, mit Medienrohr oder Kabel in Betrieb,
sichern.
Material Schutzrohr: Stahl oder PE
Länge der Einzelabschnitte in m 'wie Rohrgrabenbreite
Ausführung nach Wahl des AN einschl. Erschwernisse bei Erd- und Verbauarbeiten.
Menge: 1,000 St

**2.4.18 Gas-Versorgungsleitungen sichern**
Versorgungsleitung aus Kunststoff
gaswasserführend,
Außendurchmesser in mm 'bis 90',
sichern '
unter Beachtung des Sicherheitsabstandes
einschl. der Erschwernisse bei Erd- und Verbauarbeiten

Ausführung 'nach Wahl des AN'.
Menge: 1,000 St

**2.4.19 TW-Versorgungsleitung sichern**
Versorgungsleitung aus GGG trinkwasserführend,
Außendurchmesser in mm 'bis300', sichern ' unter Beachtung des Sicherheitsabstandes einschl. der Erschwernisse bei Erd- und Verbauarbeiten.
Ausführung 'nach Wahl des AN
Menge: 5,000 St

**2.4.20 RW-Entsorgungsleitungen sichern**
Entsorgungsleitung aus B, regenwasserführend,
Außendurchmesser in mm 'bis 1200',
sichern '
unter Beachtung des Sicherheitsabstandes
einschl.der Erschwernisse bei Erd- und Verbauarbeiten

Ausführung 'nach Wahl des AN'.
Menge: 3,000 St

**2.4.21 RW-Entsorgungsleitungen sichern**
Anschlussleitung aus B, PP, PE, regenwasserführend,
Außendurchmesser in mm 'bis 200',
sichern '
unter Beachtung des Sicherheitsabstandes
einschl.der Erschwernisse bei Erd- und Verbauarbeiten

Ausführung 'nach Wahl des AN'.
Menge: 4,000 St

**2.4.22 Ortbeton für Leitungs- und Rohrsicherung**
unbewerter Beton C12/15 DIN EN 206-1
liefern und einbauen.
Notwendige Schalarbeiten werden nicht gesondert vergütet
Menge: 1,000 m3

**2.4.23 Provisorischer Deckenschluss**
Schottertragschicht als provisorischer Deckenschluss des Rohrgrabenbereiches liefern, einbauen und vor Einbau der endgültigen Deckenbefestigung zurückbauen einschließlich Entsorgung
Einbau in Fahrbahnen, aus Schotter-Splitt-Sand-Gemisch,
Körnung 0/45 mm,
Schichtdicke 15 cm.
Menge: 10,000 m3

**2.4.24 Schieberkappen sichern**
Ausführung nach Wahl des AN
Menge: 2,000 St

#### 2.5 Rückbau vorh. SW-Schächte und SW-Kanal/-Leitung

**2.5.1 örtliches Aufmaß vor Rückbau und Bestellung aller neuen Schächte**
Vor dem Rückbau der Bestandsschächte mit geplantem Ersatzneubau ist ein örtliches Aufmaß aller Anschlüsse inkl. aller Schachtabmessungen (angeschlossene Nennweiten, Schachttiefe, Anschlusstiefen, Anschlusswinkel) als Grundlage für die Bestellung der Neubauschächte durchzuführen und ggf. in der beiliegenden Schachtliste zu dokumentieren.
Die überarbeitete Schachtliste "Ersatzneubau" ist vor Bestellung der neuen Schächte der öBÜ unaufgefordert vorzulegen.
Menge: 2,000 St

**2.5.2 vorh. Schachtbauwerke komplett rückbauen**
Vorhandene Schächte komplett rückbauen.
inkl. des, für die Erbringung der Leistungen notwendigen Teils des Hauptkanals
inkl. der notwendigen Rohrschnitte
Das anfallende Material in Eigentum des AN übernehmen,
von der Baustelle abtransportieren und entsorgen.
Ein entsprechender Entsorgungsnachweis ist der örtliche BÜ unaufgefordert vorzulegen.
Schachtdurchmesser DN1000
Tiefe bis: 3,50 m
Material: Beton
Nennweite vorh. Kanäle: bis DN 250
Material vorh. Kanäle: Stz
Menge: 1,000 St

**2.5.3 vorh. SW-Kanal/HA-Leitung DN250 Stz rückbauen**
inkl. der notwendigen Rohrschnitte
Das anfallende Material in Eigentum des AN übernehmen,
von der Baustelle abtransportieren und entsorgen.
Ein entsprechender Entsorgungsnachweis ist der örtliche BÜ unaufgefordert vorzulegen.
Nennweite vorh. Kanäle: bis DN 250
Material vorh. Kanäle: Stz

Bei der Kalkulation ist zu berücksichtigen das die Gesamtmenge aus mehreren Teilmengen bestehen kann, u/o dass die Leistung abschnittsweise zu erbringen ist.
Menge: 5,000 m

**2.5.4 vorh. Schachtabdeckung inkl. Auflageringen u/o Mauerwerk sowie Umpflasterung rückbauen und entsorgen**
Schachtabdeckung (ggf. mit Ausgleichsringen bzw. Mauerwerk sowie Umpflasterungen 2 bis 3-reihig) aufnehmen, wiederverwendbare Schachtabdeckungen zwischenlagern und zum Wiedereinbau vorsehen, anfallendes Material in Eigentum des AN übernehmen, von der Baustelle abtransportieren, entsorgen oder
einer Wiederverwertung zuführen.
Ein entsprechender Entsorgungsnachweis ist der örtliche BÜ unaufgefordert vorzulegen.

Bei der Kalkulation ist zu berücksichtigen das die Gesamtmenge aus mehreren Teilmengen bestehen kann, u/o dass die Leistung abschnittsweise zu erbringen ist.
Menge: 6,000 St

*Hinweis*

#### 2.6 SW-Hauptleitung - Material

*Hinweis: Hinweis Materiallieferung*
Der Auftraggeber stellt die Hauptmaterialien bei. Die benötigten Materialien sind über den Handel, den der Auftraggeber bestimmt, abzurufen. Vorlaufzeiten sind zu beachten und der Bauablauf entsprechend zu koordinieren. Mit dem Abruf bzw. der Übernahme geht die Gefahr an den AN über. Der Arbeitnehmer hat das Material bei Übernahme auf Menge und Qualität zu prüfen. Das sofortige Entladen der Ware an der Baustelleneinrichtung und der Transport zur Baustelle sind Sache des AN.

Lieferung von Pauschalmaterial (z.B: provisorische AW-Druckleitung), Klein- und Hilfsmaterial liegt im Verantwortungsbereich des AN.

Leistungen des AN:
- fachgerechter Einbau der Hauptmaterialien
- Lieferung und fachgerechter Einbau von Haupt- und Hilfsmaterialien für die provisorische AW-Druckleitung
- Lieferung und fachgerechter Einbau von Klein- und Hilfsmaterialien zum Komplettieren und Verbinden

*Hinweis*

#### 2.7 SW-Kanal - Rohrverlegearbeiten und Schachtneubau

**2.7.1 Schachtbauwerk B mit GFK-UT DN 1000 (T. bis 3,50m) einbauen (ALP006T)**
Schachtbauwerk, rund, lichte Weite 1000 mm
nach DIN V 4034-1 und  DIN EN 1917 in FBS - Qualität
Betongüte: C 40/50 XC2, XA3
(wasserundurchlässiger Beton mit hohem Wiederstand gegen stark betonangreifendes Grundwasser) mit GFK-UT inkl. Schachtabdeckung für SW-Kanal in offene Baugrube setzen, Verlegen der Schachtabdeckung (Rahmen) in Mörtel der MG III. Fuge vollständig ausbilden, innen und außen verfugen

Baugrubentiefe: bis 3,50 m
Abmessungen/Material anzuschließende Leitungen: gemäß Schachtliste

Material wird durch AG bereitgestellt
Menge: 1,000 St

**2.7.2 Schachtbauwerk B mit GFK-UT DN 800 (T. bis 2,00m) einbauen (SW1)**
Schachtbauwerk, rund, lichte Weite 800 mm
nach DIN V 4034-1 und  DIN EN 1917 in FBS - Qualität
Betongüte: C 40/50 XC2, XA3
(wasserundurchlässiger Beton mit hohem Wiederstand gegen stark betonangreifendes Grundwasser) mit GFK-UT inkl. Schachtabdeckung für SW-Kanal in offene Baugrube setzen, Verlegen der Schachtabdeckung (Rahmen) in Mörtel der MG III. Fuge vollständig ausbilden, innen und außen verfugen

Baugrubentiefe: bis 2,00 m
Abmessungen/Material anzuschließende Leitungen: gemäß Schachtliste

Material wird durch AG bereitgestellt
Menge: 1,000 St

**2.7.3 Zulage für Anschluss an vorh. oder neue Leitungsenden und/oder Schächte**
Anbindung vorh. oder neue Leitungsenden und/oder Schächte inkl. Material

Nennweite vorh. Leitungen: bis DN250
Material vorh. Leitungen: Stz, Passstücke PE
Anschluss wasserdicht herstellen.
In den EH-Preis sind alle zur fachgerechten Ausführung der Leistung notwendigen Aufwendungen, Materialien etc. einzurechnen.
U.a. ist einzurechnen:
 Einbauen von Formteilen, Bögen, Übergangsstücken, Adapterstücken, Reduzierungen etc. zum wasserdichten Anschluss der ankommenden u/o abgehenden Leitungen. Das Schneiden und längenmäßige Anpassen der vorhandenen Leitungen mit entsprechenden Rohrpassstücken. Alle Formstücke, Adapter und ggf. erforderliche Übergangsstücke (z.B. VPC-Kupplung o.glw.) auf die Rohrmaterialien der vorhandenen Kanäle haben den Anmerkungen im LP zu entsprechen.

Die Abrechnungseinheit "Stück" bezieht sich auf die gesamte Anschlussstelle bestehend aus Anschluss am Abzweig/Schacht und/oder am Hausanschluss.

Bei der Kalkulation ist zu berücksichtigen das die Gesamtmenge aus mehreren Teilmengen bestehen kann, u/o dass die Leistung abschnittsweise zu erbringen ist.
Menge: 5,000 St

**2.7.4 Zulage Passstücke PE 100-RC (250x14,8) einbauen**
Zulage Passstücke PE 100-RC (250x14,8) einbauen
Einbauen Passstücken zum wasserdichten Anschluss der ankommenden u/o abgehenden Leitungen. Das Schneiden und längenmäßige Anpassen der vorhandenen Leitungen mit entsprechenden Rohrpassstücken.

Die Abrechnungseinheit "Stück" bezieht sich auf die gesamte Anschlussstelle bestehend aus Anschluss am Abzweig/Schacht und/oder am Hausanschluss.

Bei der Kalkulation ist zu berücksichtigen das die Gesamtmenge aus mehreren Teilmengen bestehen kann, u/o dass die Leistung abschnittsweise zu erbringen ist.
Menge: 3,000 St

**2.7.5 Schachtabdeckungen (D=625mm, D400) einbauen**
als Ersatz für nicht mehr wieder zu verwendende vorhandene Abdeckungen  (vorh. Abdeckung und Auflageringe gehen dann in Eigentum des AN über und sind zu entsorgen)
inkl. Auflagering (AR-V 625 x h, h entsprechend Erfordernissen), verlegt in Mörtel MG III (verschiebesicher). Die Fugen sind sowohl innen als auch außen vollflächig auszubilden.

Verlegen nach Einbauanleitung bzw. -richtlinien des Herstellers

Material wird durch AG bereitgestellt
Menge: 6,000 St

**2.7.6 Einfassung Schachtabdeckung mit Pflaster 3-reihig**
Zur Einfassung der Schachtabdeckung von Schächte im unbefestigten Bereich Pflaster auf Bettung mit Bindemittel pflastern.
Abmessungen Umpflasterung: 3-reihig,
Natursteinpflaster/Großpflaster, Größe ca. 160/160-220/160
inkl. Lieferung der Steine
Pflasterbett: 10 cm dick (Beton C12/15)
Fugenmaterial: kunststoffmodifizierter Mörtel (2K) Hersteller Marbos o.glw.
einschließlich liefern und einbauen einer ungebunden Tragschicht aus Schotter-Splitt-Brechsand-Gemisch nach
ZTVT - StB 95, Körnung: 0 / 45
Verformungsmodul auf der Oberfläche
EV2 > 120 MPa, Dpr min. 103%
Dicke im verdichteten Zustand: 32 cm
Die äußerste Reihe der Umpflasterung ist mit einer Rückenstütze (10 cm) und Bettung (20 cm) zu verlegen.
Bettung und Rückenstütze: in Anlehnung an DIN 18 318, aus Beton C 20/25,
Abrechnung nach örtlichem Aufmaß
Ausführungstechnisch bedingte Mehrbreiten und Längen sind in den EH-Preis einzurechnen
Menge: 8,000 St

**2.7.7 Leitungskreuzungen**
Zulage zur Rohrverlegung für das Kreuzen von vorhandenen
Kabeln und Leitungen.
Länge der Einzelabschnitte in m wie Rohrgrabenbreite
Ausführung nach Wahl des AN.
Menge: 1,000 St

**2.7.8 Warnband Freispiegelkanal**
Warnband auf vorbereitetem Planum liefern und verlegen
30 cm über Rohrscheitel
liefern  (Freigefällekanal)

Bei der Kalkulation ist zu berücksichtigen das die Gesamtmenge aus mehreren Teilmengen bestehen kann, u/o dass die Leistung abschnittsweise zu erbringen ist.
Menge: 5,000 m

**2.7.9 Dichtheitsprüfung Schachtbauwerke**
Dichtheitsprüfung der Schachtbauwerke gemäß DIN-EN 1610 durchführen. In den EH-Preis sind sämtliche zur vertragsgemäßen Erfüllung der Leistung erforderliche Aufwendungen und Hilfsstoffe einzurechnen sind u.a. Absperren der Rohrquerschnitte und Liefern und beseitigen des Prüfmediums (Wasser)
Die Prüfung hat ausschließlich mit Wasser zu erfolgen. Der Prüfwasserstand ist Oberkante Konus. Die Auflageringe sind nicht Bestandteil der Dichtheitsprüfung.

Die Dichtheitsprüfung ist durch ein Prüfprotokoll zu bestätigen (Anforderungen an Prüfprotokoll gemäß DIN EN 1610 / DWA-A 139). Es wird insbesondere auf die Messgraphiken hingewiesen, welche die Prüfergebnisse dynamisch über die gesamte Prüfdauer dokumentierten (graph. Darstellung der gemessenen Wasserzugabe bei Wasserdruckprüfung).
Menge: 2,000 St

#### 2.8 Fräs-, Spachtel-, Verpressroboterarbeiten und Vorabdichtung vor Schlauchlinereinbau

*Hinweis: Hinweis Fräsarbeiten*
Die stationierte Lage sowie der Umfang der Fräsarbeiten ist den Sanierungslisten Anlage 1 (Hauptkanäle) und Anlage 2 (HA-Leitungen) in Unterlage 1 Anhang A zu entnehmen.

Bei den Fräsarbeiten sind die, aufgrund der geringen Kanaldimension des Altrohres, besonders beengten Verhältnisse vor und vor allem nach Linereinbau zu berücksichtigen.
Weiterhin ist die längste Kanallänge von ca. 52 m bei der Wahl der Fräsrobotertechnik zu berücksichtigen.

Besondere, im Vorfeld des Einsatzes des Fräsroboters, erforderliche Aufwendungen wie z.B. vorheriges Herausstemmen von Schachtgerinnen und falls nicht zur Sanierung oder Neubau vorgesehen auch die Wiederherstellung wie vorgefunden sind in die EH-Preise einzukalkulieren.

Die Fräsrobotertechnik ist entsprechend auszuwählen.
z.B.  Fräsroboter
  System Talpa 1330 V7 Digital IPEK,
  Hersteller: Schwalm Robotic
  oder glw.

Einzusetzende Frästechnik: '........................................'
  Bietereintrag

**2.8.1 An und Abfahrt Spülwagen**
Die Abrechnungseinheit "Stück" bezieht sich dabei auf die Ausführung der gesamten Fräs- und Reparaturarbeiten. Sollten aufgrund der vom AN gewählten Baustellenabwicklung / des vom AN gewählten Bauablaufs mehrere An- und Abfahrten notwendig werden, so sind die hierfür anfallenden Leistungen, Aufwendungen und Materialien in den Einheitspreis einzurechnen. Gleiches gilt für Fahrten innerhalb des hier zu betrachtenden Bauabschnitt (z.B. Fahrten zwischen den einzelnen Standorten an den verschiedenen Haltungen, etc.). Auch diese werden nicht separat vergütet sondern sind in die Einheitspreise einzurechnen.
Menge: 1,000 St

**2.8.2 Reinigung Kanal**
hydrodynamische Reinigung des Kanals

Nennweite: DN150, DN200
Material: AZ

mit einem kombinierten Hochdruck-Spül- und Saugfahrzeug, inkl. Aufsaugen des heran transportierten Kanalräumgutes

Anfallendes Material in Eigentum des AN übernehmen, von der Baustelle abtransportieren und entsorgen.
Ein entsprechender Entsorgungsnachweis ist der örtliche BÜ unaufgefordert vorzulegen.

Einsatz eines Fahrzeuges mit integrierter Wasserrückgewinnung, inkl. 2 Mann Bedienungspersonal.
Der Verschmutzungsgrad beläuft sich auf max. 25 % der Profilhöhe.
Menge: 220,000 m

**2.8.3 Reinigung Schachtbauwerke**
Hochdruckerstreinigung von Schachtbauwerken im Spül- / Saug-Verfahren

Nennweite: bis DN 1000
Material: B
Tiefe: bis3,50 m

Anfallendes Material in Eigentum des AN übernehmen, von der Baustelle abtransportieren und entsorgen.
Ein entsprechender Entsorgungsnachweis ist der örtliche BÜ unaufgefordert vorzulegen.
Menge: 7,000 St

**2.8.4 Reinigung HA-Leitungen**
hydrodynamische Erstreinigung des Kanals

Nennweite: DN150

mit einem kombinierten Hochdruck-Spül- und Saugfahrzeug, inkl. Aufsaugen des herantranportierten Kanalräumgutes

Anfallendes Material in Eigentum des AN übernehmen, von der Baustelle abtransportieren und entsorgen.
Ein entsprechender Entsorgungsnachweis ist der örtliche BÜ unaufgefordert vorzulegen.

Einsatz eines Fahrzeuges mit integrierter Wasserrückgewinnung, inkl. 2 Mann Bedienungspersonal.
Der Verschmutzungsgrad beläuft sich auf max. 25 % der Profilhöhe.
Menge: 60,000 m

**2.8.5 Haltungseinrichtung Fräsarbeiten Hauptkanal**
Die Vergütung erfolgt einmal pro zu bearbeitender Haltung unabhängig der Anzahl der Frässtellen.
Ggf. systembedingte Mehrfacheinrichtungen sind einzurechnen.
Menge: 5,000 St

**2.8.6 Einsatz Rohrfräsroboter Hauptkanal**
mit Farbkameraanlage zum abfräsen von einragenden Abflusshindernissen und Zuläufen, Wurzeleinwüchsen, Ablagerungen sowie Versetzen

Nennweite: DN225
Material: Stz

Fräsroboter mit hydraulischem oder pneumatischem Fräsantrieb

Das Fräsgut geht in den Besitz des AN über und ist ordnungsgemäß zu entsorgen. Die Kosten der Entsorgung sind in den EP einzukalkulieren.
Menge: 10,000 h

**2.8.7 Zulage zur Vorposition**
Zulage für zusätzliche Aufwendungen beim herausfräsen von Kurzlinern.

Das Fräsgut geht in den Besitz des AN über und ist ordnungsgemäß zu entsorgen. Die Kosten der Entsorgung sind in den EP einzukalkulieren.

Die Vergütung erfolgt unabhängig der Anzahl der Frässtellen.

Anzahl: 5 Stück
DN225
Gesamtlänge ca. 3m
Menge: 1,000 psch

**2.8.8 Leitungseinrichtung Fräsarbeiten Anschlussleitung**
Die Vergütung erfolgt einmal pro zu bearbeitender Leitung unabhängig der Anzahl der Frässtellen.
Ggf. systembedingte Mehrfacheinrichtungen sind einzurechnen.
Menge: 9,000 St

**2.8.9 Einsatz Rohrfräsroboter/Schiebefräse HA-Leitung**
mit Farbkameraanlage zum abfräsen von einragenden Abflusshindernissen und Zuläufen, Wurzeleinwüchsen, Ablagerungen sowie Versetzen

Nennweite: DN150
Material: AZ, Stz, PP

Fräsroboter mit hydraulischem oder pneumatischem Fräsantrieb

Das Fräsgut geht in den Besitz des AN über und ist ordnungsgemäß zu entsorgen. Die Kosten der Entsorgung sind in den EP einzukalkulieren.
Menge: 15,000 h

**2.8.10 Einsatz Spachtelroboter**
Wiederherstellen der Rohrwand
Fehlflächen bis ca. 500cm²
bei fehlenden oder ausgebrochenen Wandungsteilen
einschließlich aller erforderlichen Teilleistungen
Kanalnennweite: DN 225
Material: Stz
Menge: 2,000 St

**2.8.11 Einsatz Verpressroboter**
Löcher und fehlende Wandteile bis 2000 cm² Fläche ohne einlaufendes Grundwasser verpressen.
Die Schadstelle ist nach Erfordernis auszufräsen, vorzubereiten und zu reinigen.
Anschließend sind die Löcher und fehlenden Wandungsteile mit Hilfe einer am Kanalroboter befestigten Schalung (Länge ca. 0,50 bis 0,60 m) mit 2-Komponenten Epoxid-Harz zu verpressen.
Die sanierten Stellen sind nach Erhärten des Epoxid-Harzes mit der Rohrinnenwandung planzuschleifen.
Einschließlich Epoxid-Harz. Es sind 3 Liter sind einzukalkulieren.

Das Epoxid-Harz hat bei der Unterwasserverarbeitung
und Aushärtung folgende Mindestfestigkeiten zu
garantieren:
Materialdruckfestigkeit  50 N/mm²
Biegezugfestigkeit  20 N/mm²
Haftzugfestigkeit  2,5 N/mm²

einschließlich aller erforderlichen Teilleistungen
Kanalnennweite: DN 225
Material: Stz
Anzahl Schalungen: ca. 2
Gesamtlänge Verpressstellen: ca. 2 m
Menge: 2,000 St

**2.8.12 Zulage Verpressroboter für Mehrverbrauch**
für Mehrverbrauch und Verpressung des Epoxid-Harzes bei Vorsanierung mittels Verpressroboter
Menge: 10,000 l

**2.8.13 Kanalabdichtung**
Vorheriges Abdichten des Altkanals gegen eindringendes Grund- und/oder Schichtenwasser als erforderliche Vorleistung vor dem Einbau des Schlauchliners einschl. aller erforderlichen Lieferungen, Materialien und Leistungen

siehe Unterlage 1, Anhang A, Anlage 1
Nennweite: DN150, DN225
Material: Stz
Menge: 220,000 m

#### 2.9 Schlauchlinereinbau SW-Hauptkanal

*Hinweis: Hinweis Linereinbau*
Der Schlauchlinereinbau kann nur über die vorhandenen Schächte erfolgen. Besondere, im Vorfeld des Schlauchlinereinbaus, erforderliche Aufwendungen wie z.B. vorheriges Herausstemmen mit anschließender Wiederherstellung von Schachtgerinnen sind in die EH-Preise einzukalkulieren.

*Hinweis: Hinweis Fräsarbeiten*
Bei den Fräsarbeiten sind die, aufgrund der geringen Kanaldimension des Altrohres, besonders beengten Verhältnisse vor und vor allem nach Linereinbau zu berücksichtigen.
Weiterhin ist die längste Kanallänge von ca. 65m bei der Wahl der Fräsrobotertechnik zu berücksichtigen.

Besondere, im Vorfeld des Einsatzes des Fräsroboters, erforderliche Aufwendungen wie z.B. vorheriges Herausstemmen von Schachtgerinnen und falls nicht zur Sanierung oder Neubau vorgesehen auch die Wiederherstellung wie vorgefunden sind in die EH-Preise einzukalkulieren.

Die Fräsrobotertechnik ist entsprechend auszuwählen.
z.B.  Fräsroboter
  System Talpa 1330 V7 Digital IPEK,
  Hersteller: Schwalm Robotic
  oder glw.

Einzusetzende Frästechnik: '........................................'
  Bietereintrag

*Hinweis: Hinweis Hutprofilarbeiten/Schachtanbindungsarbeiten*
Beim Einbau von Hutprofilen bzw. bei Schachtanbindungsarbeiten sind die, aufgrund der geringen Kanaldimension des Altrohres, besonders beengten Verhältnisse vor und vor allem nach Linereinbau zu berücksichtigen.
Weiterhin ist die längste Kanallänge von ca. 52 m bei der Wahl der Fräsrobotertechnik zu berücksichtigen.

Besondere, im Vorfeld des Einsatzes der Packer-/Robotertechnik, erforderliche Aufwendungen wie z.B. vorheriges Herausstemmen von Schachtgerinnen und falls nicht zur Sanierung oder Neubau vorgesehen auch die Wiederherstellung wie vorgefunden sind in die EH-Preise einzukalkulieren.

Die Packer-/Robotertechnik ist entsprechend der o.g. Hinweise auszuwählen.
z.B.  Hutlinerpacker
  Hersteller: Schwalm Robotic
  oder glw.

Einzusetzende Packertechnik: '........................................'
  Bietereintrag

**2.9.1 An und Abfahrt Spülwagen**
Die Abrechnungseinheit "Stück" bezieht sich dabei auf die Ausführung der gesamten "Sanierungsarbeiten geschlossene Bauweise - Kanalsanierung". Sollten aufgrund der vom AN gewählten Baustellenabwicklung / des vom AN gewählten Bauablaufs mehrere An- und Abfahrten notwendig werden, so sind die hierfür anfallenden Leistungen, Aufwendungen und Materialien in den Einheitspreis einzurechnen. Gleiches gilt für Fahrten innerhalb des hier zu betrachtenden Bauabschnitt (z.B. Fahrten zwischen den einzelnen Standorten an den verschiedenen Haltungen, etc.). Auch diese werden nicht separat vergütet sondern sind in die Einheitspreise einzurechnen.
Menge: 1,000 St

**2.9.2 Reinigung Kanal**
hydrodynamische Reinigung des Kanals

Nennweite: DN150, DN200
Material: AZ

mit einem kombinierten Hochdruck-Spül- und Saugfahrzeug, inkl. Aufsaugen des heran transportierten Kanalräumgutes

Anfallendes Material in Eigentum des AN übernehmen, von der Baustelle abtransportieren und entsorgen.
Ein entsprechender Entsorgungsnachweis ist der örtliche BÜ unaufgefordert vorzulegen.

Einsatz eines Fahrzeuges mit integrierter Wasserrückgewinnung, inkl. 2 Mann Bedienungspersonal.
Der Verschmutzungsgrad beläuft sich auf max. 25 % der Profilhöhe.
Menge: 221,000 m

**2.9.3 Reinigung Schachtbauwerke**
Hochdruckerstreinigung von Schachtbauwerken im Spül- / Saug-Verfahren

Nennweite: DN 1000
Material: B, PP
Tiefe: bis 4,00 m

Anfallendes Material in Eigentum des AN übernehmen, von der Baustelle abtransportieren und entsorgen.
Ein entsprechender Entsorgungsnachweis ist der örtliche BÜ unaufgefordert vorzulegen.
Menge: 7,000 St

**2.9.4 An- und Abfahrt Kamerawagen**
Die Abrechnungseinheit "Stück" bezieht sich dabei auf die Ausführung der gesamten "Sanierungsarbeiten geschlossene Bauweise - Kanalsanierung". Sollten aufgrund der vom AN gewählten Baustellenabwicklung / des vom AN gewählten Bauablaufs mehrere An- und Abfahrten notwendig werden, so sind die hierfür anfallenden Leistungen, Aufwendungen und Materialien in den Einheitspreis einzurechnen. Gleiches gilt für Fahrten innerhalb des hier zu betrachtenden Bauabschnitt (z.B. Fahrten zwischen den einzelnen Standorten an den verschiedenen Haltungen, etc.). Auch diese werden nicht separat vergütet sondern sind in die Einheitspreise einzurechnen.
Menge: 1,000 St

**2.9.5 Kanalinspektion**
Einsatz der Kanalrohrinspektionsanlage einschl. 2 Mann Bedienungspersonal, für die optische Untersuchung des baulichen Zustandes von Rohrleitungen und zur Schadensfeststellung im nicht begehbaren Nennweitenbereich.
Inkl. Einmessen der Zuläufe
Inkl. Dokumentation

Nennweite: DN150, DN200
Material: AZ

In den Einheitspreis sind alle Personal-, Geräte- u. Nebenkosten soweit diese Leistungen nicht in gesonderten Positionen angeboten werden einzurechnen.
Menge: 221,000 m

*Hinweis: Hinweis Koordinierung Sanierungsarbeiten (Schacht, HA-Liner, punkt. Neubau)*
Der Arbeitsablauf zu den nachfolgenden Positionen ist zwingend mit den Arbeiten der Schachtsanierung, den punkt. Neubauarbeiten sowie der HA-Linerarbeiten abzustimmen.
Eine zusätzlichen Vergütung über die genannten Positionen hinaus erfolgt nicht. Alle hierfür notwendigen Leistungen, Mehraufwendungen und Erschwernisse sind in die Einheitspreise einzurechnen.

**2.9.6 Linereinbau DN 225 (entsprechend Kalibrierungsergebnis)**
in vorhandenen SW- Kanal
Nennweite: DN 225
(entsprechend Kalibrierungsergebnis)
Material: Stz
mit kunstharzgetränktem Linerschlauch (3-schichtig) auskleiden

Trägermaterial und Harztypen -
siehe ZTV Renovierung mit Schlauchliningverfahren

Die Forderungen der DIN EN ISO 11296 Teil 4 sind einzuhalten. U.a. gilt:

Der Liner muss über eine dichte Außen- und Innenbeschichtung Verfügung, um eine Verklebung mit dem Altrohr und den Kontakt zum Grundwasser / Prozesswasser zu vermeiden.
Die Abrechnung erfolgt von Schachtmitte zu Schachtmitte.

Die Wandstärken sind gemäß dem Kapitel 1.4 Statische Berechnungen der beiliegenden ZTV "Renovierung mit Schlauchliningverfahren" zu ermitteln. Zudem sind im Kapitel 1.3.5 gleicher ZTV Angaben zur Produktbezeichnung sowie zum Einbauvorgang zu machen.

Wandstärke d

ALP001T  - SW1 '.................' mm  (nach Einbau)

SW1  - ALP002T '.................' mm  (nach Einbau)

ALP002T  - ALP003T '.................' mm  (nach Einbau)

ALP003T  - ALP004T '.................' mm  (nach Einbau)

ALP004T  - ALP005T '.................' mm  (nach Einbau)

ALP005T  - ALP006T '.................' mm  (nach Einbau)
Menge: 221,000 m

**2.9.7 Einsatz Rohrfräsroboter für Öffnung Anschluss**
Gestellung und Einsatz eines Rohrfräsroboters mit Farb- Kameraanlage zum Öffnen der Anschlüsse nach dem Aushärten des Inliners einschl. Personalgestellung.
Kanalnennweite:  DN200 Stz
Anschlussleitung: DN 150 STZ, AZ/STZ/PP mit HA-Liner
Fräsroboter mit hydraulischem oder pneumatischem Fräsantrieb
Mindestleistung: 1,5kW bei 12.000 U/min

Inkl. Einrichtung der Haltung und aller damit verbundenen Aufwendungen und Leistungen.

Das Fräsgut geht in den Besitz des AN über und ist ordnungsgemäß zu entsorgen. Die Kosten der Entsorgung sind in den EP einzukalkulieren.
Menge: 14,000 St

**2.9.8 Hutprofil DN225 / DN150**
Setzen eines Hutprofils (mind. Klasse C gemäß DWA-M 143-3) zur Einbindung der vorhandenen Anschlüsse formschlüssig und dicht sowohl am Hauptkanal (Liner) als auch an der Zulaufleitung herstellen

Nennweite, Material Anschlussleitung: DN 150 STZ, AZ/STZ/PP mit HA-Liner
vorh. Anschluss über Abzweig an Hauptkanal angebunden

In den Einheitspreis sind alle hierzu  notwendigen Aufwendungen, Materialien und Leistungen einzurechnen.

einzusetzende Technik: siehe Hinweis Hutprofilarbeiten
Menge: 14,000 St

**2.9.9 Anfangs- und Endschächte Schächte öffnen**
Den ausgehärteten Schlauchliner im Anfangs- bzw. Endschacht
ca. 2-3 cm vor Rohranfang aufschneiden.
Zwischenschächte entsprechend dem Gerinne aufschneiden.
Inkl. aller hierzu notwendigen Materialien und Aufwendungen

Die Abrechnung erfolgt pro Schacht unabhängig der Anzahl der angeschlossenen Liner / Haltungen
Menge: 7,000 St

**2.9.10 Schachteinbindung Schlauchliner DN225 mit GFK-Handlaminat**
Den ausgehärteten Schlauchliner in den Schächten fachgerecht mit einem GFK - Handlaminat im Zuge der Schacht GFK-Teilauskleidung einbinden.
Mit dem Angebot sind ggf. mit separater Anlage entsprechende Angaben über das zum Einsatz kommende Verfahren bei der Anbindung des neuen Schlauchliners an das Schachtbauwerk sowie zu den hierbei zum Einsatz kommenden Materialien zu machen.

Nennweite: DN 800, DN 1000
Material: B (Schächte werden im Vorfeld mit GFK teilausgekleidet)
Tiefe: bis 3,50 m

Nennweite vorh. Kanäle: DN 225
Material vorh. Kanäle: Stz (vorh. Kanal wird im Vorfeld mit Inliner saniert)

Anschluss wasserdicht herstellen.
Die Abrechnung erfolgt pro Lineranbindung.
Menge: 9,000 St

**2.9.11 Schachteinbindung Schlauchliner DN 225 mit Linerendmanschette**
Anbindung des sanierten Hauptkanals DN 225 (Inliner) mit Linerendmanschette

Bei Notwendigkeit inkl. weiteres Auftrennen des vorh. Kanals, entsorgen des herausgetrennten Kanalabschnittes,
Weiterhin ist in den EP das setzen einer Kanalblase sowie das schadfreien Entsorgen des anstehenden Abwassers einzurechnen.
Nennweite vorh. Kanäle: DN 225
Schachtmaterial: Beton mit GFK-UT
Material vorh. Kanäle: AZ (vorh. Kanal wird im Vorfeld mit Inliner saniert, Anschluss an Inliner)
Anschluss wasserdicht herstellen.
Die Abrechnung erfolgt pro Lineranbindung.

In den EH-Preis sind alle zur fachgerechten Ausführung der Leistung notwendigen Aufwendungen, Materialien etc. einzurechnen.
Menge: 3,000 St

**2.9.12 Dichtheitsprüfung Kanal**
Dichtheitsprüfung der Entwässerungsleitung (DN225) gemäß DIN-EN 1610 durchführen. Prüfverfahren (Luft / Wasser) nach Wahl des AN.
In den EH-Preis sind sämtliche zur vertragsgemäßen Erfüllung der Leistung erforderliche Aufwendungen und Hilfsstoffe einzurechnen, u.a. Absperren der Rohrquerschnitte und  Liefern und beseitigen des Prüfmediums (Wasser).
Die Dichtheitsprüfung ist durch ein Prüfprotokoll zu bestätigen (Anforderungen an Prüfprotokoll gemäß DIN EN 1610 / DWA-A 139). Es wird insbesondere auf die Messgraphiken hingewiesen, welche die Prüfergebnisse dynamisch über die gesamte Prüfdauer dokumentierten (graph. Darstellung der gemessenen Wasserzugabe bei Wasserdruckprüfung bzw. graph. Darstellung des Druckverlaufes bei Druckprüfung mit Luftüberdruck).

Für alle Abschnitte ist ein Mindestprüfdruck von 10 kPa anzusetzen.
Menge: 221,000 m

**2.9.13 Materialprüfung**
Entnahme und Prüfung eines repräsentativen Musterstückes bei einem akkreditierten, anerkanntem Prüflabor (z.B. Siebert & Knipschild) auf folgende Materialkennwerte gemäß statischer Berechnung:
- Wandstärke
- E-Modul
- Wasserdichtheit
- Biegespannung
- physikalische und chemische Kennwerte
Reststyrolgehalt bei UP - Linern
Spektralanalyse zur Bestimmung der Harzqualität
Zusammensetzung des Liners (Harzanteil, Füllstoffgehalt, Füllstoffmaterial)
Menge: 2,000 St

#### 2.10 Schlauchlinereinbau SW-Hausanschlussleitung

*Hinweis: Hinweis Linereinbau*
Der Einbau der bogengängigen Hausanschlussliner hat je nach Bestandssituation vorzugsweise über die Schächte des Hauptkanals zu erfolgen. Bei direktem Anschluss der HA-Leitungen an den Hauptkanal über Abzweige sind die Hausanschlussschächte im Zuge des geplanten (Ersatz-)Neubaus der HA-Schächte als Zugangsmöglichkeit zu nutzen. Der Einbau des HA-Liners muss dann nach dem Abbruch der vorh. HA-Schächte über die offene Baugrube bzw. bei gesetztem Schachtunterteil ohne Aufbauten erfolgen.
Alle hierfür erforderlichen Aufwendungen sind in die Nachfolgepositionen einzukalkulieren. Weitere Details sind den beiliegenden Lageplänen zu entnehmen.

*Hinweis: Hinweis Fräsarbeiten*
Erforderliche Fräsarbeiten in den Anschschlussleitungen sind mittels Schiebefräse je nach Bestandssituation vorzugsweise über die Schächte des Hauptkanals durchzuführen. Bei direktem Anschluss der HA-Leitungen an den Hauptkanal über Abzweige sind die Hausanschlussschächte im Zuge des geplanten (Ersatz-) Neubaus der HA-Schächte als Zugangsmöglichkeit zu nutzen. Das Einbringen der Schiebefräse muss dann nach dem Abbruch der vorh. HA-Schächte über die offene Baugrube bzw. bei gesetztem Schachtunterteil ohne Aufbauten erfolgen.
Alle hierfür erforderlichen Aufwendungen sind in die Nachfolgepositionen einzukalkulieren. Weitere Details sind den beiliegenden Lageplänen zu entnehmen.

*Hinweis: Hinweis Anbindearbeiten HA-Liner (HA-Schacht)*
Im Bereich der Hausanschlussschächte erfolgt die Lineranbindung mittels Linerendmanschetten im Zuge des (Ersatz-)Neubaus der HA-Schächte. Der Einbau der Manschette muss nach dem Abbruch der vorh. HA-Schächte über die offene Baugrube bzw. bei gesetztem Schachtunterteil ohne Aufbauten erfolgen.
Alle hierfür erforderlichen Aufwendungen sind in die Nachfolgepositionen einzukalkulieren. Weitere Details sind den beiliegenden Lageplänen zu entnehmen.

**2.10.1 An und Abfahrt Spülwagen**
Die Abrechnungseinheit "Stück" bezieht sich dabei auf die Ausführung der gesamten "Sanierungsarbeiten geschlossene Bauweise - Kanalsanierung". Sollten aufgrund der vom AN gewählten Baustellenabwicklung / des vom AN gewählten Bauablaufs mehrere An- und Abfahrten notwendig werden, so sind die hierfür anfallenden Leistungen, Aufwendungen und Materialien in den Einheitspreis einzurechnen. Gleiches gilt für Fahrten innerhalb des hier zu betrachtenden Bauabschnitt (z.B. Fahrten zwischen den einzelnen Standorten an den verschiedenen Haltungen, etc.). Auch diese werden nicht separat vergütet sondern sind in die Einheitspreise einzurechnen.
Menge: 1,000 St

**2.10.2 Reinigung HA-Leitungen**
hydrodynamische Erstreinigung des Kanals

Nennweite: DN150
Material: AZ, Stz, PP

mit einem kombinierten Hochdruck-Spül- und Saugfahrzeug, inkl. Aufsaugen des herantranportierten Kanalräumgutes

Anfallendes Material in Eigentum des AN übernehmen, von der Baustelle abtransportieren und entsorgen.
Ein entsprechender Entsorgungsnachweis ist der örtliche BÜ unaufgefordert vorzulegen.

Einsatz eines Fahrzeuges mit integrierter Wasserrückgewinnung, inkl. 2 Mann Bedienungspersonal.
Der Verschmutzungsgrad beläuft sich auf max. 25 % der Profilhöhe.
Menge: 60,000 m

**2.10.3 An- und Abfahrt Kamerawagen**
Die Abrechnungseinheit "Stück" bezieht sich dabei auf die Ausführung der gesamten "Sanierungsarbeiten geschlossene Bauweise - Kanalsanierung". Sollten aufgrund der vom AN gewählten Baustellenabwicklung / des vom AN gewählten Bauablaufs mehrere An- und Abfahrten notwendig werden, so sind die hierfür anfallenden Leistungen, Aufwendungen und Materialien in den Einheitspreis einzurechnen. Gleiches gilt für Fahrten innerhalb des hier zu betrachtenden Bauabschnitt (z.B. Fahrten zwischen den einzelnen Standorten an den verschiedenen Haltungen, etc.). Auch diese werden nicht separat vergütet sondern sind in die Einheitspreise einzurechnen.
Menge: 1,000 St

**2.10.4 HA-Leitungsinspektion**
Einsatz der Kanalrohrinspektionsanlage einschl. 2 Mann Bedienungspersonal, für die optische Voruntersuchung des baulichen Zustandes von Rohrleitungen und zur Schadensfeststellung im nicht begehbaren Nennweitenbereich.
Inkl. Einmessen der Zuläufe
Inkl. Dokumentation

Nennweite: DN150
Material: AZ, Stz, PP

In den Einheitspreis sind alle Personal-, Geräte- u. Nebenkosten soweit diese Leistungen nicht in gesonderten Positionen angeboten werden einzurechnen.
Menge: 60,000 m

*Hinweis: Hinweis Koordinierung Sanierungsarbeiten (Schacht, Schlauchliner Hauptkanal, punkt. Neubau)*
Der Arbeitsablauf zu den nachfolgenden Positionen ist zwingend mit den Arbeiten der Schachtsanierung, den punkt. Neubauarbeiten sowie der Schlauchliner Sanierung des Hauptkanals abzustimmen.
Eine zusätzlichen Vergütung über die genannten Positionen hinaus erfolgt nicht. Alle hierfür notwendigen Leistungen, Mehraufwendungen und Erschwernisse sind in die Einheitspreise einzurechnen.

**2.10.5 Linereinbau Hausanschlussliner DN150 (bogengängig) über Schacht Hauptkanal, HA-Schacht oder Baugrube**
Einbau HA-Schlauchliner (bogengängig)

Nennweite: DN 150
Material: AZ, Stz, PP

Leitungssanierung DN 150 mit einem farblich pigmentierten Epoxidharz getränkten, nahtlosen Textilschlauch aus Polyester, kaschiert mit einer flexiblen, nahtlosen PU-Folie.
Wandstärke im ausgehärteten Zustand mind. 3 mm; bogengängig bis zu 90°.
Vorhalten / Einsatz aller notwendigen Geräte, Einrichtungen und Personal.

Fabrikat z. B. Brawoliner oder gleichwertig:

'..................................................'
  (Bietereintrag)
Menge: 60,000 m

**2.10.6 Öffnen HA-Liner an Anfangs- und Endschächte**
Den ausgehärteten HA-Liner im Anfangs- bzw. Endschacht
ca. 2-3 cm vor Rohranfang aufschneiden.
Ausführung unter Beachtung des o.g. Hinweistextes zu Fräsarbeiten
Inkl. aller hierzu notwendigen Materialien und Aufwendungen

Die Abrechnung erfolgt pro Lineraufschnitt.
Menge: 8,000 St

**2.10.7 Öffnen HA-Liner über Hauptkanal mit Rohrfräsroboter**
Den ausgehärteten HA-Liner mittels Fräsroboter über Haupkanal
ca. 2-3 cm vor Rohranfang auffräsen.

Hierzu Gestellung und Einsatz eines Rohrfräsroboters mit Farb- Kameraanlage zum Öffnen und rückfräsen der in den Hauptkanal einragenden HA-Linerenden nach dem Aushärten des HA-Liners einschl. Personalgestellung.

Kanalnennweite: DN200 AZ mit Schlauchliner
Anschlussleitung: DN 150 AZ mit HA-Liner
Fräsroboter mit hydraulischem oder pneumatischem Fräsantrieb
Mindestleistung: 1,5kW bei 12.000 U/min

Inkl. aller hierzu notwendigen Materialien und Aufwendungen

Die Abrechnung erfolgt pro Lineraufschnitt. Die Anbindung an den Hauptkanal erfolgt im Zuge des Einbaus von Hutprofilen.
Menge: 6,000 St

**2.10.8 Schachteinbindung HA-Liner DN 150 mit Linerendmanschette**
Anbindung der sanierten HA-Leitung DN 150 (Inliner) mit Linerendmanschette unter Beachtung des o.g. Hinweistextes zu Anbindearbeiten

Bei Notwendigkeit inkl. weiteres Auftrennen des vorh. Kanals, entsorgen des herausgetrennten Kanalabschnittes,
Weiterhin ist in den EP das setzen einer Kanalblase sowie das schadfreien Entsorgen des anstehenden Abwassers einzurechnen.

Nennweite/Schachtmaterial: DN400 PP / DN1000 PP

Nennweite vorh. Kanäle: DN 150
Material vorh. Kanäle: pp, Stz (vorh. Leitung wird im Vorfeld mit HA-Liner saniert) Anschluss wasserdicht herstellen.
Die Abrechnung erfolgt pro Lineranbindung.

In den EH-Preis sind alle zur fachgerechten Ausführung der Leistung notwendigen Aufwendungen, Materialien etc. einzurechnen.
Menge: 7,000 St

**2.10.9 Schachteinbindung HA-Liner DN150 mit GFK-Handlaminat**
Den ausgehärteten Schlauchliner in den Schächten fachgerecht mit einem GFK - Handlaminat im Zuge der Schacht GFK-Teilauskleidung einbinden.
Mit dem Angebot sind ggf. mit separater Anlage entsprechende Angaben über das zum Einsatz kommende Verfahren bei der Anbindung des neuen Schlauchliners an das Schachtbauwerk sowie zu den hierbei zum Einsatz kommenden Materialien zu machen.

Nennweite: DN 1000,  (Schächte werden im Vorfeld mit GFK teilausgekleidet)
Tiefe: bis 3,50 m

Nennweite vorh. Kanäle: DN 150
Material vorh. Kanäle: PP, Stz (vorh. Kanal wird im Vorfeld mit Inliner saniert)

Anschluss wasserdicht herstellen.
Die Abrechnung erfolgt pro Lineranbindung.
Menge: 1,000 St

**2.10.10 Dichtheitsprüfung HA-Leitung**
Dichtheitsprüfung der gelinerten HA-Leitungen (DN150) gemäß DIN EN 1610 durchführen. Prüfverfahren (Luft / Wasser) nach Wahl des AN.
In den EH-Preis sind sämtliche zur vertragsgemäßen Erfüllung der Leistung erforderliche Aufwendungen und Hilfsstoffe einzurechnen, u.a. Absperren der Rohrquerschnitte und  Liefern und beseitigen des Prüfmediums (Wasser).
Die Dichtheitsprüfung ist durch ein Prüfprotokoll zu bestätigen (Anforderungen an Prüfprotokoll gemäß DIN EN 1610 / DWA-A 139). Es wird insbesondere auf die Messgraphiken hingewiesen, welche die Prüfergebnisse dynamisch über die gesamte Prüfdauer dokumentierten (graph. Darstellung der gemessenen Wasserzugabe bei Wasserdruckprüfung bzw. graph. Darstellung des Druckverlaufes bei Druckprüfung mit Luftüberdruck).

Für alle Abschnitte ist ein Mindestprüfdruck von 10 kPa anzusetzen.
Menge: 60,000 m

#### 2.11 GFK-Teilauskleidung SW-Schächte

**2.11.1 An und Abfahrt Spülwagen**
Die Abrechnungseinheit "Stück" bezieht sich dabei auf die Ausführung der gesamten "Sanierungsarbeiten geschlossene Bauweise - Kanalsanierung". Sollten aufgrund der vom AN gewählten Baustellenabwicklung / des vom AN gewählten Bauablaufs mehrere An- und Abfahrten notwendig werden, so sind die hierfür anfallenden Leistungen, Aufwendungen und Materialien in den Einheitspreis einzurechnen. Gleiches gilt für Fahrten innerhalb des hier zu betrachtenden Bauabschnitt (z.B. Fahrten zwischen den einzelnen Standorten an den verschiedenen Haltungen, etc.). Auch diese werden nicht separat vergütet sondern sind in die Einheitspreise einzurechnen.
Menge: 1,000 St

**2.11.2 Reinigung Schachtbauwerke**
Hochdruckerstreinigung von Schachtbauwerken im Spül- / Saug-Verfahren

Nennweite: DN 1000
Material: B, PP
Tiefe: bis 3,50 m

Anfallendes Material in Eigentum des AN übernehmen, von der Baustelle abtransportieren und entsorgen.
Ein entsprechender Entsorgungsnachweis ist der örtliche BÜ unaufgefordert vorzulegen.
Menge: 5,000 St

**2.11.3 Steigeisen / Steigbügel ausbauen**
Vor Beginn der Arbeiten ist das Unterteil bestehend aus Gerinne und Berme mittels einer Abdeckung (z.B. Holzplatte + Fließ/Geotextil) geeignet vor herabfallenden Steigeisenteilen und Abbruchresten zu schützen. Nach Fertigstellung ist die Schutzeinrichtung rückstandsfrei zu entfernen. Ein Materialeintrag in das Kanalnetz ist zwingend untersagt.

vorhandene Steigeisen / Steigbügel abtrennen, Verankerung ca. 3cm zurückfräsen, restlichen Stahl entrosten, Rostschutz auftragen und gesamte Fläche mit kunststoffmodifiziertem Zementmörtel verspachteln

Im Vorfeld der Reprofilierung sind die bis dahin durchgeführten Arbeiten (Freistemmen, Abschlagen, Rostschutz) für jeden Schacht mittels Fotos zu dokumentieren.

In den Einheitspreis sind alle hierzu notwendigen Aufwendungen, Leistungen, Materialien und Geräte einzurechnen.
Menge: 48,000 St

**2.11.4 Errichtung innenliegender Absturz**
Nennweite: DN150
Material: PP/PVC
Absturzhöhe: ca. 1,50 m
Material Schacht: Beton mit GFK Unterteil

In den Einheitspreis sind alle hierzu notwendigen Aufwendungen, Leistungen, Materialien und Geräte sowie ggf. neues Befestigungs-/Schraubenmaterial einzurechnen.
Menge: 1,000 St

**2.11.5 Injektion Rohreinbindung**
Undichte Rohreinbindung mit zweikomponentigem Polyurethanharz gegen drückendes Wasser injizieren.
Inbegriffen ist das Einbringen der Bohrungen Setzen der Injektioslanzen oder Injektionspacker, Liefern des Materials und die zusätzliche Abdichtung mit Spezialzement (kunststoffmodifiziertem Mörtel) sowie alle notwendigen Geräte und Materialien
Rohreinbindungen DN150, DN225, DN250
Eingerechnete Harzmenge: 3 Liter/Rohreinbindung.
Menge: 10,000 St

**2.11.6 Zulage Injektionsarbeiten Rohreinbindung für Mehrverbrauch**
für Mehrverbrauch und Verpressung des Injektionsharzes
Menge: 10,000 l

**2.11.7 Injektion punktuelle Infiltration**
mit zweikomponentigem Polyurethanharz gegen drückendes Wasser injizieren. Inbegriffen ist das Einbringen der Bohrungen Setzen der Injektioslanze oder Injektionspacker, liefern des Materials und die zusätzliche Abdichtung mit Spezialzement (kunstoffmodifiziertem Mörtel) sowie alle notwendigen Geräte und Materialien
Eingerechnete Harzmenge 2 Liter/Packer bzw. Lanze
vorh. Schachtbauwerke:
Nennweite:  DN1000
Material:  B
Menge: 15,000 St

**2.11.8 Zulage punktuelle Infiltration für Mehrverbrauch**
für Mehrverbrauch und Verpressung des Injektionsharzes
Menge: 10,000 l

**2.11.9 Injektion Sohle/Gerinne/Berme**
mit zweikomponentigem Polyurethanharz gegen drückendes Wasser injizieren. Inbegriffen ist das Einbringen der Bohrungen Setzen der Injektioslanze oder Injektionspacker, liefern des Materials und die zusätzliche Abdichtung mit Spezialzement (kunstoffmodifiziertem Mörtel) sowie alle notwendigen Geräte und Materialien
Eingerechnete Harzmenge 2 Liter/Packer bzw. Lanze
vorh. Schachtbauwerke:
Nennweite:  DN1000
Material:  B
Menge: 10,000 St

**2.11.10 Zulage Injektionsarbeiten Sohle/Gerinne/Berme**
für Mehrverbrauch und Verpressung des Injektionsharzes
Menge: 10,000 l

**2.11.11 Injektion Schachtringfuge**
Undichte Schachtringfuge mit zweikomponentigem Polyurethanharz gegen drückendes Wasser injizieren. Inbegriffen ist das Einbringen der Bohrungen Setzen der Injektioslanzen oder Injektionspacker, liefern des Materials und die zusätzliche Abdichtung mit Spezialzement (kunststoffmodifiziertem Mörtel) sowie alle notwendigen Geräte und Materialien

Eingerechnete Harzmenge 3 Liter/Schachtringfuge
vorh. Schachtbauwerke:
Nennweite:  DN 1000
Material:  B
Menge: 18,000 St

**2.11.12 Zulage Injektion Schachtringfuge für Mehrverbrauch**
für Mehrverbrauch und Verpressung des Injektionsharzes
Menge: 10,000 l

**2.11.13 vorh. Berme, Gerinne und Schachtwände (Unterteil) stemmen und vorbehandeln**
lose Bestandteile des vorhandenen Gerinnes und der vorhandenen Berme ausbauen / abstemmen
Material: Mauerwerk
Schichtdicke: bis 5 cm
Schachtwand bis zu einer Höhe von ca. 15 cm über den Scheitel der höchsten Zulaufleitung im Hauptgerinne für Reprofilierungs bzw. Ausbesserungsarbeiten  vorbereiten. Dies beinhaltet:
- alle notwendigen Stemmarbeiten
- ggf. Hochdruckwasserstrahlen oder Druckstrahlen mit Wasser/Sand-Gemisch oder Druckluftstrahlen mit festen Strahlmitteln zur Entfernung alter losen Bestandteile, Schlämme, oder sonstiger Verunreinigungen sowie
- Auskratzen loser Mauerwerksverfugung

Nennweite: DN 1000
Material: B
Tiefe: bis 3,50 m
Anzahl Zuläufe im Hauptgerinne: bis 4 St
Anzahl Abläufe: 1 St
Nennweite Zu- und Auslauf: DN150, DN225, DN250
Gerinneform: gerade oder gekrümmt
abgerechnet wird pro Schacht

Anfallendes Material in Eigentum des AN übernehmen, von der Baustelle abtransportieren und entsorgen.
Ein entsprechender Entsorgungsnachweis ist der örtliche BÜ unaufgefordert vorzulegen.
Menge: 5,000 St

**2.11.14 Berme, Gerinne und Schachtwände (Unterteil) aufarbeiten/reprofilieren**
Reprofilierung der Berme, des Gerinnes und der Schachtwand bis zu einer Höhe von ca. 15 cm über dem Scheitel der höchsten Zulaufleitung im Hauptgerinne mit korrosionsbeständigem kunststoffmodifiziertem Spezialmörtel
Schichtstärke bis 5,00 cm
(bei Mauerwerk keine flächige Reprofilierung sondern nur Fugenausbesserung)

In den EH-Preis sind alle zur fachgerechten Ausführung der Leistung notwendigen Aufwendungen, Materialien etc. einzurechnen.

Nennweite: DN 1000
Material: B
Tiefe: bis 3,5 m
Anzahl Zuläufe im Hauptgerinne: bis 4 St
Anzahl Abläufe: 1 St
Nennweite Zu- und Auslauf: DN150, DN250
Gerinneform: gerade oder gekrümmt
abgerechnet wird pro Schacht
Menge: 5,000 St

**2.11.15 Stemmarbeiten Schachtwände für GFK-Teilauskleidung**
Ausstemmen korrodierter oder loser Bestandteile des Schachtes (Beton, Klinker, Mauerwerk, etc.) ab einer Höhe von 15 cm über dem Scheitel der höchsten Zulaufleitung im Hauptgerinne inkl. sämtlicher Nebenarbeiten
Schichtdicke bis 5 cm
Schachttiefe bis einschließlich 3,50 m

Details zur Höhe der Teilauskleidungsfläche siehe Schachtliste

Anfallendes Material in Eigentum des AN übernehmen, von der Baustelle abtransportieren und entsorgen.
Ein entsprechender Entsorgungsnachweis ist der örtliche BÜ unaufgefordert vorzulegen.
Menge: 13,000 m2

**2.11.16 Stemmarbeiten Schachtwände für Ausbesserung Restflächen ohne GFK-Auskleidung**
Ausstemmen korrodierter oder loser Bestandteile des Schachtes (Beton, Klinker, Mauerwerk, etc.) inkl. sämtlicher Nebenarbeiten
Schichtdicke bis 5 cm
Schachttiefe bis einschließlich 3,50 m

Details zur Höhe der Restflächenbehandlung ohne GFK-Auskleidung siehe Schachtliste

Anfallendes Material in Eigentum des AN übernehmen, von der Baustelle abtransportieren und entsorgen.
Ein entsprechender Entsorgungsnachweis ist der örtliche BÜ unaufgefordert vorzulegen.
Menge: 27,000 m2

**2.11.17 Zulage zu den Stemmarbeiten für Freilegen und reinigen der Bewehrung**
mit Höchstdruck lösen, gerissenen oder hohl liegenden Beton bis auf den strukturell gesunden Betonkern abtragen. Reinigung des freigelegten Bereiches. Es ist darauf zu achten, einen festen und dauerhaften Verbund der Reparaturmaterialien erzielen zu können.
Der Haftgrund muss im unbeschädigten Beton liegen und frei von
Verschmutzungen, nicht tragfähiger Anstriche und abmehlbaren
Feinmörtelschichten sein.
Arbeiten auf Anforderung AG
Die Arbeiten sind vor Ausführung dem AG anzuzeigen und anschließend mittels Digitalfotos zu dokumentieren.
Menge: 4,000 h

**2.11.18 Bewehrungsstähle entrosten**
Bewehrung die im carbonatisierten Bereich liegt, muss freigelegt und entrostet werden. Entrostungsgeräte nach DIN 55928 verwenden.
Arbeiten auf Anforderung AG
Die Arbeiten sind vor Ausführung dem AG anzuzeigen und anschließend mittels Digitalfotos zu dokumentieren.
Menge: 4,000 h

**2.11.19 Korrosionsschutz der Bewehrung**
für den Korrosionsschutz sind lösungsmittelarme Epoxidharze zu verwenden, die mit aktiven Rostschutzpigmenten versehen sind.
Arbeiten auf Anforderung AG
Die Arbeiten sind vor Ausführung dem AG anzuzeigen und anschließend mittels Digitalfotos zu dokumentieren.
Menge: 15,000 m

**2.11.20 Beschichtungsvorbereitung Untergrund Schachtwände für GFK-Teilauskleidung**
Zu beschichtende Flächen ab einer Höhe von 15 cm über dem Scheitel der höchsten Zulaufleitung im Hauptgerinne durch geeignete Verfahren wie z. B.:

- Hochdruckwasserstrahlen oder
- Druckstrahlen mit Wasser/Sand-Gemisch oder
- Druckluftstrahlen mit festen Strahlmitteln

von alten Beschichtungsrückständen, losen Bestandteilen, Schlämmen, Verunreinigungen o. ä. befreien, so dass ein sauberer, tragfähiger Untergrund entsteht, der den Anforderungen des deutschen Betonvereins in seinem Merkblatt “Anwendung von Reaktionsharzen im Betonbau“ entspricht;  inkl. alle notwendigen Geräte und Materialien

Schachttiefe bis einschließlich 3,5 m

Details zur Höhe der Teilauskleidungsfläche siehe Schachtliste
Menge: 13,000 m2

**2.11.21 Beschichtungsvorbereitung Untergrund Schachtwände für Ausbesserung Restflächen ohne GFK-Auskleidung**
Zu beschichtende Flächen durch geeignete Verfahren wie z. B.:

- Hochdruckwasserstrahlen oder
- Druckstrahlen mit Wasser/Sand-Gemisch oder
- Druckluftstrahlen mit festen Strahlmitteln

von alten Beschichtungsrückständen, losen Bestandteilen, Schlämmen, Verunreinigungen o. ä. befreien, so dass ein sauberer, tragfähiger Untergrund entsteht, der den Anforderungen des deutschen Betonvereins in seinem Merkblatt “Anwendung von Reaktionsharzen im Betonbau“ entspricht;  inkl. alle notwendigen Geräte und Materialien

Schachttiefe bis einschließlich 3,50 m

Details zur Höhe der Restflächenbehandlung ohne GFK-Auskleidung siehe Schachtliste
Menge: 27,000 m2

**2.11.22 Reproflilierung Schachtwände (Unterteil) für GFK-Teilauskleidung (kunststoffmod. Mörtel)**
Die Schachtwand ab einer Höhe von 15 cm über dem Scheitel der höchsten Zulaufleitung im Hauptgerinne in den entsprechenden Bereichen mit einem kunststoffmodifizierten Zementmörtel
z.B. Ombran MHP oder glw.
reprofilieren; inkl. alle notwendigen Geräte und Materialien
Schichtstärke bis 5,00 cm
Der so hergestellte Untergrund muss den Anforderungen des deutschen Betonvereins in seinem Merkblatt “Anwendung von Reaktionsharzen im Betonbau“ entsprechen;  inkl. alle notwendigen Geräte und Materialien

Schachttiefe bis einschließlich 4,00 m

Details zur Höhe der Teilauskleidungsfläche siehe Schachtliste
Menge: 9,000 m2

**2.11.23 flächige Abdichtung mit Gemisch aus Naturschnellzement im Auskleidungsbereich für GFK-Teilauskleidung**
Ausführung an sichtbaren Durchfeuchtungsstellen
mittels Gemisch aus Sand / Kies (Körnung passen zum Anwendungsfall), Wasser und Naturschnellzement
Naturschnellzement:
z.B. PROMT FIX-ZEMENT oder glw.
inkl. Mischvorgang
inkl. alle notwendigen Geräte und Materialien
Schichtstärke bis 3,00cm
Schachttiefe bis einschließlich 4,00m

Details zur Höhe der Teilauskleidungsfläche siehe Schachtliste
Menge: 5,000 m2

**2.11.24 GFK-Auskleidung Berme, Gerinne und Schachtwände (Unterteil)**
Vorhandenes vorprofiliertes oder neu aufgebautes Gerinne und Berme bis zu einer Höhe von 15 cm über den Scheitel der höchsten Zulaufleitung im Hauptgerinne mit einem hochtragfähigem, dauerhaft abdichtendem und chemisch resistenten Glasfasergewebe auskleiden.
Das mit Harz getränkte, fertig konfektionierte Glasfaserlaminat (Schichtdicke mind. 3,0mm) ist manuell auf die entsprechenden Bereiche aufzulaminieren, inkl. alle notwendigen Geräte und Materialien.
In den Einheitspreis ist weiterhin die Vorbehandlung des Untergrundes (Stemmarbeiten, Untergrundvorbehandlung und Reprofilierung) für den Schachtwandbereich bis 15 cm über Zulauf Hauptgerinne einzurechnen.

Nennweite: DN 1000
Material: B
Tiefe: bis 4,00 m
Anzahl Zuläufe im Hauptgerinne: bis 4 St
Anzahl Abläufe: 1 St
Nennweite Zu- und Auslauf: DN150, DN225, DN250
Gerinneform: gerade oder gekrümmt
abgerechnet wird pro Schacht

Die GFK-Auskleidung ist an alle angeschlossenen Anschlüsse wasserdicht anzubinden, um das Eindringen von Abwasser (Hinterläufigkeit) hinter die Auskleidung zu verhindern. Bei paralleler Haltungssanierung mittels Schlauchliner erfolgt die Anbindung nach Lineraushärtung mittels GFK-Handlaminat durch direkter Verklebung von Handlaminat und Inliner (Abrechnung über separate Position). Bei allen Anschlüssen ohne Schlauchliner ist die wasserdichte Anbindung  ebenfalls mittels GFK-Handlaminat zu realisieren. Die Anbindung erfolgt durch direkte Verklebung mit dem Altrohr. Hierzu ist im Vorfeld die Altrohrinnenfläche im Schachtanschlussbereich zu reinigen und händisch anzurauhen. Alle hierfür erforderlichen Aufwendungen sind in den Einheitspreis mit einzukalkulieren.
Menge: 5,000 St

**2.11.25 GFK-Teilauskleidung Schachtwände (Unterteil)**
Auskleidung von Schachtbauwerken ab einer Höhe von 15 cm über Zulauf Hauptgerinne je Einzelfläche mit GFK-Formteilen und Handlaminat in Übergangsbereichen mit einer Mindestwandstärke von 4 mm herstellen, einschl. Herstellen einer kraftschlüssigen Verbindung mit den Mauerwerksflächen und Lieferung aller erforderlichen Materialien und Hilfsmittel.
In den Einheitspreis sind zusätzlich folgende Leistungen einzurechnen:
- Aufdübeln von werkseitig vorgefertigten Platten mit (9 Stck./m²) Edelstahl-Leichtbaudübeln oder Aufschrauben von Einzelstücken (Formteile etc.) mit
V4A-Senkkopfschrauben und Kunststoffdübeln
- Schließen der Plattenstöße und Verschraubpunkte mit Handlaminat
- erforderliche Arbeitsbühnen und -gerüste, wenn erforderlich
Inkl. alle notwendigen Geräte und Materialien
vorh. Schachtbauwerke: DN 1000

Details zur Höhe der Teilauskleidungsfläche siehe Schachtliste
Menge: 13,000 m2

**2.11.26 Reproflilierung Schachtwände für Restflächen ohne GFK-Auskleidung (kunststoffmod. Mörtel)**
Die Schachtwand in den entsprechenden Bereichen mit einem kunststoffmodifizierten Zementmörtel
z.B. Ombran MHP oder glw.
reprofilieren; inkl. alle notwendigen Geräte und Materialien
Schichtstärke bis 5,00 cm
Der so hergestellte Untergrund muss den Anforderungen des deutschen Betonvereins in seinem Merkblatt “Anwendung von Reaktionsharzen im Betonbau“ entsprechen;  inkl. alle notwendigen Geräte und Materialien

Schachttiefe bis einschließlich 3,50 m

Details zur Höhe der Restflächenbehandlung siehe Schachtliste
Menge: 27,000 m2

**2.11.27 Dichtheitsprüfung Schachtbauwerke**
Dichtheitsprüfung der Schachtbauwerke gemäß DIN-EN 1610 durchführen. In den EH-Preis sind sämtliche zur vertragsgemäßen Erfüllung der Leistung erforderliche Aufwendungen und Hilfsstoffe einzurechnen sind u.a. Absperren der Rohrquerschnitte und Liefern und beseitigen des Prüfmediums (Wasser)
Die Prüfung hat ausschließlich mit Wasser zu erfolgen. Der Prüfwasserstand ist Oberkante Konus. Die Auflageringe sind nicht Bestandteil der Dichtheitsprüfung.

Die Dichtheitsprüfung ist durch ein Prüfprotokoll zu bestätigen (Anforderungen an Prüfprotokoll gemäß DIN EN 1610 / DWA-A 139). Es wird insbesondere auf die Messgraphiken hingewiesen, welche die Prüfergebnisse dynamisch über die gesamte Prüfdauer dokumentierten (graph. Darstellung der gemessenen Wasserzugabe bei Wasserdruckprüfung).
Menge: 5,000 St

### 3 SW-Hauptkanal - offene Bauweise

#### 3.1 Straßenaufbruch und Wiederherstellung

*Hinweis: Hinweis Oberflächenaufbruch und Wiederherstellung*
Die mittels Rammkernsondierung entnommenen Böden wurden gemäß kombinierter Analyse nach Ersatzbaustoffverordnung (EBV) Anhang 1, Tabelle 3 für Bodengemische mit weniger als 10 Vol.-% Fremdbestandteilen und gemäß Vollzugshinweise (AVV) untersucht.

Gemäß Bodengutachten halten die Proben die Schwellenwerte gemäß AVV und die Grenzwerte für die Bodenmaterialklasse BM-0 nach EBV ein. Sie wurden dem Abfallschlüssel 17 05 04 zugeordnet.

Die Wiederherstellung der Oberflächenbefestigung erfolgt entsprechend dem vorgefundenen Aufbau. Dabei ist im Zuge der Aufbrucharbeiten die Stärke des Straßenaufbaus zu dokumentieren. Alle damit verbundenen Aufwendungen sind in die EP einzurechnen.

In den EH-Preisen ist einzurechnen, dass es sich bei der Mengenangabe um Teilmengen handelt, d. h. die Erbringung der Leistung u. U. mehrmals an verschiedenen Stellen innerhalb des Baubereiches erfolgen muss.
Weiterhin sind Behinderungen durch die Einbauten anderer Ver- und Entsorgungsleitungen  einzurechnen. Insbesondere ist bei der Kalkulation der EH - Preise zu beachten, dass im Rahmen der Wiederherstellung bzw. des Neubaus der Oberflächenbefestigung alle dort vorhandenen sowie ggf. neu errichteten Schächte, Schieberkappen oder sonstige Einbauten - ggf. mehrfach - höhenmäßig an das neue Oberflächenniveau anzupassen sind. Dabei sind alle hierfür notwendigen Leistungen, Aufwendungen und Materialien etc. in den EH - Preis einzurechnen.

**3.1.1 Großpflaster aufnehmen, seitlich lagern**
Großpflaster, Größe 160/160-220/160 auf Sand-Splitt-Bett, Fugen verfüllt mit Zementmörtel, in Fahrbahn und Fahrbahnnebenflächen aufnehmen, säubern, ggf. transportieren und im Baubereich seitlich fachgerecht lagern.
Nicht wiederverwendbare Stoffe beseitigen.

Steine zum Wiedereinbau vorgesehen, nicht wieder verwendbare Steine gehen in Eigentum des AN über und sind zu entsorgen. Anteil der wiederverwendbaren Steine bis 30%.

Inkl. ggf. erforderlicher zusätzlicher Aufwand zum Lösen der Platten wegen der vorh. Fugenverfüllung aus Zementmörtel. Bei Notwendigkeit Decke schneiden.

Abrechnung erfolgt nach örtlichem Aufmaß. Ausführungstechnisch bedingte Mehrbreiten und Längen sind in die EP einzurechnen. Bei der Kalkulation ist zu berücksichtigen, dass die Gesamtfläche aus mehreren Teilstücken bestehen kann, u. / o. dass die Leistung abschnittsweise zu erbringen ist.
Menge: 15,000 m2

**3.1.2 Oberbau nach Abtrag Pflaster aufbrechen, abfahren**
Oberbau nach Abtrag der Pflasterschicht in Teilmengen aufbrechen, lösen, laden in Eigentum AN übernehmen und fachgerecht entsorgen.
Aufbruchtiefe:  > 25 bis 30 cm,
Abbruchmaterial:  Schottermaterial/Beton, Hinweis Baugrund

Abrechnung erfolgt nach örtlichem Aufmaß. Ausführungstechnisch bedingte Mehrbreiten und Längen sind in den EH-Preis einzurechnen. Bei der Kalkulation ist zu berücksichtigen, dass die Gesamtfläche aus mehreren Teilstücken bestehen kann, u. / o. dass die Leistung abschnittsweise zu erbringen ist.
Menge: 15,000 m2

*Hinweis*

**3.1.3 Planum für Verkehrsflächen herstellen**
Planum nach ZTV E-StB in der gültigen Fassung entsprechend dem vorhergegangenen profilgerechten Aushub herstellen, max. Abweichung von der Sollhöhe + 3 cm.
In den EH-Preis sind Behinderungen durch Einbauten jeglicher Art und Größe (wie Wasser / Gasschieber, Schächte etc.) einzurechnen.
Menge: 15,000 m2

**3.1.4 Planum für Verkehrsflächen verdichten**
Planum verdichten, die max. Abweichung von der Sollhöhe (+ 3 cm) ist im verdichteten Zustand einzuhalten. In den EH-Preis sind Behinderungen durch Einbauten jeglicher Art und Größe (wie Wasser-Gasschieber, Schächte etc.) einzurechnen. EV2 -Wert von 45 MPa ist nachzuweisen, Dpr min. 97%
Menge: 15,000 m2

*Hinweis: Hinweis zur Schottertragschicht*
Für die Herstellung der Schottertragschicht darf nur güteüberwachtes Material verwendet werden. Entsprechende Nachweise hierfür sind dem AG vorzulegen. Die fertig gestellte Schottertragschicht muss dabei eine geschlossene Oberfläche aufweisen. Bei Notwendigkeit ist, um dies zu erreichen, Gesteinsmehl in geeigneter Körnung ggf. auch unter Zugabe von Wasser aufzubringen. Alle hiermit verbundenen Leistung und Aufwendungen sind  in die EH-Preise einzukalkulieren. Dies gilt auch für die Behinderungen der Arbeiten durch Einbauten jeglicher Art und Größe (wie z. B. Wasser-, Gasschieber, Abwasserschächte etc.), die ebenfalls einzurechnen sind.

**3.1.5 Schottertragschicht STS 0/45 (25 cm)**
Schottertragschicht herstellen aus Schotter-Splitt-Brechsand-Gemisch nach ZTV SoB-StB inkl. Materiallieferung.
Körnung: 0 / 45,
Verformungsmodul auf der Oberfläche: EV2 > 120 MPa,
Kornanteil < 0,063 mm: max. 5 Gew.-%,
Einbaudicke (im verdichteten Zustand): d = 25 cm
2-lagig eingebaut

Ausführungstechnisch bedingte Mehrbreiten und Längen sind in den EH-Preis einzurechnen.
Menge: 15,000 m2

*Hinweis*

*Hinweis: Hinweis Wiederherstellung Pflasterflächen*
Die in Anspruch genommenen Verkehrsflächen sind art- und profilgerecht wieder herzustellen. Schadhaftes Pflastermaterial ist auszutauschen. Eine Abänderung in der Ausführung der Beläge für die in Anspruch genommenen Verkehrsflächen sind gesondert mit dem Fachbereich Grün- und Verkehrsflächen abzustimmen.
Da der vorh. Straßenaufbau in der Lausitzer Straße und in Teilen der Carl-von-Ossietzky-Straße nicht bekannt ist, muss bei Aufbruch der vorh. Straßenaufbau im Beisein des Teams Straßenunterhaltung dokumentiert und die Wiederherstellung festgelegt werden.
Alle damit verbundenen zusätzlichen Aufwendungen und Erschwernisse sind in die EH-Preise einzukalkulieren und werden nicht gesondert vergütet!

**3.1.6 Großpflaster wiederherstellen**
Zwischengelagertes Großpflaster nach Merkblatt für Flächenbefestigungen mit Pflaster- und Plattenbelägen, ggf. vom Lager des AN laden, transportieren, an der Einbaustelle abladen und verlegen.
Material: Granit.
Gebrauchte Steine können zum Teil verwendet werden, 70% Nachlieferung ist einzurechnen. Gebrauchte Steine vor Wiedereinbau säubern.
Größe  160/160-220/160 mm,  DIN 18 502,
Ausführung:  entsprechend der vorhandenen Befestigung, in Fahrbahnen,
Bettung aus Sand 0/2 mm,
Dicke im verdichteten Zustand 4 cm,
Pflasterfugen mit Zementmörtel verschließen.
Einschl. der erforderlichen Rand- und Abschlusssteine. Steine an Einbauten und Begrenzungen anpassen.
Abrechnung nach örtlichem Aufmaß. Ausführungstechnisch bedingte Mehrbreiten und Längen sind in den EH-Preis einzurechnen. Bei der Kalkulation ist zu berücksichtigen das die Gesamtfläche aus mehreren Teilstücken bestehen kann, u/o dass die Leistung abschnittsweise zu erbringen ist.
Menge: 15,000 m2

#### 3.2 Erd- und Verbauarbeiten

*Hinweis: Hinweis Erd- und Verbauarbeiten*
Bei der Auswahl der Bautechnologie für Erdarbeiten und Rohrverlegung sind die teilweise sehr beengten Platzverhältnisse zu beachten. Die Bautechnologie ist entsprechend auszuwählen.
Mehraushub gegenüber der Regelgrabenbreite und Rückschnittbereiche werden nicht gesondert vergütet.

*Hinweis: Hinweis bindige Böden*
Bindige Böden mit steifer und halbsteifer Konsistenz können im Bereich der Hauptverfüllung (oberhalb Leitungszone) wieder eingebaut werden. Dies gilt nicht für aufgeweichte bindige Böden.
Um umfangreichen Bodenaustausch zu verhindern, sind die bindigen Böden von den rolligen Böden zu trennen und vor durchfeuchten und aufweichen zu schützen. Alle damit verbundenen Aufwendungen, Erschwernisse und Leistungen, wie z. B. das Anlegen entsprechender Mieten inkl. Abdeckung bei Notwendigkeit, etc. sind in die Einheitspreise einzurechnen.
Die wieder einzubauenden bindigen Böden sind mittels Stampfer zu verdichten. Auch die damit verbundenen Mehraufwendungen, etc. sind in die EP einzukalkulieren.

Bei der Auswahl der Bautechnologie für Erdarbeiten und Rohrverlegung sind o.g. Festlegungen zu beachten. Die Bautechnologie ist entsprechend auszuwählen.

*Hinweis: Hinweis Bodenaustausch*
Für die Abrechnung des Einbaus von Ersatzboden sind durch den AN Aufmaße zu erstellen, die den genauen Einbauort des Ersatzbodens nachvollziehbar darstellen. Das Vorlegen von Lieferscheinen genügt nicht.

*Hinweis: Hinweis Baugrund*
Im Zuge der durchgeführten Suchschachtungen wurde der Baugrund örtlich aufgeschlossen und in seiner Schichtung dokumentiert (siehe Abbildung). Ein gesondertes Baugrundgutachten liegt für die Maßnahme nicht vor. Nach den vorgefundenen Verhältnissen zeigt sich im Bereich der Aufschlüsse ein mehrschichtiger Aufbau mit überwiegend künstlichen und/oder befestigungsbedingten Auffüllungen. Oberseitig wurde eine Pflasterbefestigung angetroffen, darunter eine Pflasterbettung, gefolgt von mehreren Tragschichten bzw. Zwischenlagen aus Beton und einer Lage aus Schotter. Unterhalb dieser Befestigungs- und Tragschichtpakete schließt eine sandige Auffüllung bzw. sandiger Füllboden an. In tieferen Bereichen wurde Torf festgestellt. Die Schichtmächtigkeiten und die genaue Abfolge können örtlich abweichen; insbesondere ist im Baufeld mit wechselnden Bodenarten, variierenden Schichtstärken sowie dem möglichen Auftreten weiterer anthropogener Einbauten oder Reststoffe aus früheren Bauzuständen zu rechnen. Die Aushubarbeiten sind entsprechend den tatsächlich angetroffenen Bodenverhältnissen auszuführen; eine einheitliche Bodenklasse bzw. ein homogenes Baugrundmodell kann aufgrund der fehlenden gutachterlichen Erkundung nicht vorausgesetzt werden.
Die Verfüllung der Baugruben bzw. Leitungsgräben hat entsprechend dem vorgefundenen Baugrund und den jeweils erforderlichen technischen Randbedingungen (insbesondere lagenweiser Einbau und ausreichende Verdichtung) und in Schichten zu erfolgen, sodass die Wiederherstellung der Standsicherheit und Gebrauchstauglichkeit der angrenzenden Verkehrsflächen und Bauteile gewährleistet ist. Sämtliche hierfür erforderlichen Aufwendungen, Nebenleistungen und ggf. erschwerte Ausführungsbedingungen infolge wechselnder Baugrundverhältnisse sind vom Auftragnehmer zu erkennen und in die Einheitspreise der nachfolgenden Positionen einzukalkulieren.
Der Auftragnehmer hat die auszuführenden Erdarbeiten sowie die Herstellung, Sicherung und Wiederverfüllung der Baugruben eigenverantwortlich auf Grundlage der örtlich tatsächlich anstehenden Baugrundverhältnisse auszuführen
Ein gesonderter Vergütungsanspruch aus dem Umstand fehlender Baugrunduntersuchungen oder aus baugrundbedingten Schwankungen innerhalb des Baufeldes wird hieraus nicht begründet;
Abweichungen und Variationen des Baugrundes im weiteren Bauablauf bleiben ausdrücklich vorbehalten.
ca.20cm  Pflaster
ca.10cm  Pflasterbettung
ca.15cm  Beton
ca.20cm  Schotter
ca.30cm  Beton
ca.30cm  Sand / Füllboden
  Torf
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
**3.2.1 Baugrube für Rohrleitungsgraben ausheben T. bis 2,50m**
Boden der Gräben nach Abtrag der Oberflächenbefestigung profilgerecht ausheben, bei Notwendigkeit sortieren, und laden.
Das Fördern und seitlich Lagern des Aushubs ist nicht möglich.
Ausgehobenes Bodenmaterial zu einem durch den AN selbst zu beschaffenden Zwischenlagerplatz transportieren und dort abkippen (Haufwerk bilden). Aushubmassen zum Wiedereinbau vorgesehen, nicht wieder verwendbare Anteile gehen in Eigentum des AN über und sind von der Baustelle abzutransportieren und zu entsorgen. Ein entsprechender Entsorgungsnachweis ist der örtlichen BÜ unaufgefordert vorzulegen.
Mehraufwendungen und Erschwernisse für z. B. Verbreiterungen, etc. an erforderlichen Kopflöchern für Rohranschlüsse und Abzweige, an Schachtbauwerken, Stirnseiten der Rohrgräben, sowie Arbeitsräume am Anfang und Ende der Kanalstrecke oder beim Anschluss an vorh. Kanäle, etc. sind in den EH-Preis einzukalkulieren.
Aushub erfolgt im verbauten Rohrgraben, der Verbau wird gesondert vergütet.

Aushubtiefe: 1,75 bis 2,50 m
Grabenbreite: gemäß DIN EN 1610 / DIN 4124
Rohrnennweite: DN 200
Baugrund siehe Hinweis.

Abrechnungsmodus: Achslänge der zu verlegenden Leitung

Behinderung durch querende und längslaufende Ver- und Entsorgungsleitungen sowie Einbauten sind in den EH-Preis einzurechnen.
Menge: 10,000 m

**3.2.2 Zulage für Erschwernis und Behinderung durch Wurzeln**
Wird beim Bodenaushub in den Wurzelbereich der angrenzenden Bäume eingegriffen, so hat im Einflussbereich der Bodenaushub mittels Hand zuerfolgen. Müssen einzelne Wurzeln rückgeschnitten werden, so dürfen nur solche Wurzeln rückgeschnitten werden, die ein weiteres Wachstum sowie die
Standsicherheit der Bäume nicht beeinträchtigen.
Während der Dauer der Freilegung des Wurzelbereiches ist durch geeignete Maßnahmen ein Austrocknen zu verhindern.
Nach Beendigung der (Teil-)Leistung ist der freigelegte Wurzelbereich wieder sachgemäß in Handarbeit zu verfüllen.
Alle für die Position erforderlichen Leistungen, Aufwendungen, Materialien, etc. sind in den EH-Preis einzurechnen. Insbesondere ist einzurechnen, dass für die Leistungen eine Fachfirma einzusetzen ist.

Die Zulage wird nur einmal vergütet, auf alle damit verbundenen Teilleistungen
-  Verbauarbeiten
-  Aushub
-  Verfüllung und Verdichtung
unabhängig von Zahl, Durchmesser und Ausdehnung des Wurzelbereiches.
Die Abrechnung erfolgt entsprechend der Anzahl der Bäume, die den Rohrgrabenbereich beeinflussen.
Menge: 2,000 St

**3.2.3 Zulage Erschwernisse im Bereich kreuzender Leitungen**
Zulage zu vorbeschriebener Bodenbewegung für 'Erschwernisse im Bereich kreuzender Leitungen'. Ausführung 'nach Wahl des AN'.
Menge: 4,000 St

**3.2.4 Verbauarbeiten Freispiegelkanal**
Verbau für Rohrgraben nach Wahl des AN, statischen Erfordernissen und ggf. unter Berücksichtigung der durch den AN gewählten Art der Grundwasserabsenkung liefern, einbauen, vorhalten, ggf. umsetzen und nach Fertigstellung der Maßnahme wieder abfahren.

Grabentiefe: bis 2,50 m
Sohlenbreite zwischen den Bekleidungen: gemäß DIN EN 1610
Rohrnennweite: DN 200
Homogenbereiche siehe Baugrundgutachten

Aufwendungen für die Verbaustärke sind in den EH-Preis einzurechnen.

Mehraufwendungen und Erschwernisse für z. B. Verbreiterungen, etc. an erforderlichen Kopflöchern für Rohranschlüsse und Abzweige, an Schachtbauwerken, Stirnseiten der Rohrgräben, sowie Arbeitsräume am Anfang und Ende der Kanalstrecke oder beim Anschluss an vorh. Kanäle, etc. sind in den EH-Preis einzukalkulieren.

Weiterhin sind Behinderung und Mehraufwendungen durch querende und längslaufende Ver- und Entsorgungsleitungen sowie Einbauten in den EH-Preis einzurechnen.
Dies gilt auch für Mehraufwendungen und Mehrlängen, die daraus resultieren, dass die gewählte Verbauart (z. B. bei Spundwandverbau etc.) eine Einbindung tiefer als die Baugrubensohle erfordert.
Wird durch den AN als Verbauart das Einbringen von Spundwänden / Profilen gewählt, so ist im Hinblick auf die Nähe der umgebenen Gebäude ein erschütterungsfreies Verfahren zum Einbringen und Ziehen zu wählen.

Abrechnungsmodus: Achslänge der zu verlegenden Leitung x 1
Schachtbauwerke werden übermessen
Menge: 10,000 m

**3.2.5 Zulage Handschachtung**
Zulage zu den Positionen "Baugrube für Rohrleitungsgraben ausheben" für die Ausführung von Handschachtung im gesamten Grabenbereich.
Die Handschachtung ist vor Beginn vom Auftraggeber bestätigen zu lassen bzw. erfolgt auf besondere Anordnung des AG / der örtlichen BÜ.
Im Bereich spannungsführender Kabel sind ausschließlich Kunststoffschaufeln zu verwenden.
Menge: 5,000 m3

**3.2.6 Rohrgrabensohle verdichten**
Vor Rohrleitungseinbau Grabensohle und Baugrubensohle der Schachtbauwerke verdichten. In die EH- Preise ist einzurechnen, dass die Verdichtungsarbeiten besonders vorsichtig und nur durch leichte, vibrationsfreie Verdichtungsgeräte sowie unter Anpassung der Schütthöhen durchzuführen sind.
Weiterhin sind zusätzliche Aufwendungen und Behinderungen infolge von Einbauten (Schieber, Schächte, etc.) bei der EH-Preisbildung einzukalkulieren.

Verdichtungsgrad: Dpr. 103%
gemäß zusätzlichen techn. Vertragsbedingungen und
Richtlinien für Aufgrabungen in Verkehrsflächen (ZTV A-StB)

Abrechnungsmodus: Achslänge der zu verlegenden Leitung,
Schächte werden übermessen
Menge: 10,000 m

**3.2.7 Aushub Bodenaustausch ab Baugrubensohle**
Boden (bindig, nicht tragfähig) der Gräben für Entwässerungskanäle, Schächte und Bauwerke für Bodenaustausch profilgerecht ab Baugrubensohle ausheben.
Aushubmassen gehen in Eigentum des AN über und sind von der Baustelle abzutransportieren und zu entsorgen. Ein entsprechender Entsorgungsnachweis ist der örtlichen BÜ unaufgefordert vorzulegen.
Mehraufwendungen und Erschwernisse für z. B. Verbreiterungen, etc. an erforderlichen Kopflöchern für Rohranschlüsse und Abzweige, an Schachtbauwerken, Stirnseiten der Rohrgräben, sowie Arbeitsräume am Anfang und Ende der Kanalstrecke oder beim Anschluss an vorh. Kanäle, etc. sind in den EH-Preis einzukalkulieren.
Aushub erfolgt im verbauten Rohrgraben, der Verbau wird gesondert vergütet.

Aushubtiefe: bis 0,50 m unter Grabensohle
Grabenbreite: gemäß DIN EN 1610 / DIN 4124
Rohrnennweite: bis DN 200

Abrechnungsmodus: Achslänge der zu verlegenden Leitung
Menge: 10,000 m

**3.2.8 Zulage Verbauarbeiten (Bodenaustausch)**
Zulage zur Position "Verbauarbeiten Freispiegelkanal" für Mehraufwendungen und Erschwernisse im Bereich des geplanten Bodenaustausches und des dafür notwendigen Mehraushubs.
Aushubtiefe: bis 0,50 m unter Grabensohle
Sohlenbreite zwischen den Bekleidungen: gemäß DIN EN 1610
Rohrnennweite: bis DN 200

Alle hierfür notwendigen Aufwendungen sind in den EH-Preis einzukalkulieren.
Menge: 10,000 m

**3.2.9 Zulage Rohrgrabensohle verdichten (Bodenaustausch)**
Zulage zur Pos. "Rohrgrabensohle verdichten" für die erhöhten Aufwendungen im Bereich des Bodenaustausches
Menge: 10,000 m

**3.2.10 Ersatzboden für Bodenaustausch liefern und einbauen**
Kiessand 0/16 (Qualität: F1, V1) als Bodenaustausch einbauen und verdichten. Der Einbau erfolgt im verbauten Rohrgraben.

Aushubtiefe: bis 0,50m unter Grabensohle
Grabenbreite: gemäß DIN EN 1610 / DIN 4124
Rohrnennweite: bis DN 200
Homogenbereiche siehe Baugrundgutachten
Verdichtungsgrad:  Dpr. 103 v.H.
gemäß zusätzlichen techn. Vertragsbedingungen und Richtlinien für Aufgrabungen in Verkehrsflächen (ZTVA-StB)

Abrechnungsmodus: Achslänge der zu verlegenden Leitung
Schachtbauwerke werden übermessen

Mehraufwendungen und Erschwernisse für z. B. Verbreiterungen, etc. an erforderlichen Kopflöchern für Rohranschlüsse und Abzweige, an Schachtbauwerken, Stirnseiten der Rohrgräben, sowie Arbeitsräume am Anfang und Ende der Kanalstrecke oder beim Anschluss an vorh. Kanäle, etc. sind in den EH-Preis einzukalkulieren.

Weiterhin sind Behinderung und Mehraufwendungen durch querende und längslaufende Ver- und Entsorgungsleitungen sowie Einbauten in den EH-Preis einzurechnen.
Menge: 6,000 m3

**3.2.11 Rohrgrabensohle verdichten**
Vor Rohrleitungseinbau Grabensohle und Baugrubensohle der Schachtbauwerke verdichten. In die EH- Preise ist einzurechnen, dass die Verdichtungsarbeiten besonders vorsichtig und nur durch leichte, vibrationsfreie Verdichtungsgeräte sowie unter Anpassung der Schütthöhen durchzuführen sind.
Weiterhin sind zusätzliche Aufwendungen und Behinderungen infolge von Einbauten (Schieber, Schächte, etc.) bei der EH-Preisbildung einzukalkulieren.

Verdichtungsgrad: Dpr. 103%
gemäß zusätzlichen techn. Vertragsbedingungen und
Richtlinien für Aufgrabungen in Verkehrsflächen (ZTV A-StB)

Abrechnungsmodus: Achslänge der zu verlegenden Leitung,
Schächte werden übermessen
Menge: 10,000 m

**3.2.12 Ersatzboden für Leitungszone liefern und einbauen**
Ersatzboden (Qualität: F1, V1) als Bodenaustausch für Leitungszone liefern, gemäß DIN EN 1610 einbauen und verdichten. Der Einbau erfolgt im verbauten Rohrgraben.

Einbaubereich: Leitungszone gemäß DIN EN 1610 (ohne untere Bettungsschicht)
Grabenbreite: gemäß DIN EN 1610 / DIN 4124
Rohrnennweite: DN 200
Homogenbereiche siehe Baugrundgutachten
Verdichtungsgrad:  Dpr. 103 v.H.
gemäß zusätzlichen techn. Vertragsbedingungen und Richtlinien für Aufgrabungen in Verkehrsflächen (ZTV A-StB)

Abrechnungsmodus: Achslänge der zu verlegenden Leitung
Schachtbauwerke werden übermessen

Mehraufwendungen und Erschwernisse für z. B. Verbreiterungen, etc. an erforderlichen Kopflöchern für Rohranschlüsse und Abzweige, an Schachtbauwerken, Stirnseiten der Rohrgräben, sowie Arbeitsräume am Anfang und Ende der Kanalstrecke oder beim Anschluss an vorh. Kanäle, etc. sind in den EH-Preis einzukalkulieren.

Weiterhin sind Behinderung und Mehraufwendungen durch querende und längslaufende Ver- und Entsorgungsleitungen sowie Einbauten in den EH-Preis einzurechnen.
Menge: 10,000 m

**3.2.13 Baugrube (oberhalb Leitungszone) für Rohrleitungsgraben verfüllen**
Nach Fertigstellung der Rohrverlege- und Schachtbauarbeiten ist das zwischengelagerte Aushubmaterial wieder aufzunehmen, zur Baustelle zu transportieren, lagenweise wiedereinzubauen und zu verdichten. Der Einbau erfolgt im verbauten Rohrgraben.
Einbaubereich oberhalb der Leitungszone bis auf neue Planumshöhe der Straße / Verkehrsfläche.
Grabenbreite: gemäß DIN EN 1610 / DIN 4124
Homogenbereiche siehe Baugrundgutachten
Verdichtungsgrad:  Dpr. 103 v.H. Oberfläche Planum: Ev2 >= 45 MPa
gemäß zusätzlichen techn. Vertragsbedingungen und Richtlinien für
Aufgrabungen in Verkehrsflächen (ZTV A-StB)

Abrechnungsmodus: Achslänge der zu verlegenden Leitung
Schachtbauwerke werden übermessen

Mehraufwendungen und Erschwernisse für z. B. Verbreiterungen, etc. an erforderlichen Kopflöchern für Rohranschlüsse und Abzweige, an Schachtbauwerken, Stirnseiten der Rohrgräben, sowie Arbeitsräume am Anfang und Ende der Kanalstrecke oder beim Anschluss an vorh. Kanäle, etc. sind in den EH-Preis einzukalkulieren.

Weiterhin sind Behinderung und Mehraufwendungen durch querende und längslaufende Ver- und Entsorgungsleitungen sowie Einbauten in den EH-Preis einzurechnen.
Menge: 10,000 m

**3.2.14 Ersatzboden für Bodenaustausch Hauptverfüllung liefern und einbauen**
Kiessand 0/16 (Qualität: F1, V1) als Bodenaustausch liefen, einbauen und
verdichten. Der Einbau erfolgt im verbauten Rohrgraben.

im Tiefenlagenbereich bis 2,50 m
Grabenbreite: gemäß DIN EN 1610 / DIN 4124
Rohrnennweite: bis DN 200
Homogenbereiche siehe Baugrundgutachten
Verdichtungsgrad:  Dpr. 103 v.H.
gemäß zusätzlichen techn. Vertragsbedingungen und Richtlinien für Aufgrabungen in Verkehrsflächen (ZTV A-StB)

Behinderung durch querende und längslaufende Ver- und Entsorgungsleitungen sowie Einbauten sind beim Einbau und Verdichten in den EH-Preis einzurechnen.
Menge: 10,000 m3

**3.2.15 Liefern und Einbau von Flüssigboden**
Liefern und Einbau von Flüssigboden in Baugruben bei Leitungsquerung, Hausanschlüssen und anderen schlecht verdichtbaren Stellen. Flüssigboden zur selbstverdichtenden und hohlraumfreien Verfüllung
Material =Flüssigboden, Standardmischung: kf mind. 1*10^-6m/s, EV2 mind. 45 MPa

Es ist eine Abbindung bzw. eine Wiederverfestigung des verflüssigten Bodens nach ca. 4 bis 8 Stunden für eine Begehbarkeit zu gewährleisten. Der endverfestigte Flüssigboden bestehend aus Wasser, Sand (0/1 bis 0/8) und hydraulischen Bindemittel sowie umweltunbedenkichen Zusatzstoffen muss in seiner Lösbarkeit den Gewinnungsklassen 3-5 nach DIN 18300 entsprechen. Der Flüssigboden ist mit dem Fahrmischer mit entsprechender Konsistenz zum Einbauort zu transportieren und mit geeigneten Anbauteilen sachgemäß in den Rohrgraben einzubringen. Sämtliche Kosten für die Lieferung und den Einbau des Flüssigbodens, sowie Sicherungsmaßnahmen gegen Auftrieb, sind in den Einheitspreis mit einzurechnen. Der Auftragnehmer übernimmt die Gewähr für die Eignung des angelieferten Materials und den ordnungsgemäßen Einbau der von ihm gelieferten Ersatzböden nach den Vorgaben der DIN EN 1610 und ZTVA-StB. Aufmaß und Abrechnung der eingebauten Flüssigbodenmengen erfolgt nach Aufmaß der Baugrubenabmessungen in Verbindung mit Lieferscheinen.

Der Flüssigboden muss mindestens das IKT-Prüfurteil -GUT- oder besser im IKT-Warentest „Flüssigböden (ZFSV) im Kanalbau“ aufweisen.
Menge: 5,000 m3

*Hinweis*

*Hinweis: Hinweis Suchschachtungen, sichern von Kabeln und Leitungen*
Der AN hat sich rechtzeitig vor Beginn seiner Bauleistungen bei dem jeweiligen Versorgungsunternehmen über die Lage ihrer Ver- und Entsorgungsleitungen Kenntnis zu verschaffen.
Der AN hat bei der Ermittlung seiner EH-Preise für das Freilegen und die Sicherung der in den Baugruben vorgefundenen Ver- und Entsorgungsleitungen Folgendes zu berücksichtigen und einzurechnen.

- Das Freilegen der in der Baugrube angetroffenen Ver- und Entsorgungsleitungen wie Kabel, Kabelpakete und Rohrleitungen aller Art von Hand einschließlich des Aufnehmens von Kabeldecksteinen, Kabelformsteinen, Warnbändern, Kabelschutzrohren und evtl. der erf. Wasserhaltung.
- Das Aufnehmen, Aufhängen, Auflagern und Sichern der Ver- und Entsorgungsleitungen innerhalb der Baugrube nach den Anweisungen der Leitungsträger auf bzw. an vom AN dafür zu errichtende Leitungsbrücken und Leitungspritschen. Das Aufbauen, Vorhalten und Abbauen von Leitungsbrücken u/o Leitungspritschen wird ebenfalls nicht separat vergütet.
- Das Verlegen, Einsanden und Abdecken der Ver- und Entsorgungsleitungen bei der Rückverfüllung der Baugrube nach den Anweisungen der Leitungsträger einschl. der Lieferung dem Einbau fehlender Materialien.
Evtl. erf. Umverlegungen von Ver- und Entsorgungsleitungen sowie anderer Schutzmaßnahmen werden separat vergütet. Kabelbündel bis zu 0,30 m Breite werden nur einfach  abgerechnet. Als Baugrube wird der gesamte Bereich definiert, in den infolge der Bautätigkeit durch Aushub, Aufgrabungen etc. eingegriffen wird.

**3.2.16 Suchgraben herstellen**
Boden für Suchgraben ausheben zur Freilegung von Kabeln und Rohrleitungen,
nach Abtrag der Oberflächenbefestigung, Aushub seitlich lagern, verfüllen und verdichten,
Aushubtiefe: bis 3,00 m,
Sohlenbreite: über 0,50 bis 1,00 m,
Sohlenlänge: über 1,50 bis 2,00 m,
Homogenbereiche siehe Baugrundgutachten
Menge: 2,000 St

**3.2.17 Kabel sichern 40 bis 60 mm**
Kabel erdverlegt, unter Spannung, Kabel-Außendurchmesser über 40 bis 60 mm, Anzahl der Kabel 1 bis 2 St., sichern, einschl. der Erschwernisse bei Erd- und Verbauarbeiten.
Länge der Einzelabschnitte 'Rohrgrabenbreite'.
Menge: 2,000 St

**3.2.18 Kabel sichern 80 bis 100 mm**
Kabel erdverlegt, unter Spannung,
Kabel-Außendurchmesser über 80 bis 100 mm,
Anzahl der Kabel 1 bis 2 St.
sichern, einschl. der Erschwernisse bei Erd- und
Verbauarbeiten.
Länge der Einzelabschnitte 'Rohrgrabenbreite'.
Menge: 2,000 St

**3.2.19 Kabelkreuzung sichern (Fernmelde- /Glasfaserkabeln)**
Kabelkreuzung aus Fernmelde- /Glasfaserkabeln
erdverlegt, 'in Betrieb',

Kabelbündel-Außendurchmesser in mm '50mm',
Anzahl der Kabel 1 bis 2,
sichern.
Länge der Sicherungsstrecke in m 'Rohrgrabenbreite',

Ausführung 'nach Wahl des AN'.
Menge: 2,000 St

**3.2.20 Kreuzung mit Schutzrohren sichern**
Kreuzung mit Schutzrohren erdverlegt, mit Medienrohr oder Kabel in Betrieb,
sichern.
Material Schutzrohr: Stahl oder PE
Länge der Einzelabschnitte in m 'wie Rohrgrabenbreite
Ausführung nach Wahl des AN einschl. Erschwernisse bei Erd- und Verbauarbeiten.
Menge: 1,000 St

**3.2.21 Gas-Versorgungsleitungen sichern**
Versorgungsleitung aus Kunststoff
gaswasserführend,
Außendurchmesser in mm 'bis 90',
sichern '
unter Beachtung des Sicherheitsabstandes
einschl. der Erschwernisse bei Erd- und Verbauarbeiten

Ausführung 'nach Wahl des AN'.
Menge: 1,000 St

**3.2.22 RW-Entsorgungsleitungen sichern**
Entsorgungsleitung aus B, regenwasserführend, einschl. Schachtbauwerke
Außendurchmesser in mm 'bis 1200',
sichern '
unter Beachtung des Sicherheitsabstandes
einschl.der Erschwernisse bei Erd- und Verbauarbeiten

Ausführung 'nach Wahl des AN'.
Menge: 3,000 m

**3.2.23 Ortbeton für Leitungs- und Rohrsicherung**
unbewerter Beton C12/15 DIN EN 206-1
liefern und einbauen.
Notwendige Schalarbeiten werden nicht gesondert vergütet
Menge: 1,000 m3

**3.2.24 Provisorischer Deckenschluss**
Schottertragschicht als provisorischer Deckenschluss des Rohrgrabenbereiches liefern, einbauen und vor Einbau der endgültigen Deckenbefestigung zurückbauen einschließlich Entsorgung
Einbau in Fahrbahnen, aus Schotter-Splitt-Sand-Gemisch,
Körnung 0/45 mm,
Schichtdicke 15 cm.
Menge: 3,000 m3

#### 3.3 SW-Schächte - Material

*Hinweis: Hinweis Materiallieferung*
Der Auftraggeber stellt die Hauptmaterialien bei. Die benötigten Materialien sind über den Handel, den der Auftraggeber bestimmt, abzurufen. Vorlaufzeiten sind zu beachten und der Bauablauf entsprechend zu koordinieren. Mit dem Abruf bzw. der Übernahme geht die Gefahr an den AN über. Der Arbeitnehmer hat das Material bei Übernahme auf Menge und Qualität zu prüfen. Das sofortige Entladen der Ware an der Baustelleneinrichtung und der Transport zur Baustelle sind Sache des AN.

Lieferung von Pauschalmaterial (z.B: provisorische AW-Druckleitung), Klein- und Hilfsmaterial liegt im Verantwortungsbereich des AN.

Leistungen des AN:
- fachgerechter Einbau der Hauptmaterialien
- Lieferung und fachgerechter Einbau von Haupt- und Hilfsmaterialien für die provisorische AW-Druckleitung
- Lieferung und fachgerechter Einbau von Klein- und Hilfsmaterialien zum Komplettieren und Verbinden

*Hinweis*

#### 3.4 SW-Kanal - Rohrverlegearbeiten Neubau

**3.4.1 Schmutzwasserleitung DN 200 Stz verlegen**
Kanalrohr nach DIN EN 295-1 aus Steinzeug  Rohrverbindungssystem C, Steckmuffe K, incl. Dichtmittel, DN 200 verlegen

Inkl. aller notwendigen Formstücke, Bögen, etc. für Abweichungen aus der Trasse nach Lage und Höhe. Anschlüsse sind ebenfalls zugfest auszuführen.
Inkl. erforderlicher Rohrschnitte sowie Herstellen der Rohrverbindungen.

Bei der Kalkulation ist zu berücksichtigen das die Gesamtmenge aus mehreren Teilmengen bestehen kann, u/o dass die Leistung abschnittsweise zu erbringen ist.
Menge: 10,000 m

**3.4.2 Zulage für Anschluss an Schachtbauwerk DN 200**
Für Aufwendungen und Erschwernisse beim Anschluss des neu zu verlegenden Kanals an die Schachtbauwerke
In den EH-Preis sind die Aufwendungen beim Anschluss der/des Formstücke(s) (u. a. Kugelgelenke, Doppelsteckmuffen, Überschiebmuffen) an die Schächte sowie alle dafür eventuell erforderlichen zusätzlichen Maßnahmen und Materialien einzurechnen.
Abrechnungsmodus: nach Anzahl der Zu- und Abläufe aller entsprechenden Schächte, unabhängig von der Anzahl eventuell einzusetzender Formstücke pro Anschluss.
Menge: 2,000 St

**3.4.3 Leitungskreuzung**
Zulage zur Rohrverlegung für das Kreuzen von vorhandenen Kabeln und Leitungen.
Länge der Einzelabschnitte in m wie Rohrgrabenbreite
Ausführung nach Wahl des AN.
Menge: 4,000 St

**3.4.4 Warnband Freispiegelkanal**
Warnband auf vorbereitetem Planum verlegen
30 cm über Rohrscheitel
Menge: 10,000 m

**3.4.5 Dichtheitsprüfung Schmutzwasserkanal**
Dichtheitsprüfung der Entwässerungsleitung (DN 200) gemäß DIN 1610 durchführen. In den EH-Preis sind sämtliche zur vertragsgemäßen Erfüllung der Leistung erforderliche Aufwendungen und Hilfsstoffe einzurechnen sind u.a. Absperren der Rohrquerschnitte und Liefern und beseitigen des Prüfmediums (Wasser).
Menge: 10,000 m

**3.4.6 Kernbohrung für Anschlussleitung DN 200 Stz**
Kernbohrung für Rohrdurchführung DN200 Stz sohlgleich mit Zulauf in der Schachtwand herstellen,
Bohrung waagerecht
Bohrdurchmesser: 350 mm
Bohrtiefe: bis 200 mm
Material: Stahlbeton
inkl. Lösen des Bohrkernes aus dem Gefüge und Beseitigung des Kerns
inkl. aller erforderlichen Geräte und Hilfsmittel

Abdichtung des Ringraumes zwischen Medienrohr und Wandung der Kernbohrung mittels Gliederkettendichtung (separate Vergütung)
Menge: 1,000 St

**3.4.7 Gliederkettendichtung für wasserdichte Anbindung Anschlussleitung Einbau**
Ringraumdichtung, zur Abdichtung der durch die Schachtwand durchgeführten Anschlussleitungen mittels einer Gliederkettendichtung aus elastomeren Dichtelementen, gemäß Einbauvorschriften des Herstellers druckdicht einbauen inkl. aller erforderlichen Geräte und Hilfsmittel

Medienrohr DN200 Stz
Durchmesser Kernbohrung: 350mm
Menge: 1,000 St

### 4 SW-Hausanschlüsse - offene Bauweise

#### 4.1 Nebenleistungen und Sonstiges

**4.1.1 Bestandsvermessungsarbeiten**
Hausanschlüsse komplett koordinatenmäßig Aufmessen nach Lage und Höhe.
Die Vermessung wird durch den AG bzw. einen durch diesen Beauftragten durchgeführt. Es sind Koordinierungsleistungen zu kalkulieren.
Bei der Kalkulation ist zu beachten, dass die Leistungen mehrfach in verschiedenen Bauabschnitten zu erbringen sind.
Menge: 8,000 St

**4.1.2 Zulage Bestandsunterlagen**
Herstellen von Bestandsunterlagen für die Hausanschlüsse von einem unabhängigen Vermessungsbüro und das separate Erstellen von Bestandsunterlagen pro Hausanschluss.
Die Vermessung wird durch den AG bzw. einen durch diesen Beauftragten durchgeführt. Es sind Koordinierungsleistungen zu kalkulieren.
Die Hausanschlussskizzen und Fotodokumentation sind durch den AN anzufertigen.
Menge: 8,000 St

#### 4.2 Straßenaufbruch und Wiederherstellung

*Hinweis: Hinweis Oberflächenaufbruch und Wiederherstellung*
Die mittels Rammkernsondierung entnommenen Böden wurden gemäß kombinierter Analyse nach Ersatzbaustoffverordnung (EBV) Anhang 1, Tabelle 3 für Bodengemische mit weniger als 10 Vol.-% Fremdbestandteilen und gemäß Vollzugshinweise (AVV) untersucht.

Gemäß Bodengutachten halten die Proben die Schwellenwerte gemäß AVV und die Grenzwerte für die Bodenmaterialklasse BM-0 nach EBV ein. Sie wurden dem Abfallschlüssel 17 05 04 zugeordnet.

Die Wiederherstellung der Oberflächenbefestigung erfolgt entsprechend dem vorgefundenen Aufbau. Dabei ist im Zuge der Aufbrucharbeiten die Stärke des Straßenaufbaus zu dokumentieren. Alle damit verbundenen Aufwendungen sind in die EP einzurechnen.

In den EH-Preisen ist einzurechnen, dass es sich bei der Mengenangabe um Teilmengen handelt, d. h. die Erbringung der Leistung u. U. mehrmals an verschiedenen Stellen innerhalb des Baubereiches erfolgen muss.
Weiterhin sind Behinderungen durch die Einbauten anderer Ver- und Entsorgungsleitungen  einzurechnen. Insbesondere ist bei der Kalkulation der EH - Preise zu beachten, dass im Rahmen der Wiederherstellung bzw. des Neubaus der Oberflächenbefestigung alle dort vorhandenen sowie ggf. neu errichteten Schächte, Schieberkappen oder sonstige Einbauten - ggf. mehrfach - höhenmäßig an das neue Oberflächenniveau anzupassen sind. Dabei sind alle hierfür notwendigen Leistungen, Aufwendungen und Materialien etc. in den EH - Preis einzurechnen.

**4.2.1 Natursteinhochbord (Granit) aufnehmen**
vorh. Natursteinborde als Tiefbord und Hochbord
(Abmessung ca. 120 -150 bis 250 - 600 mm)
inkl. Unterbeton und Betonrückenstützen
(Unterbeton und Betonrückenstütze, Abmessung nach DIN 18318); Betongüte C12/15 - C20/25; aufnehmen

Wieder verwendbare Borde säubern, aufladen, zu einem durch den AN selbst zu beschaffenden Zwischenlager fördern, abladen (nicht abkippen) und lagern
Anteil der wieder verwendbaren Borde von/bis in 90 %.

Nicht mehr verwendbare Stoffe beseitigen. Ein entsprechender Entsorgungsnachweis ist der örtliche BÜ unaufgefordert vorzulegen.

Abrechnung erfolgt nach örtlichem Aufmaß. Ausführungstechnisch bedingte Mehrbreiten und Längen sind in die EP einzurechnen. Bei der Kalkulation ist zu berücksichtigen das die Gesamtlänge aus mehreren Teilstücken bestehen kann, u/o dass die Leistung abschnittsweise zu erbringen ist.
Menge: 27,000 m

**4.2.2 Großpflaster aufnehmen, seitlich lagern**
Großpflaster, Größe 160/160-220/160 auf Sand-Splitt-Bett, Fugen verfüllt mit Zementmörtel, in Fahrbahn und Fahrbahnnebenflächen aufnehmen, säubern, ggf. transportieren und im Baubereich seitlich fachgerecht lagern.
Nicht wiederverwendbare Stoffe beseitigen.

Steine zum Wiedereinbau vorgesehen, nicht wieder verwendbare Steine gehen in Eigentum des AN über und sind zu entsorgen. Anteil der wiederverwendbaren Steine bis 30%.

Inkl. ggf. erforderlicher zusätzlicher Aufwand zum Lösen der Platten wegen der vorh. Fugenverfüllung aus Zementmörtel. Bei Notwendigkeit Decke schneiden.

Abrechnung erfolgt nach örtlichem Aufmaß. Ausführungstechnisch bedingte Mehrbreiten und Längen sind in die EP einzurechnen. Bei der Kalkulation ist zu berücksichtigen, dass die Gesamtfläche aus mehreren Teilstücken bestehen kann, u. / o. dass die Leistung abschnittsweise zu erbringen ist.
Menge: 32,000 m2

**4.2.3 Oberbau nach Abtrag Pflaster aufbrechen, abfahren**
Oberbau nach Abtrag der Pflasterschicht in Teilmengen aufbrechen, lösen, laden in Eigentum AN übernehmen und fachgerecht entsorgen.
Aufbruchtiefe:  > 25 bis 30 cm,
Abbruchmaterial:  Schottermaterial/Beton, Hinweis Baugrund

Abrechnung erfolgt nach örtlichem Aufmaß. Ausführungstechnisch bedingte Mehrbreiten und Längen sind in den EH-Preis einzurechnen. Bei der Kalkulation ist zu berücksichtigen, dass die Gesamtfläche aus mehreren Teilstücken bestehen kann, u. / o. dass die Leistung abschnittsweise zu erbringen ist.
Menge: 32,000 m2

**4.2.4 Kleinpflaster (5cm x 5cm) aufnehmen und seitlich lagern**
Kleinpflaster Mosaik Naturstein (Granit, Basalt), Größe 50/50/50 auf Sand-Splitt-Bett  aufnehmen, säubern, ggf. transportieren und im Baubereich seitlich fachgerecht lagern

Steine zum Wiedereinbau vorgesehen, nicht wieder verwendbare Steine gehen in Eigentum des AN´s über und sind zu entsorgen.
Anteil der wiederverwendbaren Steine bis 90%

Abrechnung erfolgt ach örtlichem Aufmaß. Ausführungstechnisch bedingte Mehrbreiten und Längen sind in den EH-Preis einzurechnen. Bei der Kalkulation ist zu berücksichtigen das die Gesamtfläche aus mehreren Teilstücken bestehen kann, u/o dass die Leistung abschnittsweise zu erbringen ist.
Menge: 37,000 m2

**4.2.5 Oberbau nach Abtrag Kleinpflaster aufbrechen und entsorgen**
Oberbau nach Abtrag des Kleinpflasters in Teilmengen
aufbrechen, lösen, laden in Eigentum AN übernehmen und
fachgerecht entsorgen
Aufbruchtiefe:  > 25 bis 30 cm.
Abbruchmaterial: Schottermaterial sowie Homogenbereich A

Abrechnung erfolgt ach örtlichem Aufmaß. Ausführungstechnisch bedingte Mehrbreiten und Längen sind in den EH-Preis einzurechnen. Bei der Kalkulation ist zu berücksichtigen das die Gesamtfläche aus mehreren Teilstücken bestehen kann, u/o dass die Leistung abschnittsweise zu erbringen ist.
Menge: 37,000 m2

**4.2.6 Pflasterzeile aus Großpflaster (Granit) 1-reihig aufnehmen, seitlich lagern**
Pflasterzeile aus Großpflaster Basalt, 1 - reihig
Größe bis 160/160 in Beton oder Mörtel versetzt und Unterbeton, ca. 20 cm dick, inkl. Unterlage aus Schotter sowie Boden aufnehmen, säubern, ggf. transportieren und im Baubereich seitlich fachgerecht lagern
Gesamtaufbruchstärke bis 50cm
Nicht wiederverwendbare Stoffe beseitigen.
Steine zum Wiedereinbau vorgesehen

Abrechnung erfolgt nach örtlichem Aufmaß
Ausführungstechnisch bedingte Mehrbreiten und Längen
sind in die EP einzurechnen.
Bei der Kalkulation ist zu berücksichtigen das die Gesamtfläche
aus mehreren Teilstücken bestehen kann, u/o dass die Leistung abschnittsweise zu erbringen ist.
Menge: 2,000 m

**4.2.7 Pflasterzeile aus Großpflaster (Granit) 2-reihig aufnehmen, seitlich lagern**
Pflasterzeile aus Großpflaster Basalt, 2 - reihig
Größe bis 160/160 in Beton oder Mörtel versetzt und Unterbeton, ca. 20 cm dick, inkl. Unterlage aus Schotter sowie Boden des  aufnehmen, säubern, ggf. transportieren und im Baubereich seitlich fachgerecht lagern
Gesamtaufbruchstärke bis 50cm
Nicht wiederverwendbare Stoffe beseitigen.
Steine zum Wiedereinbau vorgesehen

Abrechnung erfolgt nach örtlichem Aufmaß
Ausführungstechnisch bedingte Mehrbreiten und Längen
sind in die EP einzurechnen.
Bei der Kalkulation ist zu berücksichtigen das die Gesamtfläche
aus mehreren Teilstücken bestehen kann, u/o dass die Leistung abschnittsweise zu erbringen ist.
Menge: 18,000 m

**4.2.8 Betonpflaster aufnehmen und seitlich lagern**
Menge: 7,000 m2

**4.2.9 Oberbau nach Abtrag Betonpflaster aufbrechen und entsorgen**
Oberbau nach Abtrag des Betonpflasters in Teilmengen
aufbrechen, lösen, laden in Eigentum AN übernehmen und
fachgerecht entsorgen
Aufbruchtiefe:  > 25 bis 30 cm.
Abbruchmaterial: Schottermaterial sowie Homogenbereich A

Abrechnung erfolgt ach örtlichem Aufmaß. Ausführungstechnisch bedingte Mehrbreiten und Längen sind in den EH-Preis einzurechnen. Bei der Kalkulation ist zu berücksichtigen das die Gesamtfläche aus mehreren Teilstücken bestehen kann, u/o dass die Leistung abschnittsweise zu erbringen ist.
Menge: 7,000 m2

**4.2.10 Betonplatten aufnehmen und entsorgen**
Gehwegplatten (Beton, Waschbeton) Dicke 4 cm in Fahrbahnnebenflächen einschließlich Bettung aufnehmen, aufgenommene Stoffe gehen in Eigentum des AN über und sind zu entsorgen,
Maße:  ca. 1,50 x 2,00m

Inkl. ggf. erforderlicher zusätzlicher Aufwand zum Lösen der Platten wegen der vorh. Fugenverfüllung / Bettung aus Zementmörtel. Bei Notwendigkeit Decke schneiden.

Die Entsorgung wird nicht gesondert vergütet.
Entsorgungsnachweis ist zu übergeben.

Abrechnung erfolgt nach örtlichem Aufmaß. Ausführungstechnisch bedingte Mehrbreiten und Längen sind in den EH-Preis einzurechnen. Bei der Kalkulation ist zu berücksichtigen das die Gesamtfläche aus mehreren Teilstücken bestehen kann, u/o dass die Leistung abschnittsweise zu erbringen ist.

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Menge: 3,000 m2

**4.2.11 Oberbau nach Abtrag Betonplatten aufbrechen, abfahren**
Oberbau nach Abtrag der Hofbefestigung Beton in Teilmengen
aufbrechen, lösen, laden in Eigentum AN übernehmen und
fachgerecht entsorgen
Aufbruchtiefe:  > 25 bis 30 cm.
Abbruchmaterial: Schottermaterial sowie Homogenbereich A

Abrechnung erfolgt ach örtlichem Aufmaß. Ausführungstechnisch bedingte Mehrbreiten und Längen sind in den EH-Preis einzurechnen. Bei der Kalkulation ist zu berücksichtigen das die Gesamtfläche aus mehreren Teilstücken bestehen kann, u/o dass die Leistung abschnittsweise zu erbringen ist.
Menge: 3,000 m2

**4.2.12 Oberboden abtragen und entsorgen**
Oberboden einschließlich Vegetationsdecke (Bewuchs Gras) der unbefestigten Flächen abtragen und laden. Nicht wieder verwendbare Stoffe gehen in Eigentum des AN über und sind zu entsorgen.
Stärke:  bis 20 cm
Der Oberboden darf nur in der unbedingt erforderlichen Breite abgetragen werden.

Ausführungstechnisch bedingte Mehrbreiten und Längen sind in den EH-Preis einzurechnen.
Menge: 15,000 m2

**4.2.13 Betonplatten aufnehmen und entsorgen**
Gehwegplatten (Beton, Waschbeton) Dicke 4 cm in Fahrbahnnebenflächen einschließlich Bettung aufnehmen, aufgenommene Stoffe gehen in Eigentum des AN über und sind zu entsorgen,
Maße:  30 x 30 cm und 40 x 40 cm

Inkl. ggf. erforderlicher zusätzlicher Aufwand zum Lösen der Platten wegen der vorh. Fugenverfüllung / Bettung aus Zementmörtel. Bei Notwendigkeit Decke schneiden.

Abfall ist nicht gefährlich, nicht schadstoffbelastet, Zuordnung Z 0 (uneingeschränkter Einbau), die Entsorgung wird nicht gesondert vergütet.
Entsorgungsnachweis ist zu übergeben.

Abrechnung erfolgt ach örtlichem Aufmaß. Ausführungstechnisch bedingte Mehrbreiten und Längen sind in den EH-Preis einzurechnen. Bei der Kalkulation ist zu berücksichtigen das die Gesamtfläche aus mehreren Teilstücken bestehen kann, u/o dass die Leistung abschnittsweise zu erbringen ist.
Menge: 2,000 m2

**4.2.14 Oberbau nach Abtrag Betonplatten aufbrechen, abfahren**
Oberbau nach Abtrag der Gehwegplatten in Teilmengen
aufbrechen, lösen, laden in Eigentum AN übernehmen und
fachgerecht entsorgen
Aufbruchtiefe:  > 25 bis 30 cm.
Abbruchmaterial: Schottermaterial sowie Homogenbereich A

Abrechnung erfolgt ach örtlichem Aufmaß. Ausführungstechnisch bedingte Mehrbreiten und Längen sind in den EH-Preis einzurechnen. Bei der Kalkulation ist zu berücksichtigen das die Gesamtfläche aus mehreren Teilstücken bestehen kann, u/o dass die Leistung abschnittsweise zu erbringen ist.
Menge: 2,000 m2

*Hinweis*

**4.2.15 Planum für Verkehrsflächen herstellen**
Planum nach ZTV E-StB in der gültigen Fassung entsprechend dem vorhergegangenen profilgerechten Aushub herstellen, max. Abweichung von der Sollhöhe + 3 cm.
In den EH-Preis sind Behinderungen durch Einbauten jeglicher Art und Größe (wie Wasser / Gasschieber, Schächte etc.) einzurechnen.
Menge: 81,000 m2

**4.2.16 Planum für Verkehrsflächen verdichten**
Planum verdichten, die max. Abweichung von der Sollhöhe (+ 3 cm) ist im verdichteten Zustand einzuhalten. In den EH-Preis sind Behinderungen durch Einbauten jeglicher Art und Größe (wie Wasser-Gasschieber, Schächte etc.) einzurechnen. EV2 -Wert von 45 MPa ist nachzuweisen, Dpr min. 97%
Menge: 81,000 m2

*Hinweis: Hinweis zur Schottertragschicht*
Für die Herstellung der Schottertragschicht darf nur güteüberwachtes Material verwendet werden. Entsprechende Nachweise hierfür sind dem AG vorzulegen. Die fertig gestellte Schottertragschicht muss dabei eine geschlossene Oberfläche aufweisen. Bei Notwendigkeit ist, um dies zu erreichen, Gesteinsmehl in geeigneter Körnung ggf. auch unter Zugabe von Wasser aufzubringen. Alle hiermit verbundenen Leistung und Aufwendungen sind  in die EH-Preise einzukalkulieren. Dies gilt auch für die Behinderungen der Arbeiten durch Einbauten jeglicher Art und Größe (wie z. B. Wasser-, Gasschieber, Abwasserschächte etc.), die ebenfalls einzurechnen sind.

**4.2.17 Schottertragschicht STS 0/45 (25 cm)**
Schottertragschicht herstellen aus Schotter-Splitt-Brechsand-Gemisch nach ZTV SoB-StB inkl. Materiallieferung.
Körnung: 0 / 45,
Verformungsmodul auf der Oberfläche: EV2 > 120 MPa,
Kornanteil < 0,063 mm: max. 5 Gew.-%,
Einbaudicke (im verdichteten Zustand): d = 25 cm
2-lagig eingebaut

Ausführungstechnisch bedingte Mehrbreiten und Längen sind in den EH-Preis einzurechnen.
Menge: 81,000 m2

**4.2.18 Schottertragschicht STS 0/45 für Borde und Rinnen**
Profilgerechter Einbau des Schotterunterbaues unterhalb der Bord- und Rinnenanlagen.
Schottertragschicht herstellen aus
Schotter-Splitt-Brechsand-Gemisch nach ZTVT - StB 95
incl. Materiallieferung
Körnung: 0 / 45
Verformungsmodul auf der Oberfläche
EV2 > 150 MN/m²
Kornanteil < 0,063 mm max. 5 Gew.-%

Als Abrechnungslänge wird die Länge der errichteten
Bord- bzw. Rinnenanlage vereinbart.
Stärke und Breite des Schotterauflagers entsprechend den Richtlinien; Mehrmengen für profilgerechte Randausbildung sind in den EH-Preis einzurechnen.
Menge: 47,000 m

*Hinweis*

*Hinweis: Hinweis zu Bord- und Rinnenanlagen*
Ablängen / Kürzen:
Die Längenanpassung von Bordsteinen u/o Rinnenplatten gleich welcher Art und Form hat grundsätzlich durch Schneiden zu erfolgen. Alle hiermit verbundenen Aufwendungen sind einzukalkulieren.

Unterbeton und Rückenstützen:
aus Beton C 20/25 nach DIN 18318 herstellen.
Zusätzlich ist in die EH-Preise einzurechnen:
Unterbeton und Rückenstütze sind abzuschalen, inkl. Schalung,
Schutz des Betos vor Austrocknung und damit verbundenen Aufwendungen
Nachweis der Betongüte am abgebundenen Beton

Fugen:
Wird bei angrenzenden Pflasterflächen Sand als Bettungsmaterial verwendet, so sind die Fugen mit Mörtel (MG III) zwischen den einzelnen Bordsteinen auf dieser Seite zu schließen. Im Bereich von Kurven, Bögen etc. hat grundsätzlich ein vollflächiger Fugenschluß mit Mörtel (MG III) zu erfolgen. Alle mit dem Verfugen verbundenen Aufwendungen sind inkl. der Materiallieferung  in den EH-Preis einzurechnen.

Dehnungsfugen:
aus Dehnscheiben (Neukautschuk-Recycling-Material), fest eingepresst, herstellen.
Dehnungsfugen sind durchgängig in der Bord- und / oder Rinnenanlage und an gleicher Stelle im Bereich der Rückenstütze sowie der Betonfundamente auszubilden. Dabei müssen die einzusetzenden Dehnscheiben in allen Breichen der Bord- und Rinnenanlagen bündig mit der Oberfläche abschließen. In die EH - Preise sind alle hierfür notwendigen Aufwendungen und Erschwernisse einzukalkulieren. Der Mindestabstand von Dehnungsfugen darf 15m nicht überschreiten. Bei Einbauten (z.B. Straßenabläufe oder Kastenrinnen) ist grundsätzlich davor und danach eine Dehnungsfuge mit einem Abstand von max. 60cm anzuordnen.

In die EH - Preise sind weiterhin einzurechnen:
Aufwendungen für Anpassungenjeglicher Art, Schnitte, Kopf- und Schnurkantenbearbeitung,
Aufwendungen und Erschwernisse für Kurvenausbildung, Verziehungen und sofern nicht mit separater Position beschrieben, das Liefern entsprechender Kurvensteine (abweichend von DIN 18318)

**4.2.19 Natursteinhochbord wiedereinbauen**
Zwischengelagerten Borde (Granit) laden und zur Einbaustelle transportieren, abladen (nicht abkippen) und verlegen mit Rückenstütze (10cm) und Bettung (20cm)
10% Nachlieferung ist einzurechnen.
Bettung und Rückenstütze: nach DIN 18 318 aus Beton C 20/25,
Borde engfugig verlegen

Fugenabstand: pro Einbaustelle mind. eine Fuge. Bei der Kalkulation ist zu berücksichtigen das die Gesamtlänge aus mehreren Teilstücken bestehen kann, u/o dass die Leistung abschnittsweise zu erbringen ist.
Menge: 27,000 m

*Hinweis: Hinweis Wiederherstellung Pflasterflächen*
Die in Anspruch genommenen Verkehrsflächen sind art- und profilgerecht wieder herzustellen. Schadhaftes Pflastermaterial ist auszutauschen. Eine Abänderung in der Ausführung der Beläge für die in Anspruch genommenen Verkehrsflächen sind gesondert mit dem Fachbereich Grün- und Verkehrsflächen abzustimmen.
Da der vorh. Straßenaufbau in der Lausitzer Straße und in Teilen der Carl-von-Ossietzky-Straße nicht bekannt ist, muss bei Aufbruch der vorh. Straßenaufbau im Beisein des Teams Straßenunterhaltung dokumentiert und die Wiederherstellung festgelegt werden.
Alle damit verbundenen zusätzlichen Aufwendungen und Erschwernisse sind in die EH-Preise einzukalkulieren und werden nicht gesondert vergütet!

**4.2.20 Großpflaster wiederherstellen**
Zwischengelagertes Großpflaster nach Merkblatt für Flächenbefestigungen mit Pflaster- und Plattenbelägen, ggf. vom Lager des AN laden, transportieren, an der Einbaustelle abladen und verlegen.
Material: Granit.
Gebrauchte Steine können zum Teil verwendet werden, 70% Nachlieferung ist einzurechnen. Gebrauchte Steine vor Wiedereinbau säubern.
Größe  160/160-220/160 mm,  DIN 18 502,
Ausführung:  entsprechend der vorhandenen Befestigung, in Fahrbahnen,
Bettung aus Sand 0/2 mm,
Dicke im verdichteten Zustand 4 cm,
Pflasterfugen mit Zementmörtel verschließen.
Einschl. der erforderlichen Rand- und Abschlusssteine. Steine an Einbauten und Begrenzungen anpassen.
Abrechnung nach örtlichem Aufmaß. Ausführungstechnisch bedingte Mehrbreiten und Längen sind in den EH-Preis einzurechnen. Bei der Kalkulation ist zu berücksichtigen das die Gesamtfläche aus mehreren Teilstücken bestehen kann, u/o dass die Leistung abschnittsweise zu erbringen ist.
Menge: 32,000 m2

**4.2.21 Kleinpflaster (5cm x 5cm) wiederherstellen**
Zwischengelagerte Kleinpflastersteine 5 x 5 aus Naturstein (Basalt, Granit) ggf. vom Lager des AN laden, transportieren, an der
Einbaustelle abladen und verlegen.
Gebrauchte Steine können verwendet werden, 70% Nachlieferung ist einzurechnen. Gebrauchte Steine vor Wiedereinbau säubern.
Die Verlegeart richtet sich nach dem vorgefundenen Zustand.
Inkl. Pflasterbett aus Splitt 2/5 mm liefern und
herstellen, Dicke in verdichtetem Zustand 4 cm.
Pflasterfugen mit Zementmörtel verschließen.

Bei der Kalkulation ist zu berücksichtigen das die Gesamtfläche aus mehreren Teilstücken bestehen kann, u/o dass die Leistung abschnittsweise zu erbringen ist.
Menge: 37,000 m2

**4.2.22 Pflasterzeile aus Großpflaster (Basalt) 1-reihig wiederherstellen**
zwischengelagertes Großpflaster (Basalt)
(Größe 160/160) laden und zur Einbaustelle transportieren, abladen (nicht abkippen) und auf Bettung (20cm) als Hochbord/Asphaltbegrenzung Gehweg verlegen, 10% Nachlieferung ist einzukalkulieren
Rinne 1 - reihig
Bettung  nach DIN 18 318 aus Beton C 20/25,
Die Fugen sind anschließend mit Fließmörtel (MG III) zu verfugen. Die Aufwendungen hierfür sind in den EH-Preis einzurechnen.

Bei der Kalkulation ist zu berücksichtigen das die Gesamtlänge aus mehreren Teilstücken bestehen kann, u/o dass die Leistung abschnittsweise zu erbringen ist.
Menge: 2,000 m

**4.2.23 Pflasterzeile aus Großpflaster (Basalt) 2-reihig wiederherstellen**
zwischengelagertes Großpflaster (Basalt)
(Größe 160/160) laden und zur Einbaustelle transportieren, abladen (nicht abkippen) und auf Bettung (20cm) als Hochbord/Asphaltbegrenzung Gehweg verlegen, 10% Nachlieferung ist einzukalkulieren
Rinne 2 - reihig
Bettung  nach DIN 18 318 aus Beton C 20/25,
Die Fugen sind anschließend mit Fließmörtel (MG III) zu verfugen. Die Aufwendungen hierfür sind in den EH-Preis einzurechnen.

Bei der Kalkulation ist zu berücksichtigen das die Gesamtlänge aus mehreren Teilstücken bestehen kann, u/o dass die Leistung abschnittsweise zu erbringen ist.
Menge: 18,000 m

**4.2.24 Betonpflaster wiederherstellen**
Zwischengelagerte Kleinpflastersteine Mosaik 5cm x 5cm x 5cm aus Naturstein (Basalt, Granit) ggf. vom Lager des AN laden, transportieren, an der
Einbaustelle abladen und verlegen.
Gebrauchte Steine können verwendet werden, 10% Nachlieferung ist einzurechnen. Gebrauchte Steine vor Wiedereinbau sieben.
Die Verlegeart richtet sich nach dem vorgefundenen
Zustand.
Inkl. Pflasterbett aus Splitt 2/5 mm liefern und
herstellen, Dicke in verdichtetem Zustand 4 cm.
Inkl. Pflasterfläche mit kornabgestuftem
Brechsand-Splitt-Gemisch 0/5 liefern, abstreuen und
einfegen, überschüssiges Material entfernen.
Nach dem Abrütteln der Pflasterfläche ist dieser
Vorgang zu wiederholen.

Bei der Kalkulation ist zu berücksichtigen das die Gesamtfläche
aus mehreren Teilstücken bestehen kann, u/o dass die Leistung abschnittsweise zu erbringen ist.
Menge: 7,000 m2

**4.2.25 Betonplatten liefern und herstellen**
Hofbefestigung Beton und Waschbeton (wie vorgefunden) liefern und verlegen
Farbe:  grau
Maße:  ca. 1,50 x 2,00m
Die Verlegeart richtet sich nach dem vorgefundenen Zustand.
inkl. Liefern und Einbauen Bettung aus Brechsand-Splitt-Gemisch 0/5 Dicke in verdichtetem Zustand 4 cm.
Fugenverguss mit Zementmörtel.

Abrechnung nach örtlichem Aufmaß. Ausführungstechnisch bedingte Mehrbreiten und Längen sind in den EH-Preis einzurechnen. Bei der Kalkulation ist zu berücksichtigen das die Gesamtfläche aus mehreren Teilstücken bestehen kann, u/o dass die Leistung abschnittsweise zu erbringen ist.
Menge: 3,000 m2

**4.2.26 Oberbodenauftrag**
Oberboden liefern und fach- und profilgerecht im Aufbruchbereich einbauen
Oberboden gesiebt und güteüberwacht
Einbaustärke: 25 cm

Abrechnung nach örtlichem Aufmaß. Mehrmassen bedingt durch bautechnische Belange sowie Erschwernisse für Handeinbau, Einbau im Wurzelbereich und im Bereich der vorh. Einfriedungen sind in den EH-Preis einzurechnen. Bei der Kalkulation ist zu berücksichtigen, dass die Gesamtfläche aus mehreren Teilstücken bestehen kann u. / o. dass die Leistung abschnittsweise zu erbringen ist.
Menge: 15,000 m2

**4.2.27 Planum für Rasenansaat**
Planum für Rasenansaat herstellen

Abrechnung nach örtlichem Aufmaß. Mehrmassen bedingt durch bautechnische Belange sowie Erschwernisse für Handeinbau, Einbau im Wurzelbereich und im Bereich der vorh. Einfriedungen sind in den EH-Preis einzurechnen. Bei der Kalkulation ist zu berücksichtigen, dass die Gesamtfläche aus mehreren Teilstücken bestehen kann u. / o. dass die Leistung abschnittsweise zu erbringen ist.
Menge: 15,000 m2

**4.2.28 Rasenansaat**
Rasenansaat inkl. Lieferung der Saatgutmischung
"Landschaftsrasen Standard ohne Kräuter" RSM 7.1.1
Saatgutmenge 20 g/m².

Abrechnung nach örtlichem Aufmaß. Mehrmassen bedingt durch bautechnische Belange sowie Erschwernisse für Handeinbau, Einbau im Wurzelbereich und im Bereich der vorh. Einfriedungen sind in den EH-Preis einzurechnen. Bei der Kalkulation ist zu berücksichtigen, dass die Gesamtfläche aus mehreren Teilstücken bestehen kann u. / o. dass die Leistung abschnittsweise zu erbringen ist.
Menge: 5,000 m2

**4.2.29 Plattenbelag (Gehweg) liefern und herstellen**
Gehwegplatten aus Beton und Waschbeton (wie vorgefunden) liefern und verlegen
Farbe:  grau
Maße:  30 x 30 x 4 cm bzw. 40 x 40 x 4 cm
Verlegung in parallelen Reihen im Gehweg
Die Verlegeart richtet sich nach dem vorgefundenen Zustand.
inkl. Liefern und Einbauen Bettung aus Brechsand-Splitt-Gemisch 0/5 Dicke in verdichtetem Zustand 4 cm.
Fugenverguss mit Zementmörtel.

Abrechnung nach örtlichem Aufmaß. Ausführungstechnisch bedingte Mehrbreiten und Längen sind in den EH-Preis einzurechnen. Bei der Kalkulation ist zu berücksichtigen das die Gesamtfläche aus mehreren Teilstücken bestehen kann, u/o dass die Leistung abschnittsweise zu erbringen ist.
Menge: 2,000 m2

*Hinweis*

#### 4.3 Erd- und Verbauarbeiten

*Hinweis: Hinweis Erd- und Verbauarbeiten*
Bei der Auswahl der Bautechnologie für Erdarbeiten und Rohrverlegung sind die teilweise sehr beengten Platzverhältnisse zu beachten. Die Bautechnologie ist entsprechend auszuwählen.
Mehraushub gegenüber der Regelgrabenbreite und Rückschnittbereiche werden nicht gesondert vergütet.

*Hinweis: Hinweis bindige Böden*
Bindige Böden mit steifer und halbsteifer Konsistenz können im Bereich der Hauptverfüllung (oberhalb Leitungszone) wieder eingebaut werden. Dies gilt nicht für aufgeweichte bindige Böden.
Um umfangreichen Bodenaustausch zu verhindern, sind die bindigen Böden von den rolligen Böden zu trennen und vor durchfeuchten und aufweichen zu schützen. Alle damit verbundenen Aufwendungen, Erschwernisse und Leistungen, wie z. B. das Anlegen entsprechender Mieten inkl. Abdeckung bei Notwendigkeit, etc. sind in die Einheitspreise einzurechnen.
Die wieder einzubauenden bindigen Böden sind mittels Stampfer zu verdichten. Auch die damit verbundenen Mehraufwendungen, etc. sind in die EP einzukalkulieren.

Bei der Auswahl der Bautechnologie für Erdarbeiten und Rohrverlegung sind o.g. Festlegungen zu beachten. Die Bautechnologie ist entsprechend auszuwählen.

*Hinweis: Hinweis Bodenaustausch*
Für die Abrechnung des Einbaus von Ersatzboden sind durch den AN Aufmaße zu erstellen, die den genauen Einbauort des Ersatzbodens nachvollziehbar darstellen. Das Vorlegen von Lieferscheinen genügt nicht.

*Hinweis: Hinweis Baugrund*
Im Zuge der durchgeführten Suchschachtungen wurde der Baugrund örtlich aufgeschlossen und in seiner Schichtung dokumentiert (siehe Abbildung). Ein gesondertes Baugrundgutachten liegt für die Maßnahme nicht vor. Nach den vorgefundenen Verhältnissen zeigt sich im Bereich der Aufschlüsse ein mehrschichtiger Aufbau mit überwiegend künstlichen und/oder befestigungsbedingten Auffüllungen. Oberseitig wurde eine Pflasterbefestigung angetroffen, darunter eine Pflasterbettung, gefolgt von mehreren Tragschichten bzw. Zwischenlagen aus Beton und einer Lage aus Schotter. Unterhalb dieser Befestigungs- und Tragschichtpakete schließt eine sandige Auffüllung bzw. sandiger Füllboden an. In tieferen Bereichen wurde Torf festgestellt. Die Schichtmächtigkeiten und die genaue Abfolge können örtlich abweichen; insbesondere ist im Baufeld mit wechselnden Bodenarten, variierenden Schichtstärken sowie dem möglichen Auftreten weiterer anthropogener Einbauten oder Reststoffe aus früheren Bauzuständen zu rechnen. Die Aushubarbeiten sind entsprechend den tatsächlich angetroffenen Bodenverhältnissen auszuführen; eine einheitliche Bodenklasse bzw. ein homogenes Baugrundmodell kann aufgrund der fehlenden gutachterlichen Erkundung nicht vorausgesetzt werden.
Die Verfüllung der Baugruben bzw. Leitungsgräben hat entsprechend dem vorgefundenen Baugrund und den jeweils erforderlichen technischen Randbedingungen (insbesondere lagenweiser Einbau und ausreichende Verdichtung) und in Schichten zu erfolgen, sodass die Wiederherstellung der Standsicherheit und Gebrauchstauglichkeit der angrenzenden Verkehrsflächen und Bauteile gewährleistet ist. Sämtliche hierfür erforderlichen Aufwendungen, Nebenleistungen und ggf. erschwerte Ausführungsbedingungen infolge wechselnder Baugrundverhältnisse sind vom Auftragnehmer zu erkennen und in die Einheitspreise der nachfolgenden Positionen einzukalkulieren.
Der Auftragnehmer hat die auszuführenden Erdarbeiten sowie die Herstellung, Sicherung und Wiederverfüllung der Baugruben eigenverantwortlich auf Grundlage der örtlich tatsächlich anstehenden Baugrundverhältnisse auszuführen
Ein gesonderter Vergütungsanspruch aus dem Umstand fehlender Baugrunduntersuchungen oder aus baugrundbedingten Schwankungen innerhalb des Baufeldes wird hieraus nicht begründet;
Abweichungen und Variationen des Baugrundes im weiteren Bauablauf bleiben ausdrücklich vorbehalten.
ca.20cm  Pflaster
ca.10cm  Pflasterbettung
ca.15cm  Beton
ca.20cm  Schotter
ca.30cm  Beton
ca.30cm  Sand / Füllboden
  Torf
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
**4.3.1 Baugrube für Rohrleitungsgraben ausheben T. bis 2,25m**
Boden der Gräben nach Abtrag der Oberflächenbefestigung profilgerecht ausheben, bei Notwendigkeit sortieren, und laden.
Das Fördern und seitlich Lagern des Aushubs ist nicht möglich.
Ausgehobenes Bodenmaterial zu einem durch den AN selbst zu beschaffenden Zwischenlagerplatz transportieren und dort abkippen (Haufwerk bilden). Aushubmassen zum Wiedereinbau vorgesehen, nicht wieder verwendbare Anteile gehen in Eigentum des AN über und sind von der Baustelle abzutransportieren und zu entsorgen. Ein entsprechender Entsorgungsnachweis ist der örtlichen BÜ unaufgefordert vorzulegen.
Mehraufwendungen und Erschwernisse für z. B. Verbreiterungen, etc. an erforderlichen Kopflöchern für Rohranschlüsse und Abzweige, an Schachtbauwerken, Stirnseiten der Rohrgräben, sowie Arbeitsräume am Anfang und Ende der Kanalstrecke oder beim Anschluss an vorh. Kanäle, etc. sind in den EH-Preis einzukalkulieren.
Aushub erfolgt im verbauten Rohrgraben, der Verbau wird gesondert vergütet.

Aushubtiefe: bis 3,0 m
Grabenbreite: gemäß DIN EN 1610 / DIN 4124
Rohrnennweite: DN 150
Homogenbereiche siehe Baugrundgutachten.

Abrechnungsmodus: Achslänge der zu verlegenden Leitung

Behinderung durch querende und längslaufende Ver- und Entsorgungsleitungen sowie Einbauten sind in den EH-Preis einzurechnen.
Menge: 68,000 m

**4.3.2 Baugrube für HA-Schächte DN 400 ausheben T. bis 1,75m**
Baugrube nach Abtrag der Oberflächenbefestigung profilgerecht ausheben, bei Notwendigkeit sortieren, und laden.
Das Fördern und seitlich Lagern des Aushubs ist nicht möglich.
Ausgehobenes Bodenmaterial zu einem durch den AN selbst zu beschaffenden Zwischenlagerplatz transportieren und dort abkippen (Haufwerk bilden). Aushubmassen zum Wiedereinbau vorgesehen, nicht wieder verwendbare Anteile gehen in Eigentum des AN über und sind von der Baustelle abzutransportieren und zu entsorgen. Ein entsprechender Entsorgungsnachweis ist der örtlichen BÜ unaufgefordert vorzulegen.
Mehraufwendungen und Erschwernisse für z. B. Verbreiterungen, etc. an erforderlichen Kopflöchern für Rohranschlüsse und Abzweige, an Schachtbauwerken, Stirnseiten der Rohrgräben, sowie Arbeitsräume am Anfang und Ende der Kanalstrecke oder beim Anschluss an vorh. Kanäle, etc. sind in den EH-Preis einzukalkulieren.
Aushub erfolgt im verbauten Rohrgraben, der Verbau wird gesondert vergütet.

Aushubtiefe: bis 1,75 m
Baugrund siehe Hinweis.

Behinderung durch querende und längslaufende Ver- und Entsorgungsleitungen sowie Einbauten sind in den EH-Preis einzurechnen.
Menge: 7,000 St

**4.3.3 Baugrube für HA-Schächte DN 400 ausheben T. bis 2,50m**
Leistung wie zuletzt im vollen Wortlaut beschrieben jedoch
Aushubtiefe: bis 2,5m
Menge: 6,000 St

**4.3.4 Verbauarbeiten Hausanschlussleitung**
Verbau für Rohrgraben nach Wahl des AN, statischen Erfordernissen und ggf. unter Berücksichtigung der durch den AN gewählten Art der Grundwasserabsenkung liefern, einbauen, vorhalten, ggf. umsetzen und nach Fertigstellung der Maßnahme wieder abfahren.

Grabentiefe: bis 2,50 m
Sohlenbreite zwischen den Bekleidungen: gemäß DIN EN 1610
Rohrnennweite: DN 150
Homogenbereiche Hinweis

Aufwendungen für die Verbaustärke sind in den EH-Preis einzurechnen.

Mehraufwendungen und Erschwernisse für z. B. Verbreiterungen, etc. an erforderlichen Kopflöchern für Rohranschlüsse und Abzweige, an Schachtbauwerken, Stirnseiten der Rohrgräben, sowie Arbeitsräume am Anfang und Ende der Kanalstrecke oder beim Anschluss an vorh. Kanäle, etc. sind in den EH-Preis einzukalkulieren.

Weiterhin sind Behinderung und Mehraufwendungen durch querende und längslaufende Ver- und Entsorgungsleitungen sowie Einbauten in den EH-Preis einzurechnen.
Dies gilt auch für Mehraufwendungen und Mehrlängen, die daraus resultieren, dass die gewählte Verbauart (z. B. bei Spundwandverbau etc.) eine Einbindung tiefer als die Baugrubensohle erfordert.
Wird durch den AN als Verbauart das Einbringen von Spundwänden / Profilen gewählt, so ist im Hinblick auf die Nähe der umgebenen Gebäude ein erschütterungsfreies Verfahren zum Einbringen und Ziehen zu wählen.

Abrechnungsmodus: Achslänge der zu verlegenden Leitung x 1
Schachtbauwerke werden übermessen
Menge: 68,000 m

**4.3.5 Zulage Verbauarbeiten (Bodenaustausch)**
Zulage zur Position "Verbauarbeiten Freispiegelkanal" für Mehraufwendungen und Erschwernisse im Bereich des geplanten Bodenaustausches und des dafür notwendigen Mehraushubs.
Aushubtiefe: bis 0,30 m unter Grabensohle
im Tiefenlagenbereich bis 2,5 m
Sohlenbreite zwischen den Bekleidungen: gemäß DIN EN 1610
Rohrnennweite: bis DN 150

Alle hierfür notwendigen Aufwendungen sind in den EH-Preis einzukalkulieren.
Menge: 68,000 m

**4.3.6 Zulage Handschachtung**
Zulage zu den Positionen "Baugrube für Rohrleitungsgraben ausheben" für die Ausführung von Handschachtung im gesamten Grabenbereich.
Die Handschachtung ist vor Beginn vom Auftraggeber bestätigen zu lassen bzw. erfolgt auf besondere Anordnung des AG / der örtlichen BÜ.
Im Bereich spannungsführender Kabel sind ausschließlich Kunststoffschaufeln zu verwenden.
Menge: 40,000 m3

**4.3.7 Zulage Erschwernisse im Bereich kreuzender Leitungen**
Zulage zu vorbeschriebener Bodenbewegung für 'Erschwernisse im Bereich kreuzender Leitungen'. Ausführung 'nach Wahl des AN'.
Menge: 75,000 St

**4.3.8 Zulage für Erdarbeiten an Einfriedungen**
Zulage für die Erschwernisse und zusätzliche Aufwendungen bei Erdarbeiten im Bereich von Grundstückseinfriedungen.
In den EH-Preis sind auch eventuelle Sicherungsmaßnahmen an der Einfriedung bzw. deren Stützen einzurechnen.

Abrechnungsmodus: nach "Stück", d.h. Anzahl der Hausanschlüsse mit beschriebenem Konfliktbereich.
Menge: 7,000 St

**4.3.9 Zulage für Erschwernis und Behinderung durch Wurzeln**
Wird beim Bodenaushub in den Wurzelbereich der angrenzenden Bäume eingegriffen, so hat im Einflussbereich der Bodenaushub mittels Hand zuerfolgen. Müssen einzelne Wurzeln rückgeschnitten werden, so dürfen nur solche Wurzeln rückgeschnitten werden, die ein weiteres Wachstum sowie die
Standsicherheit der Bäume nicht beeinträchtigen.
Während der Dauer der Freilegung des Wurzelbereiches ist durch geeignete Maßnahmen ein Austrocknen zu verhindern.
Nach Beendigung der (Teil-)Leistung ist der freigelegte Wurzelbereich wieder sachgemäß in Handarbeit zu verfüllen.
Alle für die Position erforderlichen Leistungen, Aufwendungen, Materialien, etc. sind in den EH-Preis einzurechnen. Insbesondere ist einzurechnen, dass für die Leistungen eine Fachfirma einzusetzen ist.

Die Zulage wird nur einmal vergütet, auf alle damit verbundenen Teilleistungen
-  Verbauarbeiten
-  Aushub
-  Verfüllung und Verdichtung
unabhängig von Zahl, Durchmesser und Ausdehnung des Wurzelbereiches.
Die Abrechnung erfolgt entsprechend der Anzahl der Bäume, die den Rohrgrabenbereich beeinflussen.
Menge: 24,000 St

**4.3.10 Aushub Bodenaustausch ab Baugrubensohle**
Boden (bindig, nicht tragfähig) der Gräben für Entwässerungskanäle, Schächte und Bauwerke für Bodenaustausch profilgerecht ab Baugrubensohle ausheben.
Aushubmassen gehen in Eigentum des AN über und sind von der Baustelle abzutransportieren und zu entsorgen. Ein entsprechender Entsorgungsnachweis ist der örtlichen BÜ unaufgefordert vorzulegen.
Mehraufwendungen und Erschwernisse für z. B. Verbreiterungen, etc. an erforderlichen Kopflöchern für Rohranschlüsse und Abzweige, an Schachtbauwerken, Stirnseiten der Rohrgräben, sowie Arbeitsräume am Anfang und Ende der Kanalstrecke oder beim Anschluss an vorh. Kanäle, etc. sind in den EH-Preis einzukalkulieren.
Aushub erfolgt im verbauten Rohrgraben, der Verbau wird gesondert vergütet.

Aushubtiefe: bis 0,30 m unter Grabensohle
im Tiefenlagenbereich bis 2,50 m
Grabenbreite: gemäß DIN EN 1610 / DIN 4124
Rohrnennweite: bis DN 150

Abrechnungsmodus: Achslänge der zu verlegenden Leitung
Menge: 68,000 m

**4.3.11 Zulage Rohrgrabensohle verdichten (Bodenaustausch)**
Zulage zur Pos. "Rohrgrabensohle verdichten" für die erhöhten Aufwendungen im Bereich des Bodenaustausches
Menge: 68,000 m

**4.3.12 Ersatzboden für Bodenaustausch liefern und einbauen**
Kiessand 0/16 (Qualität: F1, V1) als Bodenaustausch einbauen und verdichten. Der Einbau erfolgt im verbauten Rohrgraben.

Aushubtiefe: bis 0,30 m unter Grabensohle
im Tiefenlagenbereich bis 2,50 m
Grabenbreite: gemäß DIN EN 1610 / DIN 4124
Rohrnennweite: bis DN 150
Homogenbereiche siehe Baugrundgutachten
Verdichtungsgrad:  Dpr. 103 v.H.
gemäß zusätzlichen techn. Vertragsbedingungen und Richtlinien für Aufgrabungen in Verkehrsflächen (ZTVA-StB)

Abrechnungsmodus: Achslänge der zu verlegenden Leitung
Schachtbauwerke werden übermessen

Mehraufwendungen und Erschwernisse für z. B. Verbreiterungen, etc. an erforderlichen Kopflöchern für Rohranschlüsse und Abzweige, an Schachtbauwerken, Stirnseiten der Rohrgräben, sowie Arbeitsräume am Anfang und Ende der Kanalstrecke oder beim Anschluss an vorh. Kanäle, etc. sind in den EH-Preis einzukalkulieren.

Weiterhin sind Behinderung und Mehraufwendungen durch querende und längslaufende Ver- und Entsorgungsleitungen sowie Einbauten in den EH-Preis einzurechnen.
Menge: 68,000 m

**4.3.13 Rohrgrabensohle HA verdichten**
Vor Rohrleitungseinbau Grabensohle und Baugrubensohle der Schachtbauwerke verdichten. In die EH- Preise ist einzurechnen, dass die Verdichtungsarbeiten besonders vorsichtig und nur durch leichte, vibrationsfreie Verdichtungsgeräte sowie unter Anpassung der Schütthöhen durchzuführen sind.
Weiterhin sind zusätzliche Aufwendungen und Behinderungen infolge von Einbauten (Schieber, Schächte, etc.) bei der EH-Preisbildung einzukalkulieren.

Verdichtungsgrad: Dpr. 103%
gemäß zusätzlichen techn. Vertragsbedingungen und
Richtlinien für Aufgrabungen in Verkehrsflächen (ZTV A-StB)

Abrechnungsmodus: Achslänge der zu verlegenden Leitung,
Schächte werden übermessen
Menge: 68,000 m

**4.3.14 Ersatzboden für Leitungszone liefern und einbauen**
Ersatzboden (Qualität: F1, V1) als Bodenaustausch für Leitungszone liefern, gemäß DIN EN 1610 einbauen und verdichten. Der Einbau erfolgt im verbauten Rohrgraben.

Einbaubereich: Leitungszone gemäß DIN EN 1610 (ohne untere Bettungsschicht)
Grabenbreite: gemäß DIN EN 1610 / DIN 4124
Rohrnennweite: DN 150
Homogenbereiche siehe Baugrundgutachten
Verdichtungsgrad:  Dpr. 103 v.H.
gemäß zusätzlichen techn. Vertragsbedingungen und Richtlinien für Aufgrabungen in Verkehrsflächen (ZTV A-StB)

Abrechnungsmodus: Achslänge der zu verlegenden Leitung
Schachtbauwerke werden übermessen

Mehraufwendungen und Erschwernisse für z. B. Verbreiterungen, etc. an erforderlichen Kopflöchern für Rohranschlüsse und Abzweige, an Schachtbauwerken, Stirnseiten der Rohrgräben, sowie Arbeitsräume am Anfang und Ende der Kanalstrecke oder beim Anschluss an vorh. Kanäle, etc. sind in den EH-Preis einzukalkulieren.

Weiterhin sind Behinderung und Mehraufwendungen durch querende und längslaufende Ver- und Entsorgungsleitungen sowie Einbauten in den EH-Preis einzurechnen.
Menge: 85,000 m

**4.3.15 Baugrube (oberhalb Leitungszone) für Rohrleitungsgraben verfüllen**
Nach Fertigstellung der Rohrverlege- und Schachtbauarbeiten ist das zwischengelagerte Aushubmaterial wieder aufzunehmen, zur Baustelle zu transportieren, lagenweise wiedereinzubauen und zu verdichten. Der Einbau erfolgt im verbauten Rohrgraben.
Einbaubereich oberhalb der Leitungszone bis auf neue Planumshöhe der Straße / Verkehrsfläche.
Grabenbreite: gemäß DIN EN 1610 / DIN 4124
Homogenbereiche siehe Baugrundgutachten
Verdichtungsgrad:  Dpr. 103 v.H. Oberfläche Planum: Ev2 >= 45 MPa
gemäß zusätzlichen techn. Vertragsbedingungen und Richtlinien für
Aufgrabungen in Verkehrsflächen (ZTV A-StB)

Abrechnungsmodus: Achslänge der zu verlegenden Leitung
Schachtbauwerke werden übermessen

Mehraufwendungen und Erschwernisse für z. B. Verbreiterungen, etc. an erforderlichen Kopflöchern für Rohranschlüsse und Abzweige, an Schachtbauwerken, Stirnseiten der Rohrgräben, sowie Arbeitsräume am Anfang und Ende der Kanalstrecke oder beim Anschluss an vorh. Kanäle, etc. sind in den EH-Preis einzukalkulieren.

Weiterhin sind Behinderung und Mehraufwendungen durch querende und längslaufende Ver- und Entsorgungsleitungen sowie Einbauten in den EH-Preis einzurechnen.
Menge: 85,000 m

**4.3.16 Ersatzboden für Bodenaustausch liefern und einbauen**
Kiessand 0/16 (Qualität: F1, V1) als Bodenaustausch liefen, einbauen und
verdichten. Der Einbau erfolgt im verbauten Rohrgraben.

im Tiefenlagenbereich bis 2,25 m
Grabenbreite: gemäß DIN EN 1610 / DIN 4124
Rohrnennweite: bis DN 150
Homogenbereiche siehe Baugrundgutachten
Verdichtungsgrad:  Dpr. 103 v.H.
gemäß zusätzlichen techn. Vertragsbedingungen und Richtlinien für Aufgrabungen in Verkehrsflächen (ZTV A-StB)

Behinderung durch querende und längslaufende Ver- und Entsorgungsleitungen sowie Einbauten sind beim Einbau und Verdichten in den EH-Preis einzurechnen.
Menge: 30,000 m3

**4.3.17 Liefern und Einbau von Flüssigboden**
Liefern und Einbau von Flüssigboden in Baugruben bei Leitungsquerung, Hausanschlüssen und anderen schlecht verdichtbaren Stellen. Flüssigboden zur selbstverdichtenden und hohlraumfreien Verfüllung
Material =Flüssigboden, Standardmischung: kf mind. 1*10^-6m/s, EV2 mind. 45 MPa

Es ist eine Abbindung bzw. eine Wiederverfestigung des verflüssigten Bodens nach ca. 4 bis 8 Stunden für eine Begehbarkeit zu gewährleisten. Der endverfestigte Flüssigboden bestehend aus Wasser, Sand (0/1 bis 0/8) und hydraulischen Bindemittel sowie umweltunbedenkichen Zusatzstoffen muss in seiner Lösbarkeit den Gewinnungsklassen 3-5 nach DIN 18300 entsprechen. Der Flüssigboden ist mit dem Fahrmischer mit entsprechender Konsistenz zum Einbauort zu transportieren und mit geeigneten Anbauteilen sachgemäß in den Rohrgraben einzubringen. Sämtliche Kosten für die Lieferung und den Einbau des Flüssigbodens, sowie Sicherungsmaßnahmen gegen Auftrieb, sind in den Einheitspreis mit einzurechnen. Der Auftragnehmer übernimmt die Gewähr für die Eignung des angelieferten Materials und den ordnungsgemäßen Einbau der von ihm gelieferten Ersatzböden nach den Vorgaben der DIN EN 1610 und ZTVA-StB. Aufmaß und Abrechnung der eingebauten Flüssigbodenmengen erfolgt nach Aufmaß der Baugrubenabmessungen in Verbindung mit Lieferscheinen.

Der Flüssigboden muss mindestens das IKT-Prüfurteil -GUT- oder besser im IKT-Warentest „Flüssigböden (ZFSV) im Kanalbau“ aufweisen.
Menge: 15,000 m3

*Hinweis: Hinweis Suchschachtungen, Sichern von Kabeln und Leitungen*
siehe Titel 1.2.2 "Erd- und Verbauarbeiten"

**4.3.18 Suchgraben herstellen**
Boden für Suchgraben ausheben zur Freilegung von Kabeln und Rohrleitungen,
inkl. Abtrag der Oberflächenbefestigung, Aushub seitlich lagern, verfüllen und verdichten, Oberfläche fachgerecht wiederherstellen.
Aushubtiefe: bis 1,75 m,
Sohlenbreite: über 0,50 bis 1,00 m,
Sohlenlänge: über 1,50 bis 2,00 m,
Homogenbereiche siehe Baugrundgutachten.
Menge: 13,000 St

**4.3.19 Hindernis beseitigen**
Hindernis im Boden aus Einzelsteinen (Findling) aufnehmen,
Abbruchgut wird Eigentum des AN und ist unter Vorlage des Entsorgungsnachweises zu beseitigen.
Menge: 10,000 St

**4.3.20 Kabel sichern 40 bis 60 mm**
Kabel erdverlegt, unter Spannung, Kabel-Außendurchmesser über 40 bis 60 mm, Anzahl der Kabel 1 bis 2 St., sichern, einschl. der Erschwernisse bei Erd- und Verbauarbeiten.
Länge der Einzelabschnitte 'Rohrgrabenbreite'.
Menge: 18,000 St

**4.3.21 Kabel sichern 80 bis 100 mm**
Kabel erdverlegt, unter Spannung,
Kabel-Außendurchmesser über 80 bis 100 mm,
Anzahl der Kabel 1 bis 2 St.
sichern, einschl. der Erschwernisse bei Erd- und
Verbauarbeiten.
Länge der Einzelabschnitte 'Rohrgrabenbreite'.
Menge: 18,000 St

**4.3.22 Kabelkreuzung sichern (Fernmelde- /Glasfaserkabeln)**
Kabelkreuzung aus Fernmelde- /Glasfaserkabeln
erdverlegt, 'in Betrieb',

Kabelbündel-Außendurchmesser in mm '50mm',
Anzahl der Kabel 1 bis 2,
sichern.
Länge der Sicherungsstrecke in m 'Rohrgrabenbreite',

Ausführung 'nach Wahl des AN'.
Menge: 6,000 St

**4.3.23 Kreuzung mit Schutzrohren sichern**
Kreuzung mit Schutzrohren erdverlegt, mit Medienrohr oder Kabel in Betrieb,
sichern.
Material Schutzrohr: Stahl oder PE
Länge der Einzelabschnitte in m 'wie Rohrgrabenbreite
Ausführung nach Wahl des AN einschl. Erschwernisse bei Erd- und Verbauarbeiten.
Menge: 6,000 St

**4.3.24 Gas-Versorgungsleitungen sichern**
Versorgungsleitung aus Kunststoff
gaswasserführend,
Außendurchmesser in mm 'bis 90',
sichern '
unter Beachtung des Sicherheitsabstandes
einschl. der Erschwernisse bei Erd- und Verbauarbeiten

Ausführung 'nach Wahl des AN'.
Menge: 2,000 St

**4.3.25 TW-Versorgungsleitung sichern**
Versorgungsleitung aus GGG trinkwasserführend,
Außendurchmesser in mm 'bis300', sichern ' unter Beachtung des Sicherheitsabstandes einschl. der Erschwernisse bei Erd- und Verbauarbeiten.
Ausführung 'nach Wahl des AN
Menge: 2,000 St

**4.3.26 RW-Entsorgungsleitungen sichern**
Entsorgungsleitung aus B, regenwasserführend,
Außendurchmesser in mm 'bis 1200',
sichern '
unter Beachtung des Sicherheitsabstandes
einschl.der Erschwernisse bei Erd- und Verbauarbeiten

Ausführung 'nach Wahl des AN'.
Menge: 2,000 St

**4.3.27 Ortbeton für Leitungs- und Rohrsicherung**
unbewerter Beton C12/15 DIN EN 206-1
liefern und einbauen.
Notwendige Schalarbeiten werden nicht gesondert vergütet
Menge: 1,000 m3

**4.3.28 Sicherung Lichtmast**
Sicherung des vorhandenen Lichtmastes im Bereich Hohe Str. Hs.-Nr. 27 nach Wahl des AN inkl. aller erforderlichen Aufwendungen, Materialien und Geräte
Menge: 1,000 St

**4.3.29 Sicherung Grundstückseinfriedung (z.B. Mauereinfriedung, Zaunsockel etc.)**
Sicherung von Grundstückseinfriedungen (Mauern, Zaunsockel, Zäune, Torpfeiler etc.) im End- bzw. Übergangsbereich der Baugruben zum Privatgrundstück  für die HA-Erneuerung nach Wahl des AN inkl. aller erforderlichen Aufwendungen, Materialien und Geräte

Breite der zu sichernden Einfriedungen: Grabenbreite zzgl. 1m
Höhe der zu sichernden Einfriedungen: bis 3,50m
Menge: 6,000 St

**4.3.30 Provisorischer Deckenschluss**
Schottertragschicht als provisorischer Deckenschluss des Rohrgrabenbereiches liefern, einbauen und vor Einbau der endgültigen Deckenbefestigung zurückbauen einschließlich Entsorgung
Einbau in Fahrbahnen, aus Schotter-Splitt-Sand-Gemisch,
Körnung 0/45 mm,
Schichtdicke 15 cm.
Menge: 20,000 m3

#### 4.4 Kanalbauarbeiten - Montage

**4.4.1 Kanalrohr aus PP DN 150 verlegen**
Kanalrohr für Schmutzwasser-Freispiegelkanal verlegen inkl. Herstellen der Rohrverbindungen und Verlegen der Formstücke.
Material: PP SN10
Nennweite: DN 150
Verlegetiefe (bezogen auf Rohrsohle): bis 3,75 m

Material wird durch den AG beigestellt. Produktbeschreibung:

Rohre nach DIN EN 1852 mit Doppelsteckmuffe und formschlüssig fixierten Dichtungen aus EPDM nach DIN EN 681-1, Dichtheit mind. von -0,5 bis +5,0 bar bei Verformung und Abwinklung nach EN 1277 nachgewiesen.
Geeignet für die Verlegung in Wasserschutzzone II und III gemäß DWA-A 142. Ringsteifigkeit mind. 10 kN/m², hochabriebfest, ohne Zusatz von Füllstoffen. Rohrleitung innen mit Hersteller-, Durchmesser- und Werkstoffangabe signiert.
Farbe: Orange, durchgehend eingefärbt, mit IR- reflektierenden Farbpigmenten.
Fremdwasserdichtheit bis 8 m Wassersäule von externem Prüfinstitut nachgewiesen.
Nachgewiesene dynamische Belastungsfähigkeit für die Berechnung bei nicht vorwiegend ruhenden Belastungen nach ATV-DVWK-A 127, Absatz 9.7.4
Nachhaltigkeit - Umweltrelevante Aspekte :
Rohrleitung frei von gesundheitsgefährdenden Inhaltsstoffen (keine Inhaltsstoffe gem. "Bannend List of Chemicals" und "CMR-Liste" des Umweltbundesamtes). Die Wiederverwendbarkeit / Recyclingfähigkeit in der gleichen Produktgruppe (Rohre und Formteile) muss bei größer 95% liegen. Die Produktion der Rohrleitung muss mit einem Anteil an erneuerbaren Energien von größer 50% erfolgen. Der Nachweis für die umweltrelevanten Aspekte muss durch eine allgemein anerkannte unabhängige Stelle erfolgen.
Wurzelfestigkeit nach DIN 4060 nachgewiesen. Das mittlere Spaltmaß zwischen Muffeneingang und Rohr darf zur Sicherstellung der Wurzelfestigkeit maximal 1,5 % des Nenndurchmessers betragen.

Hersteller / Fabrikat: REHAU AWADUKT PP SN10 oder gleichwertig
Menge: 68,000 m

**4.4.2 Schachtbauwerk DN 400**
Hausanschlussschächte setzen.
Fertigschacht DN 400 aus PP inkl. Verlegen der Schachtabdeckung (Rahmen) in Mörtel der MGIII. Fuge vollständig ausbilden, innen und außen verfugen
Die Schachthöhe durch Ablängen des Steigrohres vor Ort anpassen. Schachttiefen bis 2,25 m
Schacht auf Sauberkeitsschicht C 12 / 15, Stärke 10 cm setzen.

Material wird durch den AG beigestellt. Produktbeschreibung:

Schacht DN 400 bestehend aus:
Fertigschacht aus PP
- Schachtboden mit Gerinneausbildung für: Zuläufe DN 150 KG-Muffe
  Ausläufe DN150 Kanalrohr Material PP (DIN 16961)
- Steigrohr zum Einstecken in Schachtunterteil nach DIN 16961 inkl. Dichtelement aus EPDM nach DINEN 681 (DIN 4060) ggf. mit Verlängerung (DIN
  16961) inkl. Muffe und Profildichtring nach DIN EN 681 (DIN4060)
- Schachtabdeckung als Klemmdeckel (verschraubbar und geschlossen)
  DIN 19584-A1 D400 DIN 1229/ DINEN 124
  bestehend aus Gussring (Rahmen), Gussdeckel und Betonauflagering nach
  statischen Erfordernissen, Auflager auf Schottertragschicht nach Werksangaben Deckel mit Lüftungsöffnung, Rahmen mit Schmutzfangeimer passend zum  System

Schachthersteller:
Uponor oder gleichwertig
Menge: 13,000 St

**4.4.3 Zulage für Aufständerung T. bis 2,50 m**
Zulage für Aufständerung der HA-Leitung im verbauten Rohrgraben des Hauptkanals (T. Hauptkanal bis 2,50 m)

Aufständerung bis 1,75 m unter GOK
eine gesonderte Vergütung für Erd- und Verbauarbeiten Aufständerung erfolgt nicht
Menge: 7,000 St

**4.4.4 Zulage für Aufständerung T. bis 3,00 m**
Zulage für Aufständerung der HA-Leitung im verbauten Rohrgraben des Hauptkanals (T. Hauptkanal bis 3,00 m)

Aufständerung bis 1,75 m unter GOK
eine gesonderte Vergütung für Erd- und Verbauarbeiten Aufständerung erfolgt nicht
Menge: 6,000 St

**4.4.5 Zulage für Anschluss an Schachtbauwerke DN 150**
Für Aufwendungen und Erschwernisse beim Anschluss des neu zu verlegenden Kanals DN 150 an die Schachtbauwerke.
Abrechnungsmodus: nach Anzahl der Zu- und Abläufe aller entsprechenden Schächte, unabhängig von der Anzahl eventuell einzusetzender Formstücke pro Anschluss.
In den EH-Preis sind die Aufwendungen beim Anschluss der/des Formstücke(s) an die Schächte sowie alle dafür eventuell erforderlichen zusätzlichen Maßnahmen und Materialien einzurechnen.
Menge: 13,000 St

**4.4.6 Zulage für Anschluss an Grundstücksentwässerung**
Anbindung des neu zu setzenden SW-HA-Schachtes bzw. des Passstücks aus PP an die vorhandenen Kanalenden der vorh. Hausanschlussleitungen.
Nennweite vorh. Kanäle: DN 150
Material vorh. Kanal: Stz, KG, PP
Anschluss wasserdicht herstellen.
In den EH-Preis sind alle zur fachgerechten Ausführung der Leistung notwendigen Aufwendungen, Materialien etc. einzurechnen.
U.a. ist einzurechnen:
Liefern und Einbauen von Formteilen, Übergangsstücken, Adapterstücken etc. zum wasserdichten Anschluss der ankommenden u/o abgehenden Leitungen. Das Schneiden und längenmäßige Anpassen der vorhandenen Leitungen mit entsprechenden Rohrpassstücken. Alle Formstücke, Adapter und ggf. erforderliche Übergangsstück auf die Rohrmaterialien der vorhandenen Kanäle haben den Anforderungen des Hauptkanals zu entsprechen.

Die Abrechnungseinheit "Stück" bezieht sich auf die gesamte Anschlussstelle an die vorh. Kanalenden und nicht auf die Anzahl der anzuschließenden Kanäle bzw. die Anzahl der einzusetzenden Formteile, Adapter, etc..
Menge: 13,000 St

**4.4.7 Leitungskreuzung**
Zulage zur Rohrverlegung für das Kreuzen von vorhandenen Kabeln und Leitungen.
Länge der Einzelabschnitte in m wie Rohrgrabenbreite
Ausführung nach Wahl des AN.
Menge: 35,000 St

**4.4.8 Warnband Freispiegelkanal**
Warnband auf vorbereitetem Planum verlegen
30 cm über Rohrscheitel
Menge: 68,000 m

**4.4.9 Dichtheitsprüfung Anschlussleitung**
Dichtheitsprüfung der HA-Anschlussleitung (DN 150) gemäß DIN 1610 durchführen. In den EH-Preis sind sämtliche zur vertragsgemäßen Erfüllung der Leistung erforderliche Aufwendungen und Hilfsstoffe einzurechnen, u.a. Absperren der Rohrquerschnitte und  Liefern und beseitigen des Prüfmediums (Wasser).
Menge: 68,000 m

**4.4.10 Dichtheitsprüfung Schachtbauwerke**
Dichtheitsprüfung der Schachtbauwerke DN400 aus Kunststoff, gemäß DIN 1610 durchführen. In den EH-Preis sind sämtliche zur vertragsgemäßen Erfüllung der Leistung erforderliche Aufwendungen und Hilfsstoffe einzurechnen sind u.a. Absperren der Rohrquerschnitte und  Liefern und beseitigen des Prüfmediums (Luft).
Menge: 13,000 St
